# Thannhausen I Generalsanierung Sportanlagen
Angebotsaufforderung (GAEB DA XML 3.3, DA83)
Projekt: _2502
Währung: EUR
Vergabeart: Öffentliche Ausschreibung
Eröffnung: 27.05.2026 10:00:00
Abgabeort: Schulverband Thannhausen; Edmund- Zimmermann- Straße 3; 8647
Ausführungsende: 25.06.2027
Erstellt mit: GXML Toolbox V3.3 R20220330, ORCA AVA 27 27.00.00, 26.04.2026

## ZUSÄTZLICH TECHNISCHE VERTRAGSBEDINGUNGEN
ZUSÄTZLICH TECHNISCHE VERTRAGSBEDINGUNGEN (ZTV)

Für die Ausführung gelten die allgemeinen Vertragsbedingungen für die Ausführung von Bauleistungen (VOB/B) und die allgemeinen technischen Vertragsbedingungen (ATV - VOB/C) in der jeweils gültigen Fassung.
Es sind die Bestimmungen der örtlichen Bauaufsichtsbehörde sowie die in den Positionen aufgeführten Normen und Richtlinien und die Verarbeitungshinweise des Herstellers zu beachten.

Richtlinien für Standardisierung des Oberbaus von Verkehrsflächen
RSTO 12/24

Zusätzliche Technische Vertragsbedingungen und Richtlinien für den Bau von Fahrbahndecken aus Asphalt
ZTV Asphalt-StB 25 Teil 1+2

Technische Lieferbedingungen für Asphaltmischgut für den Bau von Verkehrsflächenbefestigungen
TL Asphalt-StB 25

Zusätzliche Technische Vertragsbedingungen und Richtlinien für
Erdarbeiten im Straßenbau -
ZTVE-StB 17

Zusätzliche Technische Vertragsbedingungen und Richtlinien für den Bau von Schichten ohne Bindemittel im Straßenbau -
ZTV SOB-StB 20 und TL SOB-StB 04/18

Zusätzliche  Technische  Vertragsbedingungen  und  Richtlinien für Landschaftsbauarbeiten im Straßenbau,
ZTV La-StB 2018

Zusätzliche  Technische  Vertragsbedingungen  und Richtlinien für Pflaster
ZTV Pflaster-StB 20

Technische Lieferbedingungen für Pflaster
TL Pflaster-StB 20

FLL - Empfehlungen für den Bau und Pflege von Begrünbaren Flächenbefestigungen

Abnahme
Der AN hat die Abnahme nach Beendigung der Arbeiten erreicht ist, beim AG schriftlich zu beantragen. Die Abnahme erfolgt dann nach Terminvereinbarung innerhalb von 12 Werktagen im Rahmen einer gemeinsamen Begehung mit beiderseits zu unterzeichnetem Abnahmeprotokoll, das auch die noch zu beseitigenden Mängel enthält.

Leistungsumfang
Sicherung und Schutz der auszubauenden und wiederzuverwendenden Materialien obliegen dem AN und werden nicht gesondert vergütet. In den Leistungen sind, wenn nicht ausdrücklich anders beschrieben, die Lieferung aller Materialien und Geräte enthalten. Alle in den Positionen erwähnten Materialien und Beschreibungen sind, falls nicht ausdrücklich anders beschrieben, mit in die Einheitspreise einzukalkulieren.

Ende der zusätzlichen technischen Vertragsbedingungen.

## ANLAGEN zum Leistungsvereichnis
Bezeichnung  Nummer - bzw. Anlage Nr.:  Inhalt

PLANUNTERLAGEN

| Übersichtslageplan | Plan- Nr.: 01 / zum LV | Übersichts zur örtlichen Lage der Baustelle |
| --- | --- | --- |
| Abbruch- und Baustelleneinrichtungs- plan | Plan- Nr.: 02 / zum LV | BE- Flächen / Abbrucharbeiten / Baumschutz |
| Lageplan Sportanlage | Plan- Nr.: 03 / zum LV | Lageplan [gesamt] / aller Maßnahmen am Sportgelände |
| Regelschnitte Beläge | Plan- Nr.: 04 / zum LV | Regelschnitte / Beläge, Einfassungen, Rinnen |
| Segment Ost Detailplanung | Plan- Nr.: 05 / zum LV | Auszug Lageplan |
| Segment West Detailplanung | Plan- Nr.: 06 / zum LV | Auszug Lageplan |
| Geländeschnitt AA | Plan- Nr.: 07 / zum LV | Geländeschnitt / Gelände - Pflaster- Muldenrinne - Laufbahn - Spielfeld [nördlich] |
| Geländeschnitt BB | Plan- Nr.: 08 / zum LV | Geländeschnitt / Gelände - Pflaster - Barriere - Laufbahn - Segment - Spielfeld [östlich] |
| SONSTIGE UNTERLAGEN |  |  |
| Bodengutachten inkl. Anlagen #S-831222/119 vom 17.05.2023 und Ergänzung zum Baugrundgutachten #S831222/178 vom 25.06.2025 sowie #S-831222/118 vom 24.03.2026 | Anlage 09 / zum LV | Baugrunduntersuchung, / Homogenbereiche und / Aufbauempfehlungen |
| Bauterminplanung zum LV I Vorabzug | Anlage 10 / zum LV | Vergabe- und Bauterminplanung [Vorabzug] |

Die oben aufgeführten Planunterlagen werden als PDF-Daten zur Verfügung gestellt.

Hinweis:
Alle Unterlagen als Vorabzug - nur zum Leistungsverzeichnis!

## 20 Außensportanlagen I Mittelschule Thannhausen

### Titel 01 Baustelleneinrichtung

#### Untertitel 01.01 Baustelleneinrichtung

**01.01.0001 Einrichten und Vorhalten der Baustelle**
*** Pauschalposition
Einrichten und Vorhalten der Baustelle, einschließlich Beschaffen von Lager- und Arbeitsflächen sowie von Zufahrtswegen zur Baustelle über die vom AG zur Verfügung gestellten hinaus.
Anlegen der Lager- und Arbeitsplätze.
Geräte, Werkzeuge und sonstige Betriebsmittel anfahren und betriebsfertig aufstellen.
Baubüros des AN, Unterkünfte, Werkstätten, abschließbare Lagerräume und dgl. anfahren, aufbauen und einrichten.
Strom-, Wasseranschluss sowie Entsorgungseinrichtungen und dgl. für die Baustelle, soweit erforderlich, herstellen.
Freimachen des Geländes sowie Oberbodenarbeiten für die Baustelleneinrichtung gehören zum Leistungsumfang.
Baubehelfe, wie z.B. Gerüste, Arbeitsbühnen oder Schutzeinrichtungen gegen Witterung und zum Schutz der Umgebung gehören zum Leistungsumfang, soweit hierfür keine gesonderten OZ vorhanden sind.
Ein Lagerplatz für Aushubmaterial wird dem AN auf dem angrenzenden Festplatz der Stadt Thannhausen zur Verfügung gestellt. Förderweg vom Baugelände zum Lagerplatz über öffentl. Straßen (Jahnstraße),
Transportentfernung: bis 750m (einfache Strecke).
Befestigung: Kies- Schotterfläche.
Baustelleneinrichtung für alle Leistungen der für alle Leistungen der gesamten Baumaßnahme für den gesamten Leistungszeitraum, inkl. aller Aufwendungen
für witterungs- und bauablaufbedingte Unterbrechungen.
Menge: 1,000 psch

**01.01.0002 Räumen der Baustelle**
*** Pauschalposition
Räumen der Baustelle von allen Geräten,
Anlagen, Einrichtungen und dgl. einschließlich Rückbau der vom AN beschafften Zufahrtswegen einschl. Lagerplatz für Aushubmaterial im Bereich des Festplatzes der Stadt Thannausen rückbauen.
Alle benutzten Flächen (BE- Zufahrtswege und Lagerplatz Aushubmaterial) entsprechend dem ursprünglichen Zustand unter Wahrung der landschaftspflegerischen Belange
ordnungsgemäß herrichten.
Beseitigen der vom AN verursachten Schäden an den vom AG zur Verfügung gestellten Zufahrtswegen.
Baustelleneinrichtung für alle Leistungen der für alle Leistungen der gesamten Baumaßnahme für den gesamten Leistungszeitraum, inkl. aller Aufwendungen
für witterungs- und bauablaufbedingte Unterbrechungen.
Menge: 1,000 psch

#### Untertitel 01.02 Technische Bearbeitung

**01.02.0003 Beweissicherung durchführen**
*** Pauschalposition
Beweissicherung des Bestandes im Bereich der
Baustelle und den vom Baubetrieb betroffenen Bereichen
mit Gebäuden, Entwässerungseinrichtungen,
Einfriedungen, Einbauten, Banketten, Fahrbahnrändern, Asphaltschichten, Pflasterungen, Borden, Zäunen und Geländern u. dgl. durchführen.
Maßnahmen wie der Einsatz einer Kanalkamera, die
Durchführung einer Bauwerksprüfung aus besonderem
Anlass u. dgl. werden gesondert vergütet.
Erforderliche Hilfskräfte und Hilfsmittel sind einzurechnen. Bestand nach Unterlagen des AG.
Die Beweissicherung besteht aus je einer Bestandsaufnahme vor Beginn der Arbeiten sowie einer Bestandsaufnahme nach Beendigung der Arbeiten, jedoch vor der Abnahme der Baumaßnahme.
Die beiden Bestandsaufnahmen sind so durchzuführen,
dass Veränderungen am Bestand, die möglicherweise
durch die Baumaßnahme verursacht sind, festgestellt werden können. Schäden die nicht vor Maßnahmenbeginn dokumentiert wurden gelten als bauablaufbedingt.
Die Dokumentation ist der Bauleitung 2-fach im Ausdruck
und zusätzlich in gebräuchlichen digitalen Formaten zu übergeben.
Menge: 1,000 psch

**01.02.0004 Bauzaun aufstellen, vorhalten und abbauen**
Bau- bzw. Schutzzaun einschließlich Eckpfosten und Verstrebungen herstellen, inkl. erforderlicher Toröffnungen
für die Dauer der gesamten Bauzeit bis zur Inbetriebnahme der Anlage vorhalten, abbauen und von der Baustelle entfernen.
Beschädigte oder abhanden gekommene Teile der Einrichtungen ersetzen. Umsetzungen auf Grund der Bauabwicklung des AN gehören zum Leistungsumfang.
Ausführung als Gittermattenzaun mit Standfüßen,
Höhe 2,0 m,
Aufstellung nach Anweisung durch die Bauleitung für Sicherung der angrenzenden Wegeverbindungen der Sportanlage.
Bauzäune zur Sicherung der Baustelleneinrichtungsfläche werden nicht über diese Position vergütet, diese sind in der Position 1.01.0010 einzukalkulieren.
Einzukalkulieren ist die Herstellung eines Zufahrtstores (2 Zaunfelder mit Rollen) und 2 Durchgangstüren Breite circa 1,50m.
Abrechnung nach örtlichem Aufmaß.
Menge: 210,000 m

**01.02.0005 Bauvermessung durchführen**
*** Pauschalposition
Absteckung für die Bauausführung durch Übertragen der
Projektgeometrie in die Örtlichkeit für die gesamten Bauarbeiten. Die Ausführungsplanung wird in gebräuchlichem Format (.dxf oder .dwg- Datei) zur Verfügung gestellt. Einzurechnen ist auch die Beschaffung erforderlicher Polygonpunkte bzw. Höhenfestpunkte.
Ausführung in Abschnitten nach Baufortschritt.
Bauvermessung für alle Leistungen der gesamten Baumaßnahme.
Menge: 1,000 psch

**01.02.0006 Aufmaß- bzw. Bestandsplan erstellen**
*** Pauschalposition
Aufmaßplan erstellen für die gesamte Baumaßnahme.
Das Baugelände ist zum Nachweis der bearbeiteten Flächen und als Grundlage für die Massenermittlung aufzumessen. Das Urgelände ist vor Beginn der Bodenarbeiten aufzunehmen.
Für die Ermittlung der Erdmassen sind alle notwendigen Zwischenaufmaße unaufgefordert zur erstellen. Das Aufmaß muss mit einem elektronischen Tachymeter erfolgen.
Die Ergebnisse der Zwischenaufmaße sind lage- und höhenrichtig darzustellen und der Bauleitung 2-fach
als Plot- und 1-fach digital
(als pdf sowie als dxf. und dwg. Datei) zu übergeben.

Im Bestandsplan sind deutlich unterscheidbar
darzustellen:
- Segment mit Weitsprung
- Rundlaufbahn
- Kugelstoßanlage
- Rasenspielfeld inkl. Beregnungsanlage
jeweils inkl. inkl. Rinnen, Dränagen, Schächte, Leitungen,
Belagseinfassung(en) und Ausstattung(en),
wobei die Leitungen exakt entsprechend Verlauf und Verlegetriefe (vor der Verfüllung der Leitungsgräben) zu erfassen sind.

des Weiteren:
- Unterscheidung aller Belagsflächen Belagsflächen inkl.
  Einfassungen
- Oberboden- bzw. Bodenabtragsflächen
- Oberboden- bzw.  Bodenauftragsflächen
- Ansaatflächen
- Baumbestand (vgl. Grundlagen)
- Asphalt, Pflaster, und sonstige Flächen
- Einbauten- Ausstattung
- Barrieren einschl. Türen und Toröffnungen
- Entwässerungseinrichtungen (inkl. Dränage, KG- Leitungen,
  Schächte und Einläufe)
- Höhen- bzw. Böschungslinien mit Angabe der Neigung

Die Ausführungspläne sowie die Grundlagenvermessung werden dem Auftragnehmer digital (als .dxf- bzw. .dwg- Datei)
zur Verfügung gestellt.
Die Flächengrößen sind auf dem zu erstellenden Aufmaßplan darzustellen. Die Anzahl der aufzunehmenden Meßpunkte ist anhand der beiliegenden Planunterlagen abzuschätzen.
Die Flächengrößen der einzelnen Flächen sind nach den
Vorgaben des Werkplanes geordnet mit Angabe der
Horizontal- und Abwicklungsflächen listenmäßig
zusammenzustellen.
Der Rechengang muss für jede Fläche nachvollziehbar sein.
Die Zusammenstellung ist der Bauleitung 3-fach zu übergeben.
Aufmaß- und Bestandsplan für alle Leistungen der gesamten Baumaßnahme. Die Erstellung erforderlicher Zwischenaufmaße (Leitungen etc.) sind mit einzukalkulieren.
Menge: 1,000 psch

**01.02.0007 Verkehrsrechtliche Anordnung**
*** Pauschalposition
Beantragung der verkehrsrechtlichen Anordnung
zur Verkehrsführung, -sicherung und -regelung nach
StVO und Baubeschreibung für die gesamten Landschaftsbauarbeiten,
einschließlich Erstellung des Verkehrszeichenplanes
und Beantragung von Sondernutzungserlaubnissen in
Absprache mit der Straßenverkehrsbehörde und den
Straßenbaulastträgern, sowie einschließlich aller
erforderlichen Gebühren, die Gebühren sind bei der zuständigen Straßenverkehrsbehörde bzw.
der Stadt Thannhausen nachzufragen.
Bereiche:
Zuwegung Sportgelände sowie
Baustelleneinrichtungsfläche und Lagerflächen.
Menge: 1,000 psch

**01.02.0008 Verkehrsflächen unterhalten, säubern**
*** Pauschalposition
Verkehrsflächen im Bereich der Baustellenzufahrt bzw. der BE- Flächen zur Aufrechterhaltung des öffentlichen und Anlieger- Verkehrs sowie des Baustellenverkehrs innerhalb des Baubereiches einschließlich zwischenzeitlich benutzter Behelfsfahrstreifen verkehrssicher unterhalten.
Befestigung ungebunden, Zugänge zum Sportgelände und zu den Vereinsgebäuden bzw. zu den angrenzenden Sportflächen, während der gesamten Bauzeit - arbeitstäglich für Schüler, Sportler sowie für geplante Veranstaltungen in den Abendstunden und am Wochenende aufrecht erhalten,
einschl. aller dafür erforderlicher
Provisorien (Kiesrampen/ Absperrungen etc.).
Alle durch den Baubetrieb verunreinigten Strassen, Geh- und Radwege sind bei Beendigung der Bauarbeiten, bzw. auch während Durchführung der Bauarbeiten bei Verschmutzungen gründlich (ggf. mehrmals täglich) zu reinigen.
Menge: 1,000 psch

### Titel 02 Freimachen des Baugländes

*Hinweis: Hinweis(e) Planunterlagen*
Für nachfolgend aufgeführte Positionen siehe auch beiliegende Planunterlagen zum LV:
Plan- Nr.: 02 - Abbruch- und Baustelleneinrichtungsplan
Plan- Nr.: 03 - Lageplan Sportanlage
Plan- Nr.: 04 - Regelschnitte Belagsflächen

#### Untertitel 02.01 _Rundlaufbahn

*Hinweis: BELAGSEINFASSUNGEN ausbauen*

**02.01.0009 Leistenstein Laufbahn ausbauen, entsorgen [B 50-80mm]**
Einfassung aus Einfassungssteinen aus Beton,
einschließlich Fundament und Rückenstütze ausbauen.
Bordstein B/H = 50-80/ 200-300 (mm)
Einbauort: Belagseinfassungen der Laufbahn und Segmente zu angrenzenden Pflaster, Asphalt- und Betonbelägen,
teilweise überwachsen.
Steine mit Fundamentbeton freilegen und abbrechen,
einschließlich erforderlicher Handarbeit.
Anfallendes Material in Eigentum des AN übernehmen,
von der Baustelle entfernen und einer Verwertung nach Wahl des AN zuführen, einschl. anfallender Entsorgungsgebühren einschl. Vorlage der Entsorgungsnachweise (mit Wiegekarten).
Abgerechnet wird nach Aufmaß vor Ort im Beisein der Bauleitung.
Menge: 460,000 m

**02.01.0010 Einfassung mit Auflage ausbauen, entsorgen [B 50-80mm]**
Einfassung aus Einfassungssteinen aus Beton, Polymerbeton o.dgl., mit Schutzauflage Kunststoff/ Gummi,
einschließlich Fundament und Rückenstütze ausbauen.
Bordstein mit Fallschutzauflage B/H = 50-80/ 200-300 (mm)
Einbauort: Belagseinfassungen der Laufbahn und Segmente zu angrenzenden Pflaster, Asphalt- und Betonbelägen,
teilweise überwachsen.
Steine mit Fundamentbeton freilegen und abbrechen,
einschließlich erforderlicher Handarbeit.
Anfallendes Material in Eigentum des AN übernehmen,
von der Baustelle entfernen und einer Verwertung nach Wahl des AN zuführen, einschl. anfallender Entsorgungsgebühren einschl. Vorlage der Entsorgungsnachweise (mit Wiegekarten).
Abgerechnet wird nach Aufmaß vor Ort im Beisein der Bauleitung.
Menge: 25,000 m

*Hinweis: KUNSTSTOFFBELAGSFLÄCHEN ausbauen*

**02.01.0011 Kunststoffbelag Laufbahn abbrechen D 18-20mm**
Kunststoffbelag aus Laufbahn aus Ortseinbau
abbrechen, zerkleinern,
einschl. vollständiges ablösen, trennen
von anheftenden Asphaltresten.
Dicke Kunststoffbelag variierend zwischen 18 bis 20 (mm),
Belag fördern und in bereitgestellte Container/ Schüttmulden bzw. LKW nach Wahl des AN einfüllen (vgl. Nachfolgeposition).
Menge: 2460,000 m2

**02.01.0012 Kunststoffbelag aus vorhergehender Position entsorgen**
Kunststoffbelag aus der vorhergehenden Positionen
auf LKW des AN laden, zur Deponie bzw. Verwertungsanlage transportieren und gemäß den gesetzlichen Bestimmungen
entsorgen, einschl. aller Gebühren.
Der Nachweis der geordneten Entsorgung ist unaufgefordert zu erbringen.
Zur Abrechnung dienen Wiegekarten der jeweiligen
Verwertungsanlage zuzüglich der Fahrtenschreiberkarten der jeweiligen Transportfahrzeuge.
Menge: 58,000 t

*Hinweis: Hinweis(e) Ausbau GEBUNDENE TRAGSCHICHTEN*
Ausbau Asphalt
Allwetterplätze Aufbruchbreite komplette Fläche, einschl. angrenzender Zwickelflächen und Randbereiche,
unter Berücksichtigung von Einbauten wie Schächte, Sprungbalken und angrenzender Mauern und Einfriedungen. Hieraus resultierender Mehraufwand wird nicht gesondert vergütet und ist in diese Position einzurechnen.

Verwertung Asphalt
Asphalt nach vorliegendem Bodengutachten # S831222/119 vom 17. Mai 2023:
Verwertungsklasse A nach RuVA-StB 01 (Ausgabe 2001,
Fassung 2005), d.h. Ausbauasphalt ohne Verunreinigungen nach Merkblatt Nr. 3.4/1 (Stand 3. Mai 2017) "Umweltfachliche Beurteilung der Lagerung, Aufbereitung und Verwertung von Straßenaufbruch", Anhang 1 (Bayerisches Landesamt für Umwelt)

**02.01.0013 Asphaltoberbau schneiden D 5-10cm T 80mm**
STLB-Bau 2025-10 080
Asphaltoberbau schneiden, Dicke der Befestigung über 5 bis 10 cm, Ausführung mit Fugenschneidgerät, Tiefe bis 80 mm, Restdicke trennen, Entsorgung wird gesondert vergütet.
Menge: 50,000 m

**02.01.0014 TS Asphalt abbrechen, nicht schadstoffbelastet**
STLB-Bau 2025-10 084
Totalabbruch der Asphalttragschicht, nicht schadstoffbelastet,
Abfall ist nicht gefährlich,
Abfall eingestuft als 'nicht schadstoffbelastet;'

gemäß Parameterliste 'nach RuVA-StB 01 - Verwertungsklasse A, vgl. Baugrundgutachten;'

Wichte des Abbruchstoffes DIN EN 1991-1-1 22 kN/m3,
Abbruchdicke '6.5' cm, Erschwernis gemäß Abbruchplan,
Geräteeinsatz ist möglich, max. Gesamtgewicht der Geräte ohne Beschränkung, ohne Untergrundbeschädigung, aufgenommene Stoffe zur Entsorgung sortieren, sammeln, zerkleinern, max. Kantenlänge bis 30 cm, auf LKW des AN laden, Mengenermittlung nach Aufmaß,
die Entsorgung wird gesondert vergütet, Ausführung gemäß Zeichnung und Einzelbeschreibung,
Einzelbeschreibungs-Nr 'Schichtdicke variierend 55-68 mm, i.M. 65mm;'
.
Menge: 2460,000 m2

**02.01.0015 Bitumenhaltige Befestigung inkl. PU- Kleber fräsen**
Fräsen der bitumenhaltigen Befestigung, im Rahmen einer Totalabbruchmaßnahme, mit Asphaltdeckschicht aus offenporigem Asphalt,
Frästiefe circa 2-5 (cm) und Festlegung der betroffenen Bereiche in Abstimmung mit der örtlichen Bauleitung,
Flächen reinigen,
Ausbaubereich(e):
Asphalttragschichten mit PU- Kleber aus Deckschichten der Kunststoffbelages durchsetzt.
Aufgenommene Stoffe sammeln, im Behälter des AN lagern, Behältergröße nach Wahl des AN, auf LKW des AN laden,
die Entsorgung wird gesondert vergütet.
Menge: 200,000 m2

**02.01.0016 Abfall nicht gefährlich AVV170302 nicht schadstoffbelastet**
STLB-Bau 2025-10 087
Bau- und Abbruchabfälle, Bitumengemische, Kohlenteer und teerhaltige Produkte,
nicht gefährlich, Abfallschlüssel nach AVV (Abfallverzeichnis-Verordnung) 170302 Bitumengemische,
nicht schadstoffbelastet, Werte gemäß Ersatzbaustoffverordnung 2023 sind eingehalten,
Verwertungsklasse A, RuVA-StB 01, Fassung 2005,
auf Fahrzeug lagernd, mit LKW des AN transportieren, entsorgen, max. Gesamtgewicht ohne Beschränkung, zum zugelassenem Lager oder zur Anlage nach Wahl des AN gemäß beigefügtem Bieterangabenverzeichnis, Vergütung der Entsorgung übernimmt AN.
Menge: 495,000 t

**02.01.0017 Fräsgut Geb. Tragschicht, mit PU- Kleber durchsetzt, entsorgen**
Bau- und Abbruchabfälle, Bitumengemische,
Kohlenteer und teerhaltige Produkte,
Es handelt sich um das mit PU- Kleber durchsetzten Asphaltfräsgut der Geb. Tragschicht aus der Vorposition,
Material im Behälter des AN lagernd, Behälter aufnehmen und mit LKW des AN transportieren, entsorgen, max. Gesamtgewicht ohne Beschränkung, zum Lager/zur Anlage nach Wahl des AN gemäß beigefügtem Bieterangabenverzeichnis,
Vergütung der Entsorgung übernimmt AN.
Menge: 40,000 t

*Hinweis: Rückbau ENTWÄSSERUNGSRINNEN*

**02.01.0018 Abdeckung Entwässerungsrinnen aufnehmen, entsorgen**
Bauseitige Abdeckung der Entwässerungsrinnen
Abmessungen (circa)
Länge/Breite/ Stärke: ca. 500-1000/ 170-200/ bis 55 (mm)
bestehend aus verschiedenen Materialien, wie Kunststoff/Faserbeton/GFK aufnehmen,
Material in Eigentum des AN übernehmen, von der Baustelle entfernen und einer Verwertung nach Wahl des AN zuführen, einschl. anfallender Entsorgungsgebühren.
einschl. Vorlage der Entsorgungsnachweise (mit Wiegekarten).
Menge: 400,000 m

**02.01.0019 Entwässerungsrinne inkl. Fundament Beton abbrechen**
STLB-Bau 2025-10 084
Abbruch der Entwässerungsrinne, Kastenrinne, aus Polymerbeton, Normalbeton, Betonfestigkeitsklasse gemäß Bestandsunterlagen, eine Überschreitung der Betondruckfestigkeit(en) gemäß Bestandsunterlagen im dort zugrunde gelegten Druckfestigkeitssystem (Nennfestigkeiten bzw. charakteristische Festigkeiten) bis zu 2 Druckfestigkeitsklassenstufen ist einzukalkulieren,
Betonfestigkeitsklasse 'variierend von C12/15 bis C20/25.'

Nennweite 200 mm, Baulänge 1 m, einschl. Fundament aus Beton, Dicke 20 cm, im Rahmen einer Totalabbruchmaßnahme, nicht schadstoffbelastet,
Abfall ist nicht gefährlich,
Geräteeinsatz ist möglich, max. Gesamtgewicht der Geräte ohne Beschränkung,
aufgenommene Stoffe sammeln, zerkleinern, max. Kantenlänge bis 30 cm, auf LKW des AN laden, transportieren, entsorgen, zum Lager oder zur Anlage nach Wahl des AN, Abfallschlüssel nach AVV (Abfallverzeichnis-Verordnung) 170904 gemischte Bau- und Abbruchabfälle, Mengenermittlung nach Aufmaß,
Vergütung der Entsorgung übernimmt AN, Ausführung gemäß Einzelbeschreibung,
Einzelbeschreibungs-Nr 'Rinnenbreite 150-170mm, Höhe variierend mit Eigengefälle circa 250-400mm;
Rinne in Teilbereichen verschmutzt bzw. mit Bodeneintrag, hieraus resultierende Mehraufwendungen sind einzukalkulieren'
.
Menge: 400,000 m

**02.01.0020 Zulage I Schutz Leitungen im Nahbereich**
Zulage zur Vorposition für den Schutz bestehender Leitungen im Nahbereich der Entwässerungsrinnen:
Bauseits vorhandene Leitungen:
Steuer- und Wasserleitungen der Beregnungsanlage,
Sammler- und Saugerleitungen der Laufbahn- und des angrenzenden Naturrasenspielfledes sowie
in Teilbereichen Versorgungsleitungen des Grundwasserbrunnens und der Mahdroboter.
Leitungen im unmittelbaren Nahbereich der zu erneuernden
Entwässerungsrinne bzw. Belagseinfassung des angrenzenden Naturrasenspielfeldes.
Kabel und Leitungen aus Kunststoff, erdverlegt, in Betrieb
während der Abbruchmaßnahmen einschl. für die Dauer bis zum erfolgten Einbau der neuen Rinnen, Leitungen bzw. Wiederherstellung der angrenzenden Beläge sichern.
Einschl. fachgerechte Wiederherstellung von Auflagern und Schutzschichten entsprechend Bestand aus Riesel oder Sand, Stärke allseitig mind. 15 (cm),
Material liefern, einbringen und verdichten.
Anmerkung: Mit dem EP ist die erforderliche Handarbeit
für sämtliche Arbeiten/ Erdarbeiten im Nahbereich der vorbeschriebenen Leitungen für die gesamten Bauphase abgegolten.
Eine zusätzliche Vergütung für Handschacht erfolgt nicht.
Die angegebene Länge bezieht auf eine Arbeitsraumbreite
von circa 50 (cm).
Menge: 360,000 m

**02.01.0021 Einlaufkasten L 0,5m abbrechen**
STLB-Bau 2025-10 084
Abbruch des Einlaufkastens aus Polymerbeton, Normalbeton, Betonfestigkeitsklasse gemäß Bestandsunterlagen, eine Überschreitung der Betondruckfestigkeit(en) gemäß Bestandsunterlagen im dort zugrunde gelegten Druckfestigkeitssystem (Nennfestigkeiten bzw. charakteristische Festigkeiten) bis zu 2 Druckfestigkeitsklassenstufen ist einzukalkulieren,
Betonfestigkeitsklasse 'variierend von C12/15 bis C20/25;'

Nennweite 200 mm, Baulänge 0,5 m, im Rahmen einer Totalabbruchmaßnahme, nicht schadstoffbelastet,
Abfall ist nicht gefährlich, Wichte des Abbruchstoffes DIN EN 1991-1-1 21 kN/m3, Erschwernis gemäß Vorbemerkungen,
Abbruch von Hand/mit handgeführten Kleingeräten, ohne Wasserfreisetzung,
aufgenommene Stoffe sammeln, zerkleinern, max. Kantenlänge bis 30 cm, auf LKW des AN laden, transportieren, entsorgen, zum Lager oder zur Anlage nach Wahl des AN, Abfallschlüssel nach AVV (Abfallverzeichnis-Verordnung) 170904 gemischte Bau- und Abbruchabfälle,
Vergütung der Entsorgung übernimmt AN, Ausführung gemäß Einzelbeschreibung,
Einzelbeschreibungs-Nr 'Rinnenbreite variierend von 150-200mm;'
.
Menge: 12,000 St

**02.01.0022 Entwässerungsleitung Anschlüsse sichern**
Entwässerungsleitung, Anschlüsse und Leitungen der
vorgenannten Einläufe soweit erforderlich rückbauen,
verbleibende Leitung sichern,
Material gemäß den gesetzlichen Bestimmungen entsorgen,
einschl. aller Gebühren.
Menge: 12,000 m

*Hinweis: Hinweis(e) Rückbau HOLMGELÄNDER*
Die bestehenen Bandenwerbung einschl. des Trägersystems werden vor Baubeginn durch den Sportverein zurückgebaut.
Auch der Rückbau der Barrieren/Holmgeländer erfolgt durch den Sportverein. Dabei ist geplant, die Rohre in etwa bodenbündig (max. 10cm über OK Gelände) abzutrennen.

Durch den AN erfolgt der Ausbau des Geländers auf Trennschnitt einschl. Fundamentierung.

**02.01.0023 Holmgeländer [Fundamente] aufnehmen, entsorgen**
Stützen Holmgeländer/Barriere Bestand
einschl. Fundamentierung aufnehmen und entsorgen.
Ausbaubereich: Einfriedung Laufbahn, Barriere umlaufend,
bestehend aus:
Rundpfosten, Material Aluminium
Durchmesser: ca. 63 (mm),
Stützen bauseits zurückgebaut,
Rest: ca. 10cm über OK Gelände,
Pfostenabstand im Mittel 2,20 (m),
Einbau in Betonfundamenten, Fundamenttiefe bis 80 (cm)
Stützen in angrenzenden Belägen (Asphalt) eingebunden, Ausbau nach Asphaltausbau, hieraus resultierender Mehraufwand wird nicht gesondert vergütet und ist in diese Position einzurechnen.
Stützen komplett einschließlich Betonfundamente abbauen, lösen, trennen und beseitigen,
einschl. Fundamentlöcher ordnungsgemäß verfüllen.
Anfallendes Material in Eigentum des AN übernehmen,
von der Baustelle entfernen und einer Verwertung nach Wahl des AN zuführen, einschl. anfallender Entsorgungsgebühren einschl. Vorlage der Entsorgungsnachweise (mit Wiegekarten).
Abgerechnet wird nach Aufmaß vor Ort im Beisein der Bauleitung.
Menge: 205,000 St

**02.01.0024 Holmgeländer [komplett] aufnehmen, entsorgen**
Holmgeländer/ Barriere Bestand,
Höhe über Gelände circa 105 (cm) aufnehmen und entsorgen,
Ausbaubereich: Einfriedung Laufbahn, Barriere umlaufend,
bestehend aus:
Rundpfosten, Material Aluminium
Durchmesser: ca. 63 (mm), Verbindung Pfosten- Holm mittels T-Verbindungsschellen, Pfostenabstand im Mittel 2,20 (m),
einschl. Anfangs- und Endpfosten bzw. versenkte Bauweise im Bereich von Zugängen/ Zufahrten.
Einbau in Betonfundamenten, Fundamenttiefe bis 80 (cm)
Geländer in angrenzenden Belägen (Asphalt) eingebunden, Ausbau nach Asphaltausbau, hieraus resultierender Mehraufwand wird nicht gesondert vergütet und ist in diese Position einzurechnen.
Holmgeländer komplett einschließlich Betonfundamente abbauen, lösen, trennen und beseitigen,
einschl. Fundamentlöcher ordnungsgemäß verfüllen.
Anfallendes Material in Eigentum des AN übernehmen,
von der Baustelle entfernen und einer Verwertung nach Wahl des AN zuführen, einschl. anfallender Entsorgungsgebühren einschl. Vorlage der Entsorgungsnachweise (mit Wiegekarten).
Abgerechnet wird nach Aufmaß vor Ort im Beisein der Bauleitung.
Menge: 30,000 m

*Hinweis: Rückbau LEITUNGEN [Laufbahn & Segment]*
Hinweis Rückbau Leitungen:

Es werden lediglich Leitungen zurückgebaut, welche im Zuge der Baumaßnahme freigelegt werden bzw. wenn dies für die  geplante Neubaumaßnahme erforderlich ist.
Dementsprechend werden Leitungen welche für den Neubau "nicht stören" im Boden belassen, die Leitungsanschlüsse werden fachgerecht getrennt und verschlossen.

Festlegung des Umfangs vor Ausbau mit der örtlichen Bauleitung bzw. dem Bauherrn.

**02.01.0025 Hindernis Dränageleitung Kunststoff aufnehmen**
Hindernis im Boden, stillgelegte Rohrdränageleitungen aus Kunststoff, DN 100 bis DN 200, welche im Zuge der nachfolgend beschriebenen Erdarbeiten zum Vorschein kommen freilegen und aufnehmen, Verlegetiefe bis 60 (cm).
Anfallendes Material geht in Eigentum AN über und ist zu entsorgen.Die Entsorgungsnachweise sind vorzulegen.
Info: Grundsätzlich erfolgt kein Rückbau der bestehenden Leitungen.
Menge: 150,000 m

**02.01.0026 Hindernis Rohrleitung Kunststoff abbrechen**
Hindernis im Boden, PVC oder PP- Leitungen aus
Kunststoff bis DN 200, freilegen und abbrechen.
Verlegetiefe bis 100 (cm).
Anfallendes Material geht in Eigentum AN über und ist zu entsorgen.Die Entsorgungsnachweise sind vorzulegen.
Einschl. bestehende Anschlüsse an Hauptleitungen
fachgerecht verschließen.
Menge: 50,000 m

**02.01.0027 Hindernis Dränageleitung Beton aufnehmen**
Hindernis im Boden, stillgelegte Rohrdränageleitungen aus Beton DN 100 bis DN 200, welche im Zuge der nachfolgend beschriebenen Erdarbeiten zum Vorschein kommen freilegen und aufnehmen, Verlegetiefe bis 80 (cm).
Anfallendes Material geht in Eigentum AN über und ist zu entsorgen.Die Entsorgungsnachweise sind vorzulegen.
Info: Grundsätzlich erfolgt kein Rückbau der bestehenden Leitungen.
Menge: 25,000 m

**02.01.0028 Hindernis Rohrleitung Beton abbrechen**
*** Bedarfsposition mit GB
Hindernis im Boden, stillgelegte Rohrleitungen aus
Metall bis DN 200, freilegen und abbrechen.
Verlegetiefe bis 100 (cm).
Anfallendes Material geht in Eigentum AN über und ist zu entsorgen.Die Entsorgungsnachweise sind vorzulegen.
Einschl. bestehende Anschlüsse an Hauptleitungen
fachgerecht verschließen.
Menge: 25,000 m

**02.01.0029 Hindernis Rohrleitung Guß bzw. Metall abbrechen**
*** Bedarfsposition mit GB
Hindernis im Boden, stillgelegte Rohrleitungen aus Guss oder Metall bis DN 200, freilegen und abbrechen.
Verlegetiefe bis 100 (cm).
Anfallendes Material geht in Eigentum AN über und ist zu entsorgen.Die Entsorgungsnachweise sind vorzulegen.
Einschl. bestehende Anschlüsse an Hauptleitungen
fachgerecht verschließen.
Menge: 25,000 m

**02.01.0030 Vorhandenen SSK rückbauen**
Vorhandenen Straßenablauf einschl. Aufsatz und Eimer,
sowie Auflager aus Beton ausbauen.
einschließlich Verschließen der Entwässerungsleitung
mit einem Muffenstopfen mit Gummidichtring, und
anschließen Ummanteln der Anschlußleitungen mit Beton. Wiederverwendbare Teile säubern, nicht wiederverwendbares Abbruchgut von der Baustelle entfernen und einer Verwertung nach Wahl des AN zuführen.
SSK aus Beton mit Gussabdeckung,
Größe(n) 50/50 bzw. 50/30 (cm).
Der Entsorgungsnachweis ist vorzulegen.
Abrechnung nach Aufmaß vor Beginn der Abbrucharbeiten.
Menge: 2,000 St

*Hinweis: Rückbau AUSSTATTUNG - EINBAUTEN*

**02.01.0031 Bodenhülsen Eckfahnen ausbauen**
Bodenhülse einschl. Betonfundamentierung
ausbauen und seitlich für späteren Wiedereinbau zwischenlagern,
Einbauort: Hülsen für Eckfahnen
Hülsendurchmesser ca. 60-90 (mm).
Anfallendes Material in Eigentum des AN übernehmen,
von der Baustelle entfernen und einer Verwertung nach Wahl des AN zuführen, einschl. anfallender Entsorgungsgebühren einschl. Vorlage der Entsorungsnachweise (mit Wiegekarten).
Abgerechnet wird nach Aufmaß vor Ort im Beisein der Bauleitung.
Menge: 4,000 St

**02.01.0032 Bodenhülsen Einbauten 40-90mm ausbauen, entsorgen**
Bodenhülse einschl. Betonfundamentierung
ausbauen und entsorgen,
Ausbau von diversen Hülsen für Schutznetze, Einbauten, etc.
Hülsendurchmesser 40 bis 90 (mm).
Anfallendes Material in Eigentum des AN übernehmen,
von der Baustelle entfernen und einer Verwertung nach Wahl des AN zuführen, einschl. anfallender Entsorgungsgebühren.
Ausführung in Abschnitten.
Menge: 2,000 St

**02.01.0033 Bodenhülsen Einbauten 91-160mm ausbauen, entsorgen**
Bodenhülse einschl. Betonfundamentierung
ausbauen und entsorgen,
Ausbau von diversen Hülsen für Schutznetze, Einbauten, etc.
Hülsendurchmesser 91 bis 160 (mm).
Anfallendes Material in Eigentum des AN übernehmen,
von der Baustelle entfernen und einer Verwertung nach Wahl des AN zuführen, einschl. anfallender Entsorgungsgebühren.
Ausführung in Abschnitten.
Menge: 2,000 St

#### Untertitel 02.02 _Segment Ost [Kunststoffbelag inkl. Weitsprunganlagen]

*Hinweis: BELAGSEINFASSUNGEN ausbauen [Segment]*

**02.02.0034 Einfassung mit Auflage ausbauen, entsorgen [B 50-80mm]**
Einfassung aus Einfassungssteinen aus Beton, Polymerbeton o.dgl., mit Schutzauflage Kunststoff/ Gummi,
einschließlich Fundament und Rückenstütze ausbauen.
Bordstein mit Fallschutzauflage B/H = 50-80/ 200-300 (mm)
Einbauort: Belagseinfassungen des Segment zur angrenzenden Naturrasenfläche, teilweise überwachsen.
Steine mit Fundamentbeton freilegen und abbrechen,
einschließlich erforderlicher Handarbeit.
Anfallendes Material in Eigentum des AN übernehmen,
von der Baustelle entfernen und einer Verwertung nach Wahl des AN zuführen, einschl. anfallender Entsorgungsgebühren einschl. Vorlage der Entsorgungsnachweise (mit Wiegekarten).
Abgerechnet wird nach Aufmaß vor Ort im Beisein der Bauleitung.
Menge: 72,000 m

*Hinweis: KUNSTSTOFFBELAGSFLÄCHEN ausbauen [Segment]*

**02.02.0035 Kunststoffbelag Segment abbrechen D 13-15mm**
Kunststoffbelag aus Laufbahn und Segment aus Ortseinbau
abbrechen, zerkleinern,
einschl. vollständiges ablösen, trennen
von anheftenden Asphaltresten.
Dicke Kunststoffbelag variierend zwischen 13 bis 15 (mm),
Belag fördern und in bereitgestellte Container/ Schüttmulden bzw. LKW nach Wahl des AN einfüllen (vgl. Nachfolgeposition).
Menge: 1100,000 m2

**02.02.0036 Kunststoffbelag aus vorhergehender Position entsorgen**
Kunststoffbelag aus der vorhergehenden Positionen
auf LKW des AN laden, zur Deponie bzw. Verwertungsanlage transportieren und gemäß den gesetzlichen Bestimmungen
entsorgen, einschl. aller Gebühren.
Der Nachweis der geordneten Entsorgung ist unaufgefordert zu erbringen.
Zur Abrechnung dienen Wiegekarten der jeweiligen
Verwertungsanlage zuzüglich der Fahrtenschreiberkarten der jeweiligen Transportfahrzeuge.
Menge: 26,000 t

*Hinweis: Hinweis(e): GEB. TRAGSCHICHTEN ausbauen [Segment]*
siehe Hinweise
geb. Tragschichten Untertitel 02.01 Rundlaufbahn

**02.02.0037 Asphaltoberbau schneiden**
STLB-Bau 2021-10 080
Asphaltoberbau schneiden, Dicke der Befestigung über 5 bis 10 cm, Ausführung mit Fugenschneidgerät, Tiefe bis 80 mm, Restdicke trennen.
Menge: 50,000 m

**02.02.0038 TS Asphalt abbrechen, nicht schadstoffbelastet**
STLB-Bau 2025-10 084
Totalabbruch der Asphalttragschicht, nicht schadstoffbelastet,
Abfall ist nicht gefährlich,
Abfall eingestuft als 'nicht schadstoffbelastet;'

gemäß Parameterliste 'nach RuVA-StB 01 Verwertungsklasse A, vgl. beiliegendes Baugrundgutachten;'

Wichte des Abbruchstoffes DIN EN 1991-1-1 22 kN/m3,
Abbruchdicke '6.5' cm, Erschwernis gemäß Abbruchplan,
Geräteeinsatz ist möglich, max. Gesamtgewicht der Geräte ohne Beschränkung, ohne Untergrundbeschädigung, aufgenommene Stoffe zur Entsorgung sortieren, sammeln, zerkleinern, max. Kantenlänge bis 30 cm, auf LKW des AN laden, Mengenermittlung nach Aufmaß,
die Entsorgung wird gesondert vergütet, Ausführung gemäß Einzelbeschreibung,
Einzelbeschreibungs-Nr 'Schichtdicke variierend, 55-68mm, i.M. 66mm'
.
Menge: 1100,000 m2

**02.02.0039 Abfall nicht gefährlich AVV170302 nicht schadstoffbelastet**
STLB-Bau 2025-10 087
Bau- und Abbruchabfälle, Bitumengemische, Kohlenteer und teerhaltige Produkte,
nicht gefährlich, Abfallschlüssel nach AVV (Abfallverzeichnis-Verordnung) 170302 Bitumengemische,
nicht schadstoffbelastet, Werte gemäß Ersatzbaustoffverordnung 2023 sind eingehalten,
Verwertungsklasse A, RuVA-StB 01, Fassung 2005,
auf Fahrzeug lagernd, mit LKW des AN transportieren, entsorgen, max. Gesamtgewicht ohne Beschränkung, zum zugelassenem Lager oder zur Anlage nach Wahl des AN gemäß beigefügtem Bieterangabenverzeichnis, Vergütung der Entsorgung übernimmt AN.
Menge: 220,000 t

*Hinweis: WEITSPRUNGANLAGEN rückbauen*

**02.02.0040 Einfassung mit Auflage Weitsprung ausbauen, entsorgen**
Einfassung aus Einfassungssteinen, aus Polymerbeton, einschließlich Fundament und Rückenstütze ausbauen.
Bordstein mit Fallschutzauflage B/H = 60-80/ 400 (mm)
Einbauort: Belagseinfassungen der Weitsprunganlage(n).
Steine mit Fundamentbeton abbrechen,
einschließlich erforderlicher Handarbeit.
Ausgebauten Beton in Eigentum des AN übernehmen und einer Verwertung nach Wahl des AN zuführen.
Einfassungssteine in Eigentum des AN übernehmen und einer
Verwertung nach Wahl des AN zuführen.
Einschl. Vorlage der Entsorgungsnachweise (mit Wiegekarten).
Abgerechnet wird nach Aufmaß vor Ort im Beisein der Bauleitung.
Menge: 52,500 m

**02.02.0041 Einbauwanne mit Absprungbalken ausbauen, entsorgen**
Einbauwanne mit Absprungbalken für Weitsprung ausbauen,
einschl. Fundamentierung bzw. Befestigung,
Abmessungen:
Länge/ Breite/ Tiefe: ca.1200/340/100-120 (mm)
Fundamentbeton bis 25 (cm),
Fundamentbeton abbrechen,
einschließlich erforderlicher Handarbeit.
Anfallendes Material in Eigentum des AN übernehmen,
von der Baustelle entfernen und einer Verwertung nach Wahl des AN zuführen, einschl. anfallender Entsorgungsgebühren einschl. Vorlage der Entsorungsnachweise (mit Wiegekarten).
Abgerechnet wird nach Aufmaß vor Ort im Beisein der Bauleitung.
Menge: 8,000 St

**02.02.0042 Sandfüllung Weitsprunganlage aufnehmen, fördern, lagern**
Sandfüllung der Weitsprunganlage(n) aufnehmen, laden, fördern und lagern, für geplanten Wiedereinbau (Ansaatflächen)
Transportentfernung (einfach) bis 750m.
Bauteil(e): Weitsprunganlage,
Material: Quarzsande mit unterschiedlichen Körnungen,
Sand stellenweise mit organischem Material durchsetzt
(Bewuchs mit Gräsern, Moosen, Sämlingen etc.)
Abtragstiefe variierend, bis 40 (cm).
Ausbau unter Berücksichtigung seitlicher Einfassungen.
Sand seitlich lagern nach Entfernen von organischen Material
einschl. Entsorgen des organischen Materials
einschl. eingebautes Trennvlies aufnehmen und entsorgen.
Etwaige Deponiegebühren trägt der AN.
Abrechnung nach Abtragsprofilen an der Entnahmestelle anhand von digitalen Aufmaßen vor und nach den Ausbauarbeiten.
Alle notwendigen Zwischenaufmaße sind vom AN unaufgefordert zu erstellen.
Menge: 40,000 m3

**02.02.0043 Dränbetontragschicht Weitsprunggrube ausbauen, entsorgen**
STLB-Bau 2025-10 084
Totalabbruch der Dränbetontragschicht, Betonfestigkeitsklasse nach Prüfung,
Betonfestigkeitsklasse 'C12/15 bis C20/25

nicht schadstoffbelastet,
Abfall ist nicht gefährlich, Zuordnung LAGA Z 0 (uneingeschränkter Einbau), Wichte des Abbruchstoffes DIN EN 1991-1-1 25 kN/m3,
Abbruchdicke'
15###
 cm, Erschwernis gemäß Abbruchplan,
Geräteeinsatz ist möglich, max. Gesamtgewicht der Geräte ohne Beschränkung,
aufgenommene Stoffe sammeln, zerkleinern, max. Kantenlänge bis 30 cm, auf LKW des AN laden, transportieren, entsorgen, zum Lager oder zur Anlage nach Wahl des AN, Abfallschlüssel nach AVV (Abfallverzeichnis-Verordnung) 170101 Beton, Mengenermittlung nach Aufmaß,
Vergütung der Entsorgung übernimmt AN, Ausführung gemäß Einzelbeschreibung.
Menge: 115,000 m2

*Hinweis: AUSSTATTUNG rückbauen [Sportgeräte]*

**02.02.0044 Einstichkasten für Stabhochsprung abbauen**
Einstichkasten für Stabhochsprung ausbauen,
aus Kunststoff mit Abdeckung,
Abmessungen (circa): L/B = 100/40 (cm)
einschl. Fundamentierung bzw. Befestigung,
Anfallendes Material in Eigentum des AN übernehmen,
von der Baustelle entfernen und einer Verwertung nach Wahl des AN zuführen,
einschl. anfallender Entsorgungsgebühren.
Menge: 1,000 St

**02.02.0045 Bodenhülsen Einbauten 40-90mm ausbauen, entsorgen**
Bodenhülse einschl. Betonfundamentierung
ausbauen und entsorgen,
Ausbau von diversen Hülsen für Schutznetze, Einbauten, etc.
Hülsendurchmesser 40 bis 90 (mm).
Anfallendes Material in Eigentum des AN übernehmen,
von der Baustelle entfernen und einer Verwertung nach Wahl des AN zuführen, einschl. anfallender Entsorgungsgebühren.
Ausführung in Abschnitten.
Menge: 4,000 St

**02.02.0046 Bodenhülsen Einbauten 90-160mm ausbauen, entsorgen**
Bodenhülse einschl. Betonfundamentierung
ausbauen und entsorgen,
Ausbau von diversen Hülsen für Schutznetze, Einbauten, etc.
Hülsendurchmesser 90 bis 160 (mm).
Anfallendes Material in Eigentum des AN übernehmen,
von der Baustelle entfernen und einer Verwertung nach Wahl des AN zuführen, einschl. anfallender Entsorgungsgebühren.
Ausführung in Abschnitten.
Menge: 6,000 St

**02.02.0047 Bodenhülsen Spannstangen Fußballtore ausbauen, entsorgen**
Bodenhülse einschl. Betonfundamentierung
ausbauen und entsorgen,
AusbU: Hülsen der Spannstangen Fußballtore
Hülsendurchmesser: bis 100 (mm)
Hülsen aus Metall und Kunststoff.
Anfallendes Material in Eigentum des AN übernehmen,
von der Baustelle entfernen und einer Verwertung nach Wahl des AN zuführen, einschl. anfallender Entsorgungsgebühren einschl. Vorlage der Entsorgungsnachweise (mit Wiegekarten).
Abgerechnet wird nach Aufmaß vor Ort im Beisein der Bauleitung.
Menge: 2,000 St

#### Untertitel 02.03 _Segment West [Wurfanlage]

*Hinweis: Rückbau WERFERFELD*

**02.03.0048 Leistenstein Abstoßfläche ausbauen, entsorgen [B 50-80mm]**
Einfassung aus Einfassungssteinen aus Beton,
einschließlich Fundament und Rückenstütze ausbauen.
Bordstein B/H = 50-80/ 200-300 (mm)
Einbauort: Belagseinfassungen der Abstoßfläche zu angrenzenden Pflaster, Asphalt- und Betonbelägen,
teilweise überwachsen.
Steine mit Fundamentbeton freilegen und abbrechen,
einschließlich erforderlicher Handarbeit.
Anfallendes Material in Eigentum des AN übernehmen,
von der Baustelle entfernen und einer Verwertung nach Wahl des AN zuführen, einschl. anfallender Entsorgungsgebühren einschl. Vorlage der Entsorgungsnachweise (mit Wiegekarten).
Abgerechnet wird nach Aufmaß vor Ort im Beisein der Bauleitung.
Menge: 36,000 m

**02.03.0049 Einfassung mit Auflage Auftrefffläche ausbauen, entsorgen**
Einfassung aus Einfassungssteinen aus Beton, Polymerbeton o.dgl., mit Schutzauflage Kunststoff/ Gummi,
einschließlich Fundament und Rückenstütze ausbauen.
Bordstein mit Fallschutzauflage B/H = 50-80/ 200-300 (mm)
Einbauort: Belagseinfassungen der Auftrefffläche Wurfanlage zu angrenzenden Wassergeb.Belägen und Rasenflächen bzw. zu Pflaster, Asphalt- und Betonbelägen,
teilweise überwachsen.
Steine mit Fundamentbeton freilegen und abbrechen,
einschließlich erforderlicher Handarbeit.
Anfallendes Material in Eigentum des AN übernehmen,
von der Baustelle entfernen und einer Verwertung nach Wahl des AN zuführen, einschl. anfallender Entsorgungsgebühren einschl. Vorlage der Entsorgungsnachweise (mit Wiegekarten).
Abgerechnet wird nach Aufmaß vor Ort im Beisein der Bauleitung.
Menge: 60,000 m

**02.03.0050 Stoßbalken Kugelstoßanlage ausbauen, entsorgen**
Stoßbalken (rund) für Kugelstoß ausbauen,
Material: Kunststoff/ GFK- auf Betonplatte aufgedübelt,
Ausbau des Stoßbalkens einschl Montagematerial,
Anfallendes Material  in Eigentum des AN übernehmen und einer Verwertung nach Wahl des AN zuführen.
Menge: 3,000 St

**02.03.0051 Sandbelag aus der Auftrefffläche ausbauen, entsorgen**
Sandbelag aus der Auftrefffläche Kugelstoßen aufnehmen, laden, zum Lagerplatz des AG fördern und geordnet zwischenlagern.
Abtragstiefe: bis 30 (cm)
Ausbaubereich(e): Segment West
Ausbau unter Berücksichtigung seitlicher Einfassungen,
Material: Quarz- und Brechsande mit unterschiedlichen Körnungen, Sand stellenweise mir organischem Material durchsetzt (Bewuchs mit Gräsern, Moosen, Sämlingen etc.) und angrenzende Kies- und Schottertragschichten.
Boden lösen, laden, fördern und auf Lagerflächen des AG profilgerecht - getrennt nach Bodenart - zur Beprobung und anschl. Entsorgung bzw. Wiederverwertung zwischenlagern.
Förderweg zum Lagerplatz über öffentl. Straßen (Jahnstraße),
Transportentfernung: bis 750m (einfache Strecke).
Einschl. eingebautes Trennvlies aufnehmen und entsorgen.
Etwaige Deponiegebühren trägt der AN.
Mengenermittlung nach Abtragsprofilen (feste Massen),
alle notwendigen Zwischenaufmaße sind vom AN unaufgefordert zu erstellen.
Menge: 60,000 m3

**02.03.0052 Bodenhülsen Spannstangen Tore ausbauen und entsorgen**
Bodenhülse einschl. Betonfundamentierung
ausbauen und entsorgen,
AusbU: Hülsen der Spannstangen Fußballtore
Hülsendurchmesser: bis 100 (mm)
Hülsen aus Metall und Kunststoff.
Anfallendes Material in Eigentum des AN übernehmen,
von der Baustelle entfernen und einer Verwertung nach Wahl des AN zuführen, einschl. anfallender Entsorgungsgebühren einschl. Vorlage der Entsorgungsnachweise (mit Wiegekarten).
Abgerechnet wird nach Aufmaß vor Ort im Beisein der Bauleitung.
Menge: 2,000 St

**02.03.0053 Bodenhülsen Wurfkreise ausbauen und entsorgen**
Bodenhülse ausbauen und entsorgen,
einschl. Betonfundament, Ausbau von diversen Hülsen,
Hülsendurchmesser 100 bis 160 (mm)
Hülsen aus Metall und Kunststoff.
Anfallendes Material in Eigentum des AN übernehmen,
von der Baustelle entfernen und einer Verwertung nach Wahl des AN zuführen, einschl. anfallender Entsorgungsgebühren einschl. Vorlage der Entsorgungsnachweise (mit Wiegekarten).
Abgerechnet wird nach Aufmaß vor Ort im Beisein der Bauleitung.
Menge: 2,000 St

*Hinweis: Hinweis(e) Rückbau WURFRINGE und BETONFLÄCHEN*
Ausführung der Arbeiten kann erst nach erfolgtem Aufmaß im Beisein der örtlichen Bauleitung erfolgen.
Das anfallende Abbruchmaterial ist vom übrigen Abbruchmaterial (Rinnen/Borde/Einfassungen etc.) zu separieren, um eine nachvollziehbare und einvernehmliche Abrechnungsgrundlage zur erhalten.

**02.03.0054 Betonfläche und Stoß-/ Wurfkreise ausbauen**
STLB-Bau 2025-04 002
Hindernis im Boden aus Stahlbeton, abbrechen und seitlich lagern, Ausführung gemäß Einzelbeschreibung,
Einzelbeschreibungs-Nr
Abbruch Stoßringe und Belagsflächen Abstoßflächen innerhalb des Segments, Einbauten der  Kugelstoßanlage, einschl. Stahlringe und Unterbau aus Beton. Aufmaß vor Beginn der Abbrucharbeiten im Beisein der Bauleitung.
.
Menge: 60,000 t

**02.03.0055 Abfall nicht gefährlich AVV170101**
STLB-Bau 2021-10 087
Bau- und Abbruchabfälle, Beton, Ziegel, Fliesen und Keramik,
nicht gefährlich, Abfallschlüssel nach AVV (Abfallverzeichnis-Verordnung) 170101 Beton,
nicht schadstoffbelastet, Zuordnung Z 0 (uneingeschränkter Einbau), nach LAGA 1997 Bauschutt, auf Gelände/Fläche des AG lagernd, laden, mit LKW des AN transportieren, entsorgen, max. Gesamtgewicht ohne Beschränkung, zum Lager/zur Anlage nach Wahl des AN gemäß beigefügtem Bieterangabenverzeichnis, Vergütung der Entsorgung übernimmt AN.
Menge: 45,000 t

**02.03.0056 Abfall nicht gefährlich AVV170904 entsorgen**
STLB-Bau 2021-10 087
Sonstige Bau- und Abbruchabfälle,
nicht gefährlich, Abfallschlüssel nach AVV (Abfallverzeichnis-Verordnung) 170904 gemischte Bau- und Abbruchabfälle,
nicht schadstoffbelastet, auf Gelände/Fläche des AG lagernd, laden, mit LKW des AN transportieren, entsorgen, max. Gesamtgewicht ohne Beschränkung, zum Lager/zur Anlage nach Wahl des AN gemäß beigefügtem Bieterangabenverzeichnis, Vergütung der Entsorgung übernimmt AN.
Menge: 15,000 t

#### Untertitel 02.04 _Außerhalb der Sportflächen [Beläge & Entwässerung]

*Hinweis: Rückbau BELAGSEINFASSUNGEN*

**02.04.0057 Einf. Asphalt ausbauen, entsorgen [B 50-80mm]**
Einfassung aus Einfassungssteinen, aus Beton,
einschließlich Fundament und Rückenstütze ausbauen.
Bordstein B/H = 60-80/ 250-300 (mm)
Einbauort: Einfassung Asphalt- und Pflasterbeläge
außerhalb der Sportflächen.
Steine mit Fundamentbeton freilegen u nd abbrechen,
Steine teilweise mit Rasen, Wiese überwachsen.
Anfallendes Material in Eigentum des AN übernehmen,
von der Baustelle entfernen und einer Verwertung nach Wahl des AN zuführen, einschl. anfallender Entsorgungsgebühren einschl. Vorlage der Entsorgungsnachweise (mit Wiegekarten).
Abgerechnet wird nach Aufmaß vor Ort im Beisein der Bauleitung.
Menge: 380,000 m

**02.04.0058 Zeile Naturst. ausbauen, entsorgen [1-zeilig, 150-170mm]**
Zeile, Rinne und Mulde aus Naturpflastersteinen
einschließlich Fundament ausbauen.
Steingröße L/B/T= 17-19/ 17-19/ 17-19 (cm)
Gesteinsart Granit, Verlegung 1-zeilig,
Einbauort: Belagseinfassungen vorhandener Pflaster- und Asphaltbeläge außerhalb der Sportflächen.
Steine mit Fundamentbeton abbrechen,
einschließlich erforderlicher Handarbeit.
Anfallendes Material in Eigentum des AN übernehmen,
von der Baustelle entfernen und einer Verwertung nach Wahl des AN zuführen, einschl. anfallender Entsorgungsgebühren einschl. Vorlage der Entsorgungsnachweise (mit Wiegekarten).
Abgerechnet wird nach Aufmaß vor Ort im Beisein der Bauleitung.
Menge: 10,000 m

*Hinweis: Rückbau BELÄGE [Zuwegungen]*

**02.04.0059 Asphaltoberbau schneiden D 5-10cm T 100mm**
STLB-Bau 2025-10 080
Asphaltoberbau schneiden, Dicke der Befestigung über 5 bis 10 cm, Ausführung mit Fugenschneidgerät, Tiefe bis 100 mm, Restdicke trennen, Rückbau wird gesondert vergütet, Entsorgung wird gesondert vergütet.
Menge: 100,000 m

**02.04.0060 TS Asphalt abbrechen, nicht schadstoffbelastet**
STLB-Bau 2025-10 084
Totalabbruch der Asphalttragschicht, in Gehwegen, nicht schadstoffbelastet,
Abfall ist nicht gefährlich,
Abfall eingestuft als 'Ausbauasphalt ohne Verunreinigung, Verwertungsklasse A'

gemäß Parameterliste 'vgl. beiliegendes Gutachten # S-831222/178'

Wichte des Abbruchstoffes DIN EN 1991-1-1 22 kN/m3,
Abbruchdicke '6' cm, Erschwernis gemäß Abbruchplan,
Geräteeinsatz ist möglich, max. Gesamtgewicht der Geräte ohne Beschränkung, ohne Untergrundbeschädigung, aufgenommene Stoffe zur Entsorgung sortieren, sammeln, zerkleinern, max. Kantenlänge bis 30 cm, auf LKW des AN laden, Mengenermittlung nach Aufmaß,
die Entsorgung wird gesondert vergütet, Ausführung gemäß Einzelbeschreibung,
Einzelbeschreibungs-Nr 'Abbruchstärke variierend 20-60mm;
Im Bereich der Asphaltflächen befinden sich auch die Stützen und Fundamente des Holmgeländers, welches ebenfalls komplett rückgebaut wird.
Hieraus resultierende Mehraufwendungen für beispielsweise Trennung Material (Abbruch Holmgeländer, Abbruch Asphalt) o.dgl. werden nicht gesondert vergütet und sind ein den Einheitspreis einzukalkulieren.'
.
Menge: 1250,000 m2

**02.04.0061 Erschwerniszulage für Behinderung durch Kanalschächte**
Erschwerniszulage Asphaltabbruch für Behinderung durch Kanal- und Kabelschächte bzw. SSK und HSK,
soweit sich diese im Baufeld befinden,
einschl. Sicherung nach Rückbau Asphalt für die gesamte Bauzeit, Ausführung der Sicherung nach Wahl des AN.
Menge: 4,000 St

**02.04.0062 Mehraufwand vorh. Hydranten- und Schieberkappen**
Erschwerniszulage Asphaltabbruch für Behinderung durch Hydranten- und Schieberkappen o.dgl.,
soweit sich diese im Baufeld befinden,
einschl. Sicherung nach Rückbau Asphalt für die gesamte Bauzeit, Ausführung der Sicherung nach Wahl des AN.
Menge: 2,000 St

**02.04.0063 Asphaltaufbruch entsorgen**
STLB-Bau 2025-10 087
Bau- und Abbruchabfälle, Bitumengemische, Kohlenteer und teerhaltige Produkte,
nicht gefährlich, Abfallschlüssel nach AVV (Abfallverzeichnis-Verordnung) 170302 Bitumengemische,
nicht schadstoffbelastet, Werte gemäß Ersatzbaustoffverordnung 2023 sind eingehalten,
Verwertungsklasse A, RuVA-StB 01, Fassung 2005,
auf Fahrzeug lagernd, mit LKW des AN transportieren, entsorgen, max. Gesamtgewicht ohne Beschränkung, zum zugelassenem Lager oder zur Anlage nach Wahl des AN gemäß beigefügtem Bieterangabenverzeichnis, Vergütung der Entsorgung übernimmt AN.
Menge: 190,000 t

**02.04.0064 Pflasterbelag Betonverbundpflaster ausbauen, lagern [Tribüne]**
STLB-Bau 2025-10 084
Teilabbruch des Pflasterbelages außen, aus Betonverbundpflaster, in Reihen, Breite über 15 bis 20 cm, Dicke 80 mm, einschl. Bettung aus Brechsand-Splitt-Gemisch, Bettungsdicke 5 cm, nicht schadstoffbelastet,
Abfall ist nicht gefährlich, Zuordnung LAGA Z 0 (uneingeschränkter Einbau), Wichte des Abbruchstoffes DIN EN 1991-1-1 24 kN/m3, Erschwernis gemäß Abbruchplan,
Abbruch von Hand/mit handgeführten Kleingeräten,
aufgenommene Stoffe sammeln, und auf der Baustelle lagern, Mengenermittlung nach Aufmaß, Ausführung gemäß Einzelbeschreibung,
Einzelbeschreibungs-Nr 'Pflasterbereich im Bereich der Tribüne, Zugang zu den Spielerkabinen, Länge Spielertunnel circa 6,50m;
Beschränkter Arbeitsraumbreite (circa 1,90m) und Höhe (circa 2,10m) durch Überbau Tribüne,
Ausführung der Arbeiten nur in Handarbeit möglich.
Hieraus resultierende Mehraufwendungen sind in den EP einzukalkulieren.'
.
Menge: 15,000 m2

**02.04.0065 Pflasterbelag Betonverbundpflaster ausbauen, lagern [Garage]**
STLB-Bau 2025-10 084
Totalabbruch des Pflasterbelages außen, aus Betonverbundpflaster, in Reihen, Breite über 10 bis 15 cm, Dicke 80 mm, einschl. Bettung aus Brechsand-Splitt-Gemisch, Bettungsdicke 5 cm, in Gehwegen, nicht schadstoffbelastet,
Abfall ist nicht gefährlich, Zuordnung LAGA Z 0 (uneingeschränkter Einbau), Wichte des Abbruchstoffes DIN EN 1991-1-1 24 kN/m3, Erschwernis gemäß Vorbemerkungen, Geräteeinsatz ist möglich, max. Gesamtgewicht der Geräte ohne Beschränkung,
aufgenommene Stoffe sammeln, auf LKW des AN laden, transportieren, entsorgen, zum Lager oder zur Anlage nach Wahl des AN gemäß beigefügtem Bieterangabenverzeichnis, Abfallschlüssel nach AVV (Abfallverzeichnis-Verordnung) 170107 Gemische aus Beton, Ziegel, Fliesen und Keramik, Mengenermittlung nach Aufmaß,
Vergütung der Entsorgung übernimmt AN, Ausführung gemäß Einzelbeschreibung,
Einzelbeschreibungs-Nr 'Ausbaubereich(e): Pflasterflächen im Bereich der Fertiggarage westlich der Rundlaufbahn.'
.
Menge: 10,000 m2

*Hinweis: Rückbau ENTWÄSSERUNGSRINNEN*

**02.04.0066 Entwässerungsrinne Polymerbeton NW 150mm**
STLB-Bau 2025-10 084
Abbruch der Entwässerungsrinne, Kastenrinne, aus Polymerbeton, Normalbeton, Betonfestigkeitsklasse gemäß Bestandsunterlagen, eine Überschreitung der Betondruckfestigkeit(en) gemäß Bestandsunterlagen im dort zugrunde gelegten Druckfestigkeitssystem (Nennfestigkeiten bzw. charakteristische Festigkeiten) bis zu 2 Druckfestigkeitsklassenstufen ist einzukalkulieren,
Betonfestigkeitsklasse 'C 12/15 bzw. C 20/25.'

Nennweite 150 mm, Baulänge 1 m, einschl. Fundament aus Beton, Dicke 20 cm, im Rahmen einer Totalabbruchmaßnahme, nicht schadstoffbelastet,
Abfall ist nicht gefährlich,
Geräteeinsatz ist möglich, max. Gesamtgewicht bis 7,5 t,
aufgenommene Stoffe sammeln, zerkleinern, max. Kantenlänge bis 30 cm, auf LKW des AN laden, transportieren, entsorgen, zum Lager oder zur Anlage nach Wahl des AN, Abfallschlüssel nach AVV (Abfallverzeichnis-Verordnung) 170904 gemischte Bau- und Abbruchabfälle, Mengenermittlung nach Aufmaß,
Vergütung der Entsorgung übernimmt AN, Ausführung gemäß Einzelbeschreibung,
Einzelbeschreibungs-Nr 'Ausbauort: Entwässerungsrinne nördlich der Laufbahn am angrenzenden Pflegeweg;
Ausbau der Rinne einschl. Rinnenabdeckung aus Hartgummi bzw. Kunststoffprofilen einschl. aller hierfür anfallenden Entsorgungsgebühren.'
.
Menge: 135,000 m

**02.04.0067 Zulage I Arbeiten im Nahbereich Tribüne**
*** Pauschalposition
Zulage zur Vorposition für den Schutz bestehender Einbauten wie Treppen und Tribünenanlagen im Nahbereich der rückzubauenden Entwässerungsrinnen und Belagsflächen aus Asphalt und Pflaster.
Einbauten im unmittelbaren Nahbereich der rückzubauenden Entwässerungsrinne sowie Belagseinfassungen und Beläge.
Vorbeschriebene Einbauten während der Abbruchmaßnahmen sowie für die Dauer bis zum erfolgten Einbau der neuen Rinnen bzw. Wiederherstellung der angrenzenden Pflasterbelagsflächen nach Wahl des AN sichern.
Ausführung der Arbeiten mit entsprechender Vorsicht (erschütterungsarm, mit Kleingerät und von Hand).
Einschl. fachgerechte Wiederherstellung von Auflagern und Schutzschichten entsprechend Bestand,
Material liefern, einbringen und verdichten.
Anmerkung: Mit dem EP ist die erforderliche Handarbeit im Nahbereich der Tribünenanlage für sämtliche Arbeiten  der gesamten Bauphase abgegolten.
Eine zusätzliche Vergütung für Handschacht erfolgt nicht.
Die angegebene Länge bezieht auf eine Arbeitsraumbreite
von circa 50 (cm).
Länge der unmittelbar angrenzenden Tribüne: circa 60m
Menge: 1,000 psch

**02.04.0068 Einlaufkasten Polymerbeton abbrechen**
STLB-Bau 2025-10 084
Abbruch des Einlaufkastens aus Polymerbeton, Normalbeton, Betonfestigkeitsklasse gemäß Bestandsunterlagen, eine Überschreitung der Betondruckfestigkeit(en) gemäß Bestandsunterlagen im dort zugrunde gelegten Druckfestigkeitssystem (Nennfestigkeiten bzw. charakteristische Festigkeiten) bis zu 2 Druckfestigkeitsklassenstufen ist einzukalkulieren,
Betonfestigkeitsklasse 'C 12/15 bzw. C 20/25.'

Nennweite 150 mm, Baulänge 0,5 m, im Rahmen einer Totalabbruchmaßnahme, nicht schadstoffbelastet,
Abfall ist nicht gefährlich, Wichte des Abbruchstoffes DIN EN 1991-1-1 21 kN/m3, Erschwernis gemäß Vorbemerkungen,
Geräteeinsatz ist möglich, max. Gesamtgewicht der Geräte ohne Beschränkung, ohne Wasserfreisetzung,
aufgenommene Stoffe sammeln, zerkleinern, max. Kantenlänge bis 30 cm, auf LKW des AN laden, transportieren, entsorgen, zum Lager oder zur Anlage nach Wahl des AN, Abfallschlüssel nach AVV (Abfallverzeichnis-Verordnung) 170904 gemischte Bau- und Abbruchabfälle,
Vergütung der Entsorgung übernimmt AN, Ausführung gemäß Einzelbeschreibung,
Einzelbeschreibungs-Nr 'Einlaufkasten einschl. Abdeckung aus Hartgummi- bzw. Kunststoff aufnehmen und entsorgen.'
.
Menge: 5,000 St

**02.04.0069 Entwässerungsleitung Anschlüsse sichern**
Entwässerungsleitung, Anschlüsse und Leitungen der
vorgenannten Einläufe soweit erforderlich rückbauen,
verbleibende Leitung sichern inkl. Abschlussstopfen etc.
Material gemäß den gesetzlichen Bestimmungen entsorgen,
einschl. aller Gebühren.
Menge: 5,000 m

#### Untertitel 02.05 _Außerhalb der Sportflächen [sonstiges]

**02.05.0070 Grenzsteine sichern**
Grenzsteine oder Grenzzeichen im Baufeldbereich mit 3 Holzpfählen und 3 Holzlatten kennzeichnen und über die gesamte Bauzeit sichern. Vom AN während der Bauzeit beschädigte Grenzzeichen werden nach den Bauarbeiten durch das Vermessungsamt oder einem Vermessungs-Ing.-Büro auf Kosten des AN wiederhergestellt. Vor der Schlussabnahme ist ein Nachweis darüber vorzulegen, ob die mit Baubeginn vorhandenen Grenzzeichen noch vollständig sind.
Menge: 2,000 St

**02.05.0071 Abfallbehälter abbauen, lagern**
Abfallbehälter aus Kunststoff oder Metall abbauen und nach Rücksprache mit dem Bauherrn entsorgen, einschließlich lösen des Fundamentes von der Aufstellvorrichtung, Behälter laden, innerhalb der Baustelle fördern, abladen und nach Angabe des AG lagern, Fundament- bzw. Betonreste in Eigentum des AN übernehmen, von der Baustelle entfernen und einer Verwertung nach Wahl des AN zuführen.
Menge: 2,000 St

**02.05.0072 Straßenschilder einschl. Bodenhülse abbauen**
Schild mit Zeichen nach StVO,
mit oder ohne Befestigungsmaterial abbauen.
Schildgröße bis 1 m², einschließlich lösen des
Fundamentes von der Aufstellvorrichtung, Schild laden, innerhalb der Baustelle fördern, abladen und nach Angabe des AG lagern, Fundament- bzw. Betonreste in Eigentum des AN
übernehmen, von der Baustelle entfernen und einer Verwertung nach Wahl des AN zuführen.
Menge: 2,000 St

**02.05.0073 Schild aus Metall aufnehmen**
STLB-Bau 2021-10 003
Schild aus Metall aufnehmen, auf der Baustelle zur Wiederverwendung lagern.
Menge: 2,000 St

*Hinweis: ALLEMEINES I Sonstiges*
Die nachfolgenden Positionen gelten für Abbruch- und Entsorungsarbeiten, sofern nicht in Vorpositionen beschrieben und abgerechnet.
Bitte beachten
Vor Beginn der Arbeiten erfolgt ein gemeinsames Aufmaß mit der örtlichen Bauleitung. Arbeiten ohne vorheriges Aufmaß werden nicht anerkannt!

**02.05.0074 Bodenhindernis Stahlbeton abbrechen lagern**
STLB-Bau 2025-10 002
Hindernis im Boden aus Stahlbeton, abbrechen und seitlich lagern, Ausführung gemäß Einzelbeschreibung,
Einzelbeschreibungs-Nr
Ausführung der Arbeiten erst nach erfolgtem Aufmaß im Beisein der Bauleitung.
.
Menge: 10,000 t

**02.05.0075 Bodenhindernis Beton abbrechen lagern**
STLB-Bau 2025-10 002
Hindernis im Boden aus Beton, abbrechen und seitlich lagern, Ausführung gemäß Einzelbeschreibung,
Einzelbeschreibungs-Nr 'Ausführung der Arbeiten erst nach erfolgtem Aufmaß im Beisein der Bauleitung.'
.
Menge: 10,000 t

**02.05.0076 Abfall nicht gefährlich AVV170101 entsorgen**
STLB-Bau 2021-10 087
Bau- und Abbruchabfälle, Beton, Ziegel, Fliesen und Keramik,
nicht gefährlich, Abfallschlüssel nach AVV (Abfallverzeichnis-Verordnung) 170101 Beton,
nicht schadstoffbelastet, Zuordnung Z 0 (uneingeschränkter Einbau), nach LAGA 1997 Bauschutt, auf Gelände/Fläche des AG lagernd, laden, mit LKW des AN transportieren, entsorgen, max. Gesamtgewicht ohne Beschränkung, zum Lager/zur Anlage nach Wahl des AN gemäß beigefügtem Bieterangabenverzeichnis, Vergütung der Entsorgung übernimmt AN.
Menge: 10,000 t

**02.05.0077 Abfall nicht gefährlich AVV170904 entsorgen**
STLB-Bau 2021-10 087
Sonstige Bau- und Abbruchabfälle,
nicht gefährlich, Abfallschlüssel nach AVV (Abfallverzeichnis-Verordnung) 170904 gemischte Bau- und Abbruchabfälle,
nicht schadstoffbelastet, auf Gelände/Fläche des AG lagernd, laden, mit LKW des AN transportieren, entsorgen, max. Gesamtgewicht ohne Beschränkung, zum Lager/zur Anlage nach Wahl des AN gemäß beigefügtem Bieterangabenverzeichnis, Vergütung der Entsorgung übernimmt AN.
Menge: 10,000 t

**02.05.0078 Abfall nicht gefährlich AVV170107 bis 25% Fremdstoffe**
Bau- und Abbruchabfälle, Beton, Ziegel, Fliesen und Keramik,
nicht gefährlich, Abfallschlüssel nach AVV (Abfallverzeichnis-Verordnung) 170107 Gemische aus Beton, Ziegel, Fliesen und Keramik,
nicht schadstoffbelastet, Zuordnung Z 0 (uneingeschränkter Einbau), nach LAGA 1997 Bauschutt, auf Gelände/Fläche des AG lagernd, laden, mit LKW des AN transportieren, entsorgen, max. Gesamtgewicht ohne Beschränkung, zum Lager oder zur Anlage nach Wahl des AN gemäß beigefügtem Bieterangabenverzeichnis, Vergütung der Entsorgung übernimmt AN.
Bauschutt vermischt, bis 25 % Fremdstoffe,
Abrechnung nach Wiegeschein.
Menge: 5,000 t

**02.05.0079 Org. Substanzen entsorgen**
Pflanzliche Reststoffe laden und entsorgen.
nicht schadstoffbelastet, auf Gelände/Fläche des AG lagernd, laden, mit LKW des AN transportieren, entsorgen, max. Gesamtgewicht ohne Beschränkung, zum Lager oder zur Anlage nach Wahl des AN gemäß beigefügtem Bieterangabenverzeichnis, Vergütung der Entsorgung übernimmt AN. Abrechnung nach Wiegeschein.
Menge: 3,000 t

#### Untertitel 02.06 _Baum- und Vegetationsschutz

**02.06.0080 Ortsfester Baumschutzzaun aus Holz herstellen**
StL-Nr. 1690210265413101
Schutzzaun aufstellen
zum Schutz von Gehölzen und deren Wurzelbereichen.
Während der Bauzeit unterhalten.
aus Brettern waagerecht, mit 8-10 cm Abstand
Höhe 200 cm (gemessen über dem Boden)
Holzpfosten, Durchmesser 10 bis 12 cm, Länge 300 cm
eingraben
Verbindung der Pfosten durch Bretter
mind. 24 mm dick und ca. 20 cm breit
Bretter- und Stangenlänge ca. 3,0 m
Menge: 40,000 m

**02.06.0081 Stammschutz, -ummantelung herstellen**
Stammschutz durch 24 (mm) dicken Bohlenmantel
einschl. Polsterung gegen den Baum aus Holzwolle,
Stammumfang in 1 m Höhe gemessen über 200 bis 260 (cm),
Mindestabstand vom Stamm 10 (cm),
Mindesthöhe 2 (m), herstellen,
Verbindung der Bretter mit 3 Spanndrähten
mind. 3,4 (mm) Durchmesser
Brettermantel während der Bauzeit verkehrssicher unterhalten.
Brettermantel abbauen. Material wird Eigentum des AN
und ist einer Wiederverwertung zuzuführen.
Menge: 2,000 St

**02.06.0082 Wurzelsperre, mit Bahnen aus PE-HD**
Wurzelsperre, mit Bahnen aus PE-HD, Dicke mind 1,5 (mm), Stöße nach Herstellerangabe und Prüfzeugnis
verkleben oder verschweißen, Einbautiefe 1000 (mm),
Einbaubereich(e): Schutz von Belägen, Einbau entlang der Laufbahn- bzw. Pflasterbelagseinfassung.
Einschließlich Erdarbeiten, Aushub und Wiederverfüllen des Grabens, Ausführung abschnittsweise,
einschl. Wurzelsperre zuschneiden.
Vor der Bestellung ist die Wurzelsperre zu bemustern, einschl. aktueller Prüfzeugnisse.
Festlegung der Bereiche inkl. gemeinsames Aufmaß vor der Bestellung der Wurzelsperre im Beisein der Bauleitung.
Menge: 10,000 m

### Titel 03 Sparten & Einbauten inkl. Sicherung
*** Grundausführung ZZV 1.0

#### Untertitel 03.01 _Sparten orten und freilegen

**03.01.0083 Kabel, Leitungen durch Fachbetrieb orten**
Kabel, Leitungen vor Ort mit einem Ortungsgerät
und anhand von Spartenplänen suchen, einmessen
und deutlich für die gesamte Dauer des Bauvorhabens kennzeichnen, mittels Farbe, Pflöcken o.dgl.
im Besonderen:
- Grundwasserbrunnen - Versorgungsleitungen Pumpentechnik;
- bestehende Beregnungsanlage (Wasser- und Steuerlt.);
- Entwässerungsleitungen inkl. Dränagen Laufbahn und
  Naturrasenspielfeld sowie angrenzender Beläge;
- Telekommunikationsleitungen
- Stromanschlussleitungen
- Energieleitungen (Gas/Fernwärme etc.);
Einschließlich Beschaffen der Planunterlagen und der jeweiligen Vorschriften bei den zuständigen Spartenbetreibern.
Diese Leistung gilt für den gesamten zu bearbeitenden
Leistungsbereich dieser Ausschreibung.
Menge: 1,000 Psch

**03.01.0084 Suchschlitz herstellen (reiner Handaushub)**
Suchschlitz zur Feststellung der Lage von Kabeln, Leitungen und dgl. bis 3 Leitungen, nach Angabe des AG im Handschacht,
reiner Handaushub ohne maschinelle Unterstützung,
Aushubtiefe bis 1,5 (m), Sohlenbreite bis 0,6 (m)
Es handelt sich dabei um Böden folgender Homogenbereiche:
1 - Oberboden [OH],
2 - Kies/Baugrund [GU]/[GI], GU/GI
3 - Auffüllungen A [GU], A [UM/GU*]
4 - Schluff [UL-UA], UL-UA
Sand/ Tennendeckschicht),  und 3 (Kies, Schotter) und 4 (Baugrund/ Ton)
gem. beiliegenden Baugrundgutachten # S831222/119
und # S831222/178.
Boden seitlich lagern, wiedereinbauen und verdichten.
Menge: 25,000 m

**03.01.0085 Suchschlitz herstellen (Handaushub maschinenunterstützt)**
Suchschlitz zur Feststellung der Lage von Kabeln, Leitungen und dgl. bis 3 Leitungen, nach Angabe des AG
in maschinenunterstütztem Handaushub,
Aushubtiefe bis 1,5 (m), Sohlenbreite bis 0,8 (m)
Es handelt sich dabei um Böden folgender Homogenbereiche:
1 - Oberboden [OH],
2 - Kies/Baugrund [GU]/[GI], GU/GI
3 - Auffüllungen A [GU], A [UM/GU*]
4 - Schluff [UL-UA], UL-UA
Sand/ Tennendeckschicht),  und 3 (Kies, Schotter) und 4 (Baugrund/ Ton)
gem. beiliegenden Baugrundgutachten # S831222/119
und # S831222/178.
Boden seitlich lagern, wiedereinbauen und verdichten.
Menge: 30,000 m

#### Untertitel 03.02 _Sicherung Sparten & Einbauten

**03.02.0086 Versenkregner Naturrasenspielfeld sichern**
Versenkregner sichern
Schutz der Versenkregner vor Beschädigungen während der gesamten Bauzeit, für alle anstehenden Arbeiten
(Rückbau- und Neubau der Beläge) schützen.
zur beachten
Es muss sichergestellt sein, dass die Beregnungsanlage während der gesamten Bauzeit - zur Unterhaltspflege des angrenzenden Naturrasenspielfeldes - voll funktionsfähig bleibt.
Ausführung der Schutz,- Sicherungs- und ggf. Umbaumaßnahmen nach Wahl des AN unter Einbindung einer Fachfirma für Beregnungsanlagenbau und nach vorheriger Abstimmung mit der örtlichen Bauleitung.
Einbauort: Naturrasenspielfeld, ohne Segment,
Abstand zum Spielfeld (Außenlinie) variierend 50-150cm
Einschl. Rückbau und Entsorgung der Schutzmaßnahmen und ggf. erfolgten Umbaumaßnahmen nach Abschluss der Baumaßnahme.
Menge: 12,000 St

**03.02.0087 Versorungsleitungen Beregnung sichern**
Versorgungsleitungen Beregnungsanlage,
bestehend aus
einer Wasserleitung aus Kunststoff, wasserführend,
unter Druck, bis DN 90,
und Steuerleitungen im Bündel oder einzeln verlegt
sowie der Versorgungsleitungen des Grundwasserbrunens sowie des Rasenmahdroboters.
Tiefe der Leitungsachse unter Gelände:
variierend 0,5 bis 1,25 (m).
Schutz der Leitungen vor Beschädigungen während der gesamten Bauzeit, für alle anstehenden Arbeiten
(Rückbau- und Neubau von Rinnen, Einfassungen und Belägen) schützen.
zur beachten
Es muss sichergestellt sein, dass die Beregnungsanlage, der Grundwasserbrunnen und die Versorgung des Rasenmahdroboters während der gesamten Bauzeit -
zur Unterhaltspflege des angrenzenden Naturrasenspielfeldes - voll funktionsfähig bleibt.
Ausführung der Schutz- und Sicherungsmaßnahmen nach Wahl des AN. Einbauort: Spielfeldrand, unmittelbar angrenzend Rinnen und Belagseinfassungen.
Einschl. Rückbau und Entsorgung der Schutzmaßnahmen nach Abschluss der Baumaßnahme.
Abrechnungseinheit gilt als Leitungspaket (Strom-, Wasser- und Steuerungsleitungen wie oben beschrieben).
Menge: 380,000 m

**03.02.0088 Dränltg Kunststoff bis DN150 T bis 1,25m sichern**
Dränleitung und Entwässerungsleitungen aus Kunststoff,
in Betrieb, bis DN 150 sichern.
Tiefe der Leitungsachse unter Gelände:
variierend bis 1,25 (m).
Schutz der Leitungen vor Beschädigungen während der gesamten Bauzeit, für alle anstehenden Arbeiten
(Rückbau- und Neubau von Rinnen, Einfassungen und Belägen) schützen.
zur beachten
Es muss sichergestellt sein, dass die Leitungen während der gesamten Bauzeit - zur Entwässerung des angrenzenden Naturrasenspielfeldes - voll funktionsfähig bleibt.
Ausführung der Schutz- und Sicherungsmaßnahmen nach Wahl des AN. Einbauort: Spielfeldrand, unmittelbar angrenzend Rinnen und Belagseinfassungen.
Einschl. Rückbau und Entsorgung der Schutzmaßnahmen nach Abschluss der Baumaßnahme.
Menge: 360,000 m

**03.02.0089 Rohr PE TW führend bis DN100 T bis 1m sichern**
STLB-Bau 2023-10 002
Rohrleitung aus PE, trinkwasserführend, bis DN 100, Tiefe der Leitungsachse unter Gelände bis 1,5 m, sichern.
Menge: 2,000 St

**03.02.0090 Entsorgungsltg Kunststoff unter Druck sichern**
STLB-Bau 2023-10 002
Entsorgungsleitung aus Kunststoff, unter Druck, bis DN 150, Tiefe der Leitungsachse unter Gelände bis 1,75 m, sichern.
Menge: 25,000 m

**03.02.0091 Wasserschieber sichern**
Wasserschieberkappen (Hydranten o.dgl.) sichern,
einschl. Schutz der Schieber vor Beschädigung während der Bauzeit, Ausführung Schutzmaßnahmen nach Wahl des AN.
Menge: 4,000 St

**03.02.0092 Wasserschieber rückbauen**
Wasserschieberkappen (Hydranten) aufnehmen und für den späteren Wiedereinbau seitlich lagern.
einschl. fachgerechter Verschluss der Wasserleitung.
Menge: 1,000 St

**03.02.0093 Vorhandenen HSK - SSK schützen**
Straßensinkkästen und Einläufe, vor Baubetrieb schützen,
HSK und SSK aus Beton mit Gussabdeckung,
Größen rund oder eckig 50/50 bzw. 50/30 und 30/30 (cm),
in Asphalt, Pflaster- und Rasenflächen
während der gesamten Bauzeit, Ausführung nach Wahl des AN.
Menge: 3,000 St

**03.02.0094 Anschlussstation Mahdroboter sichern**
Anschlussstationen für bestehende Mahdroboter sichern,
einschl. Schutz der Anschlüsse vor Beschädigung während der Bauzeit, Ausführung Schutzmaßnahmen nach Wahl des AN.
Ausführungsort: Segment West.
Menge: 2,000 St

**03.02.0095 Kabel unter Spannung sichern, erdverlegt**
Kabel unter Spannung, Mittelspannungskabel, Kabelaußendurchmesser über 40 bis 60 (mm), Tiefe der Leitungsachse unter Gelände bis 1,25 (m), sichern.
einsch. Wiederherstellung von Auflagern und Schutzschichten.
Für Kabelbündel,  Leitungen und dgl. bis 3 Leitungen
Abrechnung nach Länge der Kabeltrasse
(nicht nach Länge der Einzelleitungen).
Einschl. Auflager und Schutzschichten der Leistungszone wieder fachgerecht herstellen,
Material liefern, Rieselmaterial Körnung 3/5
und fachgerecht einbringen.
Anmerkung: Mit dem EP ist die erforderliche Handarbeit abgegolten, eine zusätzliche Vergütung für Handschacht erfolgt nicht.
Menge: 40,000 m

**03.02.0096 Kabel unter Spannung sichern, in Schutzrohren + Auflager**
Kabel unter Spannung, Mittelspannungskabel, in Schutzrohren verlegt, Anzahl der Rohre bis 3, Rohraußendurchmesser über 60 bis 150 (mm), Tiefe der Leitungsachse unter Gelände bis 1,25 (m), sichern für Kabelbündel, Leitungen und dgl. bis 3 Leitungen. Abrechnung nach Länge der Kabeltrasse
(nicht nach Länge der Einzelleitungen).
Einschl. Auflager und Schutzschichten der Leistungszone wieder fachgerecht herstellen,
Material liefern, Rieselmaterial Körnung 3/5
und fachgerecht einbringen.
Anmerkung: Mit dem EP ist die erforderliche Handarbeit abgegolten.
Eine zusätzliche Vergütung für Handschacht erfolgt nicht.
Menge: 25,000 m

**03.02.0097 Kabelbündel unter Spannung T bis 1,75m sichern**
Kabelbündel unter Spannung,
Tiefe der Leitungsachse unter Gelände bis 1,75 m, sichern, Ausführung gemäß Einzelbeschreibung,
Einzelbeschreibungs-Nr
Kreuzende Versorgungsleitungen der Stromversorgung
wie z.B. Flutlichtanlage etc.
Menge: 15,000 m

#### Untertitel 03.03 _Einbau Leerrohre

**03.03.0098 Boden Graben lösen lagern verfüllen verdichten [bis 1,25m]**
Boden der Gräben für nachfolgend beschriebene Leitungen/ Leerrohre DN 160 nach Abtrag der Oberflächenbefestigung, profilgerecht lösen, seitlich lagern, verfüllen, verdichten,
verdrängten Boden laden, zum Lagerplatz fördern und geordnet auf Mieten zur Beprobung aufsetzen, Förderweg vom Baugelände zum Lagerplatz über öffentl. Straßen (Jahnstraße),
Transportentfernung: bis 750m (einfache Strecke).
Ausbaubereich(e):
für geplante Leerrohre im Bereich von Querungen von Wegen und Plätzen,
Leerrohre für spätere Nachrüstung Flutlicht o.dgl.
Einbau unter geplanten Asphalt-, Pflaster- und Kunststoffbelagsflächen
bis circa 2,0m in angrenzende Grünflächen,
einschl. einmessen aller Leitungen.
Aushubtiefe Sohle mind. 90 (cm),
nach Abtrag geb. Asphalttragschicht und obere ungeb. Kiestragschicht Wegeflächen
Sohlenbreite der Gräben nach Erfordernis circa 40-50 (cm),
Es handelt sich dabei um Böden der Homogenbereiche 2 und 3 mit folgenden Bodengruppen: [GU]/[GI]/ GU/GI bzw.
A[GU], A[UM/GU*] DIN 18196 gem. beiliegenden Baugrundgutachten # S-831222/119 vom 17. Mai 2023.
Ausführung gemäß Zeichnung.
Mengenermittlung nach Abtragsprofilen (feste Massen),
alle notwendigen Zwischenaufmaße sind vom AN unaufgefordert zu erstellen.
Abrechnung nach Aufmaß Grabenlänge.
Menge: 120,000 m

**03.03.0099 Entsorgungsltg Kunststoff unter Druck sichern**
STLB-Bau 2023-10 002
Entsorgungsleitung aus Kunststoff, unter Druck, bis DN 150, Tiefe der Leitungsachse unter Gelände bis 1,75 m, sichern.
Menge: 2,000 m

**03.03.0100 Rohr PE TW führend bis DN100 T bis 1m sichern**
STLB-Bau 2023-10 002
Rohrleitung aus PE, trinkwasserführend, bis DN 100, Tiefe der Leitungsachse unter Gelände bis 1,75 m, sichern.
Menge: 2,000 St

**03.03.0101 Graben verfüllen, Sand bauseits gelagert**
Gräben profilgerecht verfüllen und anschütten einschl. Stoffe verdichten, Verformungsmodul mind. EV2 60 MPa, Verdichtungsgrad mind. DPr 0,97, mit Behinderung durch Versorgungs-, Entsorgungsleitungen und Kabel, Sicherung wird gesondert vergütet, Schichtdicke über 30 bis 50 cm, Breite der Sohle über 0,5 bis 0,6 m,
mit Sand/ Quarzsand, Material bauseits gelagert, Aushubmaterial aus Rückbau Sprunggruben.
Menge: 30,000 m3

**03.03.0102 Kabelschutzrohr PE-HD AD 160mm liefern und einbauen**
STLB-Bau 2025-10 051
Kabelschutzrohr aus PE-HD DIN 8075, Maße DIN 16874, Nenn-Außendurchmesser 160 mm, Wanddicke mind. 9,1 mm, in Ringbunden, einschl. Lieferung, Ausführung gemäß Einzelbeschreibung,
Einzelbeschreibungs-Nr 'Kabelschutzrohr liefern und einbauen einschl. Auflager aus Riesel und Ummantelung aus Riesel herstellen.
Einbau inkl. integrierter Einzugsschnur zum Einziehen eines Kabelstrangs und einschl. Herstellen der wasser-/ sanddichten Rohrverbindungen inkl. Abdeckkappen an den Leitungsenden.
Einbaubereich(e): Im gesamten Baugelände, z.B. als Ausführung als Zuleitung für Stromanschluss Flutlicht etc. Der Leitungsverlauf und die Leitungsenden sind digital einzumessen und der Bauleitung zu übermitteln.'
.
Menge: 120,000 m

**03.03.0103 2 Kabelschutzrohre PE-HD AD 110mm liefern und einbauen**
STLB-Bau 2023-10 051
Kabelschutzrohr aus PE-HD DIN 8075, Maße DIN 16874, Nenn-Außendurchmesser 110 mm, Mindest-Wanddicke 6,3 mm, einschl. Lieferung, 2 Rohre nebeneinander, abgerechnet wird die verlegte Länge des Rohrbündels, Ausführung gemäß Einzelbeschreibung,
Einzelbeschreibungs-Nr 'Kabelschutzrohr liefern und einbauen einschl. Auflager und Ummantelung aus Riesel herstellen.
Einbau inkl. integrierter Einzugschnur zum Einziehen eines Kabelzuges bzw. -seiles, einschl. Herstellen der wasserdichten/ sanddichten Rohrverbindungen und einschl. Abdeckkappen an den Leitungsenden.
Einbaubereich(e): im gesamten Baugelände z.B. als Zuleitung für Stromanschluss im Bereich der Segmente. Der Leitungsverlauf und die Leitungsenden sind digital einzumessen und der Bauleitung zu benennen.'
.
Menge: 10,000 m

**03.03.0104 Markierung Trasse Trassenband Ortungsdraht Beschriftung**
STLB-Bau 2021-10 051
Markierung von Kabeltrassen mit Trassenband mit eingelegtem Ortungsdraht, Farbton gelb, in Trassenmitte, mit Beschriftung, max. Länge der Beschriftung 100 mm, verlegen 40 cm über Rohr.
Menge: 120,000 m

### Titel 04 Rundlaufbahn [400m I Typ C]

*Hinweis: Hinweis(e) Planunterlagen*
Für nachfolgend aufgeführte Positionen siehe auch beiliegende Planunterlagen zum LV:
Plan- Nr.: 02 - Abbruch- und BE- Plan
Plan- Nr.: 03 - Lageplan Sportanlage
Plan- Nr.: 04 - Regelschnitte Belagsflächen
Plan- Nr.: 07 - Schnitt AA
Plan- Nr.: 08 - Schnitt BB

#### Untertitel 04.01 _Erdarbeiten [Laufbahn]
*** Grundausführung ZZV 1.0

*Hinweis: OBERBODENARBEITEN [Laufbahn]*

**04.01.0105 Rasensoden aufnehmen, laden, tranportieren, Lagerplatz AG**
Abfräsen der obersten Vegetationstragschicht (Rasensoden) einschl. abfräsen oder abschieben nach Wahl des AN, Material aufnehmen, laden, transportieren und geordnet lagern.
Abtrags/ Frästiefe circa 4,0 (cm),
Ausbaubereich(e): Naturrasen Spielfeld, Arbeitsraum für geplante Neubau Rinnen inkl. Leitungen entlang der Laufbahn
Material ohne Zwischenlagerung zum Lagerplatz der Stadt Thannhausen transportieren,
Transportentfernung (einfach) circa 750m und geordnet auf Mieten für die spätere Entsorgung zwischenlagern.
Es handelt sich dabei um Böden des Homogenbereich 1,
Bodengruppe [UM]/[OU] bzw. [OH] 18196 gem. beiliegenden Baugrundgutachten.
Als Abrechnungsbreite wird festgelegt:
für Neubau Entwässerungsrinnen und -leitungen :
max. 100 (cm),
Ausführung in schmalen Streifen und Kleinflächen, hieraus resultierende Mehraufwendungen sind einzukalkulieren.
Menge: 360,000 m2

**04.01.0106 Oberboden/ RTS abtragen, seitlich lagern [Rinnen, Einfassungen]**
STLB-Bau 2025-10 003
Oberboden, profilgerecht abtragen, laden, fördern und auf Miete setzen, Förderweg bis 0,75 km, Bodengruppe 1 DIN 18915 (organisch), eine Bodengruppe, Bodengruppe 1 OH DIN 18196 (grob- bis gemischtkörniger Boden mit Beimengungen humoser Art), Abtragshöhe über 10 bis 20 cm, Mengenermittlung nach Aufmaß an der Entnahmestelle, Ausführung gemäß Einzelbeschreibung,
Einzelbeschreibungs-Nr 'Ausbaubereich(e):
Entwässerungsrinne Laufbahn- Naturrasenspielfeld,
als Abrechnungsbreite wird festgelegt:
für Neubau Schlitzrinne einschl. Entwässerungsleitungen:
max. 100 (cm), Aushubtiefe 20 (cm).
Ausführung in schmalen Streifen und Kleinflächen, hieraus resultierende Mehraufwendungen sind einzukalkulieren.
Förderweg vom Baugelände zum Lagerplatz über öffentl. Straßen (Jahnstraße),
Transportentfernung: bis 750m (einfache Strecke).'
.
Menge: 360,000 m2

*Hinweis: Hinweis(e) BODENARBEITEN [Laufbahn]*
Die nachfolgend beschriebenen Arbeiten erfolgen im Bereich der Laufbahn einschl. daran angrenzender Einfassungsborde (außen) sowie Mulden- und Schlitzrinnen.

Die bestehenden ungebundenen Tragschichten wurden im Vorfeld im Rahmen einer umfassenden Baugrunderkundung untersucht. Die Ergebnisse können den beileigenden Baugrundgutachten entnommen werden.

Demnach sind im Bereich der Laufbahn Kies- und Schottertragschichten im Bestand vorhanden.
Die obere ungebundene Tragschicht (12-15cm) entspricht hinsichtlich der Anforderungen an die Wasserdurchlässigkeit nicht den Vorgaben und muss daher ersetzt werden.
Die angrenzende untere ungeb. Tragschicht entspricht in den Bereichen der Schürfe 1, 2 und 4 den Anforderungen und kann voraussichtlich belassen werden.
Im Bereich des Schürf 5 werden die Anforderungen nicht erfüllt, daher muss in diesem Bereich ein Bodenaustausch erfolgen.

Der tatsächliche Umfang und die Dimensionierung der auszutauschenden Schicht wird im Rahmen der Sanierungsmaßnahme, nach Ausbau der Asphaltschicht durch Sondierung der Bodenverhältnisse mittels Anlage von Schürfen im Beisein des Gutachterbüros endgültig festgelegt.

Das gesamte anfallende Aushubmaterial wird auf dem Lagerplatz des AN zur Beprobung und anschließenden Entsorgung bzw. Wiederverwertung zwischengelagert.
Förderweg vom Baugelände zum Lagerplatz über öffentl. Straßen (Jahnstraße), Entfernung: bis 750m (einfache Strecke).

**04.01.0107 Minibagger mit Bedienung für Sondierungsschlitze**
Bereitstellung eines Minibagger mit Bedienung
zur Erstellung von Sondierungsschlitzen zur Festlegung des tatsächlichen Umfangs der erforderlicher Bodenabtrags- und Austauschbereichen.
Herstellen der Schlitze entsprechend Vorgaben des beauftragten Bodengutachterbüros.
Abstimmungstermine bzw. zeitliche Verzögerungen durch erforderliche Schürfe/ Beprobungen und abschnittsweise Ausführung sind einzukalkulieren.
Menge: 8,000 h

**04.01.0108 Boden aufnehmen, fördern, lagern [Laufbahn, flächig 10-15cm]**
Boden für Belagsflächen der Kunststoffrundlaufbahn,
profilgerecht - getrennt nach Bodenart - abtragen laden, fördern und geordnet auf Mieten zur Beprobung aufsetzen,
Förderweg vom Baugelände zum Lagerplatz über öffentl. Straßen (Jahnstraße),
Transportentfernung: bis 750m (einfache Strecke).
Abtragtiefe 12 bis 15 (cm), Ausführung flächig
auf der gesamte Laufbahn
Ausbaubereich(e): obere Ungeb. Tragschicht Bestand,
für geplante Kunststoffbelagsflächen im Bereich der Laufbahn.
Festlegung des tatsächlichen Umfangs im Besein des Bodengutachterbüros.
Abstimmungstermine bzw. zeitliche Verzögerungen durch erforderliche Beprobungen und abschnittsweise Ausführung sind einzukalkulieren.
Es handelt sich dabei um Böden der Homogenbereiche 2 und 3 mit folgenden Bodengruppen: [GU]/[GI]/ GU/GI bzw.
A[GU], A[UM/GU*] DIN 18196 gem. beiliegenden Baugrundgutachten # S-831222/119 vom 17. Mai 2023.

Ausführung gemäß Zeichnung.
Mengenermittlung nach Abtragsprofilen (feste Massen),
alle notwendigen Zwischenaufmaße sind vom AN unaufgefordert zu erstellen.
Menge: 390,000 m3

**04.01.0109 Boden aufnehmen, fördern, lagern [Laufbahn, punktuell bis 60cm]**
Boden für Belagsflächen der Kunststoffrundlaufbahn,
profilgerecht - getrennt nach Bodenart - abtragen laden, fördern und geordnet auf Mieten zur Beprobung aufsetzen,
Förderweg vom Baugelände zum Lagerplatz über öffentl. Straßen (Jahnstraße),
Transportentfernung: bis 750m (einfache Strecke).
Abtragtiefe: bis 60 (cm), Ausführung punktuell
Ausbaubereich(e): für geplante Kunststoffbelagsflächen Laufbahn, nur in Bereichen mit Unterbau, welcher nicht den Anforderungen entspricht bzw. Bereiche ohne bestehenden Unterbau.
Festlegung des Umfangs im Besein des Bodengutachters.
Abstimmungstermine bzw. zeitliche Verzögerungen durch erforderliche Schürfe/ Beprobungen und abschnittsweise Ausführung sind einzukalkulieren.
Es handelt sich dabei um Böden der Homogenbereiche 2 und 3 mit folgenden Bodengruppen: [GU]/[GI]/ GU/GI bzw.
A[GU], A[UM/GU*] DIN 18196 gem. beiliegenden Baugrundgutachten # S-831222/119 vom 17. Mai 2023.
Ausführung gemäß Zeichnung.
Mengenermittlung nach Abtragsprofilen (feste Massen),
alle notwendigen Zwischenaufmaße sind vom AN unaufgefordert zu erstellen.
Menge: 520,000 m3

**04.01.0110 Erschwerniszulage für Behinderung durch Kanalschächte**
Erschwerniszulage für Behinderung durch Kanal- und Kabelschächte im Baufeld für alle Arbeiten wie Aushub und Einbau aller Baustoffe, soweit sich diese im Baufeld befinden.
Menge: 2,000 St

**04.01.0111 Erschwerniszulage i. Ber. v. Kabeltr. bis 0,60m**
Erschwerniszulage für Handaushub und -einbau aller Baustoffe im Bereich von Kabeltrassen im Baufeld bei schleifender oder querender Lage, soweit sich diese im Baufeld befinden, für Kabeltrassen bis 0,60 (m) Breite.
Abrechnung nach Länge der Kabeltrasse
(nicht nach Länge der Einzelleitungen).
Menge: 25,000 m

**04.01.0112 Erschwerniszulage i. Ber. d. Entwässerungsleitungen**
Erschwerniszulage für Handaushub und - einbau aller Baustoffe im Bereich von querenden Dränage- und Entwässerungsleitungen im Baufeld
einschl. Leitungsachse abstecken und entsprechend den Vorgaben des Betreibers sichern. In diese Position sind alle durch die Leitung auftretenden Mehraufwendungen einzukalkulieren.
Menge: 25,000 m

**04.01.0113 Erschwerniszulage für einen Handaushub**
Erschwerniszulage für Bodenaushub und Einbau aller
Baustoffe von Hand, im Bereich von Hindernissen, welche in den vorgenannten Erschwernispositionen nicht erfasst sind.
Menge: 5,000 m3

#### Untertitel 04.02 _Dränagen [Laufbahn]

*Hinweis: Hinweis(e) DRÄNAGEN*
Die nachfolgend beschriebenen Dränagen werden als Teilsickerrohrleitungen hergestellt,
Einbaubereich: Rundlaufbahn.

**04.02.0114 Boden Graben Dränagen Laufbahn lösen, lagern, verfüllen**
Boden der Gräben für nachfolgend beschriebene Dränageleitungen DN 100
nach Abtrag der Oberflächenbefestigung, profilgerecht lösen, seitlich lagern, verfüllen, verdichten,
verdrängten Boden laden, zum Lagerplatz fördern und geordnet auf Mieten zur Beprobung aufsetzen, Förderweg vom Baugelände zum Lagerplatz über öffentl. Straßen (Jahnstraße),
Transportentfernung: bis 750m (einfache Strecke).
Ausbaubereich(e):
für Ringleitung Dränagen Laufbahn im Nahbereich zur geplanten Schlitzrinne.
Aushubtiefe variierend von 50-75 (cm),
nach Abtrag oberen ungeb. Tragschicht Laufbahn
Sohlenbreite der Gräben 40 (cm),
einschl. Gefälleausbildung 0,3 %.
Graben profilgerecht abtragen und nachprofilieren,
Es handelt sich dabei um Böden der Homogenbereiche 2 und 3 mit folgenden Bodengruppen: [GU]/[GI]/ GU/GI bzw.
A[GU], A[UM/GU*] DIN 18196 gem. beiliegenden Baugrundgutachten # S-831222/119 vom 17. Mai 2023.
Ausführung gemäß Zeichnung.
Mengenermittlung nach Abtragsprofilen (feste Massen),
alle notwendigen Zwischenaufmaße sind vom AN unaufgefordert zu erstellen.
Abrechnung nach Aufmaß Grabenlänge.
Menge: 410,000 m

**04.02.0115 Sammelltg LP Stangen R2 PE-HD SN4 DN100**
*** Grundposition ZZ 1.0
STLB-Bau 10/2025 010 TA
Sammelleitung aus Kunststoff-Teilsickerrohr, in Stangen, Typ R2, PE-HD DIN 4262-1, Nenn-Ringsteifigkeit SN 4 DIN EN ISO 9969, DN 100, in vorh. Graben auf Baugrubensohle, Tiefe über 0,5 bis 0,75 m, Ausführung gemäß Einzelbeschreibung,
Einzelbeschreibungs-Nr
Anforderungen DIN 18035-3:2025-07
.
Menge: 410,000 m

**04.02.0116 Sammelltg TP Stangen A PVC-U DN100**
*** Wahlposition ZZ 1.1
STLB-Bau 2025-10 010
Sammelleitung aus Kunststoff-Vollsickerrohr, in Stangen, Form A, PVC-U DIN 1187, DN 100, in vorh. Graben auf Baugrubensohle, Tiefe über 0,5 bis 0,75 m, Ausführung gemäß Einzelbeschreibung,
Einzelbeschreibungs-Nr 'Anforderungen DIN 18035-3:2025-07'
.
Menge: 410,000 m

**04.02.0117 Sickerpackung Dränage**
Sickerpackung Dränage
aus Kies, Körnung 0,063/32, für Leitung, DN 100,
Sieblinie gemäß Anforderungen nach DIN 18035-3:2025-07
Höhe über dem Rohrscheitel i.M. 30 (cm),
Grabenbreite 40 (cm)
Einschl. fachgerechtes Verdichten, es ist darauf zu achten, dass die Dränageleitung dabei nicht beschädigt werden,
Verformungsmodul EV2 >= 60 MN/m²,
einschl. gefordertes Baugrundplanum für Kunststoffbelagsflächen gem. DIN 18035-6 wieder herstellen.
Menge: 410,000 m

#### Untertitel 04.03 _Schachtanlagen [Laufbahn]

*Hinweis: Schächte BESTAND [Sicherschächte]*
Hinweis(e): Schächte Bestand

Es sind 4 Sickerschächte im Bestand vorhanden.
Diese werden gereinigt und weiterhin für die Entwässerungs der gesamten Sportanlagen genutzt.

**04.03.0118 Abdeckungen von Schächten bis 15cm höhersetzen**
Abdeckungen von Schächten höhersetzen,
Durchmesser bis 62,5 (cm),
Höhenänderung bis 15 (cm),
durch Einbauen von Ausgleichsringen DIN 4034
höhengerecht versetzen im Mörtel MG III,
Fugen glatt verstreichen, einschließlich einbauen des bauseits vorhandenen Schachtdeckels.
Menge: 2,000 St

**04.03.0119 Abdeckungen von Schächten tiefersetzen**
Abdeckungen von Schächten tiefersetzen,
Durchmesser bis 62,5 (cm),
Höhenänderung bis 20 (cm),
durch Ausbauen von Ausgleichsringen DIN 4034 höhengerecht versetzen im Mörtel MG III, Fugen glatt verstreichen, einschließlich Einbauen des bauseits vorhandenen Schachdeckels.
Menge: 2,000 St

**04.03.0120 Schachtabdeckung beschichten [Kunstrasen]**
Bauseits vorhandene Schachtabdeckung aus Beton,
rund oder eckig, bauseits mit zu lieferndem Kunstrasenbelag (Vollkunstrasen) dauerhaft und kraftschlüssig beschichten, einschl. aller hierzu erforderlichen Nebenarbeiten.
Menge: 4,000 St

**04.03.0121 Schachtabdeckung beschichten [Kunststoff]**
Bauseits vorhandene Schachtabdeckung aus Beton,
rund oder eckig, bauseits mit zu lieferndem Kunststoff- Belag dauerhaft und kraftschlüssig beschichten,
einschl. aller hierzu erforderlichen Nebenarbeiten.
Menge: 1,000 St

**04.03.0122 Schachtanschluss DN 110-160 herstellen**
Schachtanschluss für neu verlegte Rohrleitungen an bestehenden Sickerschacht aus Betonfertigteilen oder Ortbeton durch Einbau von Muffenformteilen mit den dazugehörigen Dichtelementen nach DIN 4060, wie Rollring bei Betonrohr oder Schachtfutter mit Gleitring bei Kunststoffrohr einschliesslich vollfugiger Abdichtung der Einbauteile mit Normalmörtel herstellen.
Bei nachträglicher Herstellung der Anschlussöffnung ist diese bei Betonfertigteilen maschinell durch Bohren in einem Arbeitsgang mit kreisrundem Querschnitt auszuführen,
mit Kunststoffrohr DN 110 oder DN 160 Schacht aus Betonfertigteilen, mit herzustellender Anschlussöffnung.
Menge: 4,000 St

**04.03.0123 Sickerschächte reinigen**
Schacht, rund, aus Beton, Sickerschacht Bestand reinigen im Hochdruckstrahlverfahren, Abfall aufsaugen und laden,
einschl. Transport und Entsorgung der anfallenden Abfälle.
Schachtdurchmesser DN 1000 bis DN 1500, Tiefe bis 3 (m),
ohne Schachtboden, Einstiegsöffnung rund,
Durchmesser 625 (mm), Deckel lose,
Höhe der Verschmutzung über 20 bis 30 (cm),
Einbauteil(e): Sickerschächte Rasenspielfeld Bestand.
Menge: 4,000 St

**04.03.0124 Spülschächte reinigen**
*** Bedarfsposition mit GB
Schacht, rund, aus Kunststoff Regenwasserkanal reinigen im Hochdruckstrahlverfahren, Abfall aufsaugen und laden,
einschl. Transport und Entsorgung der anfallenden Abfälle,
Schächte DN 300-500, Tiefe bis 2 (m), Opticontrol o.glw.
Höhe der Verschmutzung des Gerinnes bis 5 (cm),
Höhe der Verschmutzung des Auftritts 5 (cm),
Ausführung gemäß Einzelbeschreibung,
Einzelbeschreibungs-Nr
Einbauteil(e): Revisionsschächte Bestand
Menge: 2,000 St

**04.03.0125 Dränageleitung DN80/100 reinigen**
*** Bedarfsposition mit GB
Dränageleitungen oder Regenwasserleitung aus Kunststoff im Hochdruckstrahlverfahren reinigen,
Ausführung unter Kamerabeobachtung, seitenrichtiges Bild, Abfall aufsaugen und laden, einschl. Transport und Entsorgung der anfallenden Abfälle,
Dimensionierung der Leitungen DN 80 bis DN 100,
zugängig vom Sickerschacht bzw. Rinnen oder Straßeneinlauf.
Einzellänge über 30 bis 60 (m), Verschmutzungsgrad bis 15%,  Ausführung gemäß Einzelbeschreibung,
Einzelbeschreibungs-Nr
Reinigung bestehender KG- und Dränageleitungen im Bereich der Sportanlage, Ausführung nur nach vorheriger Rücksprache mit dem Bauherrn.
Menge: 100,000 m

*Hinweis: Schächte NEUBAU [Kontroll-, und Spülschächte]*
Hinweis(e): Sammel-, Kontroll, und Spülschächte

Die nachfolgenden Kunststoffschächte werden im Bereich der geplanten Entwässerungseinrichtungen an der Laufbahn bzw. im Bereich des Naturrasenspielfeldes angeordnet.
In den Schächten werden die verschiedenen Sicker- und Abwasserleitungen gebündelt und von hier aus an die Entwässerungseinrichtungen weitergeleitet.

**04.03.0126 Sammel- und Kontrollschacht DA 400 aus PP**
Sammel- und Kontrollschacht aus PP (Polypropylen) DA 400
für Regen- und Sickerwasser der gesamten Sportanlage,
Bauhöhe gesamt 140-150 (cm),
wasserdicht gem. DIN EN 13598-2
liefern und höhen- und fluchtgerecht einbauen.
Einbaubereich: Ringleitung Teilsickerrohr Laufbahn für Anschluss Teilsickerrohre und Sammlerleitungen Laufbahn (Bündelung Sammelleitungen, Zusammenführung Abwasserleitungen etc.),
bestehend aus
Schachtunterteil mit Absetzraum und mit drei Zuläufen,
KG- Muffen DN 150 mit werkseitig eingelegten Dichtelementen, nicht erforderliche Zuläufe sind mit KG- Muffenstopfen zu verschließen, sowie ein Ablauf KG-Spitzende DN 150.
Steigrohr mit glatter, Innenwandung und profilierter Außenform, analog DIN EN 13476, werkseitig eingesteckt
Schacht liefern, Steigrohr soweit erforderlich kürzen
und Schacht anschließend fachgerecht nach Planung entsprechend Herstellerangaben einbauen.
Einschl. Anschluss aller Dränagen, Sammel- bzw. Abwasserleitungen und einschl. aller erforderlichen Reduzier- und Verschlussstücke liefern und einbauen.
Schachtabdeckung aus Gusseisen Klasse D, nach DIN EN 124
LW 400 (mm), ohne Lüftungsöffnungen, mit schraubloser  Arretierung, bestehend aus Gussabdeckung Klasse D 400 einschl. Rahmen und Betonauflagerring H=10 (cm) für vorbeschriebenes Schachtrohr liefern und fachgerecht nach Angaben des Herstellers einbauen.
Einschl. provisorische Abdeckung für die Bauphase.
Einschl. anfallender Erdarbeiten,
verdrängten Boden laden, zum Lagerplatz fördern und geordnet auf Mieten zur Beprobung aufsetzen, Förderweg vom Baugelände zum Lagerplatz über öffentl. Straßen (Jahnstraße),
Transportentfernung: bis 750m (einfache Strecke).
Es handelt sich dabei um Böden der Homogenbereiche 2 und 3 mit folgenden Bodengruppen: [GU]/[GI]/ GU/GI bzw.
A[GU], A[UM/GU*] DIN 18196 gem. beiliegenden Baugrundgutachten # S-831222/119 vom 17. Mai 2023.
Der zum Einbau vorgesehene Schacht ist vorab zu bemustern.
Menge: 8,000 St

**04.03.0127 Verlängerung Sammel- und Kontrollschacht herstellen**
Verlängerung Sammel- und Kontrollschacht herstellen,
Lieferung eines Schacht- Aufsetzrohrs,
Außendurchmesser DA = 400, Verlängerung bis 100 (cm),
inkl. Muffe und Profildichtring mit Doppellippe liefern und planmäßig auf Höhe kürzen und unter Verwendung von Gleitmittel auf vorhandenes Steigrohr wasserdicht und lotrecht gemäß Einbauvorschriften des Herstellers aufsetzen.
Menge: 8,000 St

**04.03.0128 Schachtabdeckung beschichten [Kunstrasen]**
Vorbeschriebenen Schachtabdeckung aus Gußeisen, rund
mit zu lieferndem Kunstrasenbelag (Vollkunstrasen) dauerhaft und kraftschlüssig beschichten, einschl. aller hierzu
erforderlichen Nebenarbeiten.
Menge: 8,000 St

**04.03.0129 Schachtanschluss Dränleitung**
STLB-Bau 2021-10 010
Dränleitung aus Kunststoff-Vollsickerrohr, DN 100, anschließen an Schacht aus Kunststoff, an vorh. Stutzen.
Menge: 16,000 St

**04.03.0130 Reduktionsstück A PVC-U DN200/100**
STLB-Bau 2021-10 010
Reduktionsstück für Dränleitung aus PVC-U DIN 1187, Form A, DN 200/100.
Menge: 16,000 St

**04.03.0131 Verschlussstück A PVC-U DN200**
STLB-Bau 2021-10 010
Verschlussstück für Dränleitung aus PVC-U DIN 1187, Form A, DN 200.
Menge: 16,000 St

**04.03.0132 Verschlussstück A PVC-U DN100**
STLB-Bau 2021-10 010
Verschlussstück für Dränleitung aus PVC-U DIN 1187, Form A, DN 100.
Menge: 16,000 St

#### Untertitel 04.04 _Entwässerungsleitungen [Laufbahn]

*Hinweis: Hinweis ENTWÄSSERUNGSLEITUNGEN Laufbahn*
Ausbaubereich(e):
für Anschluss Ringleitung Laufbahn an Revisionsschächte
Einbaubereich: Rundlaufbahn, Bereich Spielfeld, circa 0,5m neben der Schlitzrinne.
An die Ringleitung werden die Einläufe der Entwässerungsrinne der Rundlaufbahn bzw. der Muldenrinne nördlich der Laufbahn und die Dränagen mit angeschlossen.
Die Ausführung Abschnitten, kleinteilig und teilweise in Handarbeit (Anschluss Bestand) wird nicht gesondert vergütet, die hierdurch anfallenden Mehraufwendungen sind einzukalkulieren.

**04.04.0133 Graben Entwässerungsltg. lösen, lagern, verfüllen [bis 1,25m]**
Boden der Gräben für nachfolgend beschriebene Entwässerungsleitungen DN 160 bzw. DN 100
nach Abtrag der Oberflächenbefestigung, profilgerecht lösen,
seitlich lagern, verfüllen, verdichten,
verdrängten Boden laden, zum Lagerplatz fördern und geordnet auf Mieten zur Beprobung aufsetzen, Förderweg vom Baugelände zum Lagerplatz über öffentl. Straßen (Jahnstraße),
Transportentfernung: bis 750m (einfache Strecke).
Ausbaubereich(e):
für Ringleitung Sammelleitung und Anschlussleitungen an Rinnen und Schachtanlage,
Einbau im Nahbereich zur geplanten Schlitzrinne und bestehender Leitungen der Beregnungsanlage, Brunnen und Entwässerung Spielfeld.
Aushubtiefe variierend von 50-115 (cm),
nach Abtrag Rasennarbe und Oberboden Rasenspielfeld bzw.  obere ungeb. Kiestragschicht Laufbahn.
Sohlenbreite der Gräben 40-50 (cm),
einschl. Gefälleausbildung 0,3 %.
Graben profilgerecht abtragen und nachprofilieren,
Es handelt sich dabei um Böden der Homogenbereiche 2 und 3 mit folgenden Bodengruppen: [GU]/[GI]/ GU/GI bzw.
A[GU], A[UM/GU*] DIN 18196 gem. beiliegenden Baugrundgutachten # S-831222/119 vom 17. Mai 2023.
Ausführung gemäß Zeichnung.
Mengenermittlung nach Abtragsprofilen (feste Massen),
alle notwendigen Zwischenaufmaße sind vom AN unaufgefordert zu erstellen.
Abrechnung nach Aufmaß Grabenlänge.
Menge: 415,000 m

**04.04.0134 Abwasserkanal PP DN160**
STLB-Bau 2025-10 009
Abwasserkanal aus PP (Polypropylen)-Rohren DIN EN 1852-1, homogenes Vollwandrohr, für Regenwasser, mit Steckverbindung, DN/OD 160, Nenn-Ringsteifigkeit SN 4 DIN EN ISO 9969, Grabentiefe bis 1 m, einschl. Bettung Typ 1, Dicke der unteren Bettungsschicht mind. 10 cm, aus Ein-Korn-Kies, obere Bettungsschicht aus Ein-Korn-Kies, Ausführung gemäß Einzelbeschreibung,
Einzelbeschreibungs-Nr 'Ausbaubereich(e):
Ringleitung Laufbahn für Anschluss Schlitzrinne und Dränagen an Revisions- und Absetzschächte, einschl. Bettungsmatrial Riesel 2/5 einbringen.'
.
Menge: 415,000 m

**04.04.0135 Bogen PP 15Grad DN160**
STLB-Bau 2025-10 009
Bogen, Formstück aus PP (Polypropylen) DIN EN 1852-1, homogenes Vollwandrohr, für Abwasserkanal, 15 Grad, Steckverbindung, DN/OD 160, Nenn-Ringsteifigkeit SN 4 DIN EN ISO 9969.
Menge: 30,000 St

**04.04.0136 Bogen PP 30Grad DN160**
STLB-Bau 2025-10 009
Bogen, Formstück aus PP (Polypropylen) DIN EN 1852-1, homogenes Vollwandrohr, für Abwasserkanal, 30 Grad, Steckverbindung, DN/OD 160, Nenn-Ringsteifigkeit SN 4 DIN EN ISO 9969.
Menge: 25,000 St

**04.04.0137 Bogen PP 45Grad DN160**
STLB-Bau 2025-10 009
Bogen, Formstück aus PP (Polypropylen) DIN EN 1852-1, homogenes Vollwandrohr, für Abwasserkanal, 45 Grad, Steckverbindung, DN/OD 160, Nenn-Ringsteifigkeit SN 4 DIN EN ISO 9969.
Menge: 20,000 St

**04.04.0138 Muffenstopfen PP DN160**
STLB-Bau 2025-10 009
Muffenstopfen, Formstück aus PP (Polypropylen) DIN EN 1852-1, homogenes Vollwandrohr, für Abwasserkanal, Steckverbindung, DN/OD 160, Nenn-Ringsteifigkeit SN 4 DIN EN ISO 9969.
Menge: 6,000 St

**04.04.0139 Abzweig PP 45Grad DN160**
STLB-Bau 2025-10 009
Abzweig, Formstück aus PP (Polypropylen) DIN EN 1852-1, homogenes Vollwandrohr, für Abwasserkanal, 45 Grad, Steckverbindung, DN/OD 160, Nenn-Ringsteifigkeit SN 4 DIN EN ISO 9969.
Menge: 15,000 St

**04.04.0140 Abzweig Reduzierung PP 45Grad DN160-125**
STLB-Bau 2025-10 009
Abzweig mit Reduzierung, Formstück aus PP (Polypropylen) DIN EN 1852-1, homogenes Vollwandrohr, für Abwasserkanal, 45 Grad, Steckverbindung, DN/OD 160, 2. DN 125, Nenn-Ringsteifigkeit SN 4 DIN EN ISO 9969.
Menge: 15,000 St

**04.04.0141 Reduzierstück PP DN160-110**
STLB-Bau 2025-10 009
Reduzierstück, Formstück aus PP (Polypropylen) DIN EN 1852-1, homogenes Vollwandrohr, für Abwasserkanal, Steckverbindung, DN/OD 160, 2. DN 110, Nenn-Ringsteifigkeit SN 4 DIN EN ISO 9969.
Menge: 5,000 St

**04.04.0142 Abwasserkanal PP DN110**
STLB-Bau 2025-10 009
Abwasserkanal aus PP (Polypropylen)-Rohren DIN EN 1852-1, homogenes Vollwandrohr, mit Steckverbindung, DN/OD 110, Nenn-Ringsteifigkeit SN 4 DIN EN ISO 9969, Grabentie e bis 1 m, einschl. Bettung Typ 1, Dicke der unteren Bettungsschicht mind. 10 cm, aus Ein-Korn-Kies, obere Bettungsschicht aus Ein-Korn-Kies, Ausführung gemäß Einzelbeschreibung,
Einzelbeschreibungs-Nr 'Ausbaubereich(e):
Sammelleitung Pflaster für Anschluss  Muldenrinne und Dränagen an Revisions- und Absetzschächte, einschl. Bettungsmatrial Riesel 2/5 einbringen.'

.
Menge: 20,000 m

**04.04.0143 Bogen PP 15Grad DN110**
STLB-Bau 2025-10 009
Bogen, Formstück aus PP (Polypropylen) DIN EN 1852-1, homogenes Vollwandrohr, für Abwasserkanal, 15 Grad, Steckverbindung, DN/OD 110, Nenn-Ringsteifigkeit SN 4 DIN EN ISO 9969.
Menge: 10,000 St

**04.04.0144 Bogen PP 30Grad DN110**
STLB-Bau 2025-10 009
Bogen, Formstück aus PP (Polypropylen) DIN EN 1852-1, homogenes Vollwandrohr, für Abwasserkanal, 30 Grad, Steckverbindung, DN/OD 110, Nenn-Ringsteifigkeit SN 4 DIN EN ISO 9969.
Menge: 8,000 St

**04.04.0145 Bogen PP 45Grad DN110**
STLB-Bau 2025-10 009
Bogen, Formstück aus PP (Polypropylen) DIN EN 1852-1, homogenes Vollwandrohr, für Abwasserkanal, 45 Grad, Steckverbindung, DN/OD 110, Nenn-Ringsteifigkeit SN 4 DIN EN ISO 9969.
Menge: 8,000 St

**04.04.0146 Muffenstopfen PP DN110**
STLB-Bau 2025-10 009
Muffenstopfen, Formstück aus PP (Polypropylen) DIN EN 1852-1, homogenes Vollwandrohr, für Abwasserkanal, Steckverbindung, DN/OD 110, Nenn-Ringsteifigkeit SN 4 DIN EN ISO 9969.
Menge: 5,000 St

**04.04.0147 Abzweig PP 45Grad DN110**
STLB-Bau 2025-10 009
Abzweig, Formstück aus PP (Polypropylen) DIN EN 1852-1, homogenes Vollwandrohr, für Abwasserkanal, 45 Grad, Steckverbindung, DN/OD 110, Nenn-Ringsteifigkeit SN 4 DIN EN ISO 9969.
Menge: 2,000 St

**04.04.0148 Leitungszone verfüllen, Riesel 2/4**
Leitungszone profilgerecht verfüllen und anschütten
einschl. Stoffe verdichten, Verformungsmodul mind. EV2 60 MPa, Verdichtungsgrad mind. DPr 0,97, mit Behinderung durch Versorgungs-, Entsorgungsleitungen und Kabel,
Sicherung wird gesondert vergütet,
Schichtdicke Füllhöhe entsprechend Norm, Mindestüberdeckung über Rohr beachten.
Breite der Sohle über 40 bis 50 (cm), in Abhängigkeit von der Grabenaushubtiefe, Verfüllen mit Kies, industriell hergestellte Gesteinskörnungen TL Gestein, liefern, Körnung 2/4.
Menge: 75,000 m3

**04.04.0149 Markierung Trasse Trassenband Ortungsdraht Beschriftung**
STLB-Bau 2025-10 051
Markierung von Kabeltrassen mit Trassenband mit eingelegtem Ortungsdraht, Farbton blau, in Trassenmitte, mit Beschriftung, max. Länge der Beschriftung 100 mm, verlegen 40 cm über Rohr.
Menge: 415,000 m

#### Untertitel 04.05 _Entwässerungsrinnen [Laufbahn]

*Hinweis: Hinweis (e) ENTWÄSSERUNGSRINNEN Rundlaufbahn*
Der Einbau der nachfolgend beschriebenen Entwässerungsrinnen erfolgt im im Nahbereich von geplanten und bauseits bestehenden Leitungen des Rasenspielfeldes und der Laufbahn, bestehend aus:
- Dränagen und Entwässerungsleitungen, Bestand,
- Steuer- und Wasserleitungen für die Beregnungsanlage,
  Bestand
- Stromanschlussleitungen Mahdroboter, Bestand
- Dränagen und Entwässerungsleitungen geplant, neu

Die Ausführung der Arbeiten erfolgt im unmittelbaren Nahbereich der vorbeschriebenen Leitungen, die Arbeiten sind unter besonderer Vorsicht zu erbringen, Schutzmaßnahmen nach Wahl des AN ausführen.
Hieraus resultierende Mehraufwendungen werden nicht gesondert vergütet, diese sind einzukalkulieren.

Planung AN
Vor der Bestellung ist die Anzahl und Ausführung der geplanten Rinnen (vgl. unterschiedliche Ausführungsart in Abhängigkeit vom angrenzenden Belag Rasen oder Kunststoff) durch den AG in einer Planung aufzubereiten und der Bauleitung zur Freigabe vorzulegen. Hierfür ist eine Bearbeitungszeit von 5 Werktagen zu berücksichtigen.

**04.05.0150 Schlitzrinne Laufbahn, gerade, inkl. Steg & Krallnut [Anschluss Rasen]**
Entwässerungsrinne für Sportanlage
entsprechend IAAF-Regularien,
als kompakte Schlitzrinne aus Polymerbeton oder Beton,
Belastungsklasse mindestens C250, geprüft nach EN 1433.
Rinne mit unterbrochenem Einlaufschlitz oben,
Nenngröße DN 125, ohne Eigengefälle, gerade.
Abmessungen L/B/H: 100/16/20 (cm).
Die Rinne verfügt über Anschlagsteg und Krallnut zur
dauerhaften, kraftschlüssigen Verbindung mit dem
Kunststoffbelag.
Die Rinne ist bauseits teilflächig mit Kunststoffbelag
zu beschichten und mit einem rasenseitig ausreichend
breitem Steg zur Befestigung der
Bahnmarkierungsschilder zu versehen.
Entwässerungsrinne liefern und gemäß Herstellerangaben
flucht- und höhengerecht in gerader Strecke,
auf einem mind. 15-20 (cm) starken Fundament (geschalt)
mit 15 (cm) breiten Seitenstützen einbauen,
Betongüte Fundamentbeton nach EN 206-1:
Druckfestigkeitsklasse C 20/25.
Einschl. erforderlicher Hilfskonstruktion liefern,
nach dem Einbau aufnehmen und entsorgen,
einschl. erforderlicher Erdarbeiten.
Menge: 170,000 m

**04.05.0151 Schlitzrinne Laufbahn, gebogen, inkl. Steg & Krallnut [Anschluss Rasen]**
Entwässerungsrinne für Sportanlage
entsprechend IAAF-Regularien,
als kompakte Schlitzrinne aus Polymerbeton oder Beton,
Belastungsklasse mindestens C250, geprüft nach EN 1433.
Rinne mit unterbrochenem Einlaufschlitz oben,
Nenngröße DN 125, ohne Eigengefälle,
gebogen, Standardradius R=36,5 (m).
Abmessungen L/B/H: 100/16/20 (cm).
Die Rinne verfügt über Anschlagsteg und Krallnut zur
dauerhaften, kraftschlüssigen Verbindung mit dem
Kunststoff-Belag.
Die Rinne ist bauseits teilflächig mit Kunststoff-Belag
zu beschichten und mit einem rasenseitig ausreichend
breitem Steg zur Befestigung der
Bahnmarkierungsschilder zu versehen.
Entwässerungsrinne liefern und gemäß Herstellerangaben
flucht- und höhengerecht in gebogener Strecke,
auf einem mind. 15-20 (cm) starken Fundament (geschalt)
mit 15 (cm) breiten Seitenstützen einbauen,
Betongüte Fundamentbeton nach EN 206-1:
Druckfestigkeitsklasse C 20/25.
Einschl. erforderlicher Hilfskonstruktion liefern,
nach dem Einbau aufnehmen und entsorgen,
einschl. erforderlicher Erdarbeiten.
Menge: 140,000 m

**04.05.0152 Schlitzrinne Laufbahn, gebogen, inkl. Steg & beiderseits Krallnut [Anschluss Kunststoff]**
Entwässerungsrinne für Sportanlage
entsprechend IAAF-Regularien,
als kompakte Schlitzrinne aus Polymerbeton oder Beton,
Belastungsklasse mindestens C250, geprüft nach EN 1433.
Rinne mit unterbrochenem Einlaufschlitz oben,
Nenngröße DN 125, ohne Eigengefälle, gebogen,
Standardradius R=36,5 (m).
Maße L/B/H: 100/16/18,7 (cm).
Die Rinne verfügt über Anschlagsteg und beiderseits einer Krallnut zur dauerhaften, kraftschlüssigen Verbindung mit dem
Kunststoff-Belag der Laufbahn und des Segments.
Die Rinne ist bauseits beiderseits mit Kunststoff-Belag
zu beschichten.
Entwässerungsrinne liefern und gemäß Herstellerangaben
flucht- und höhengerecht in gebogener Strecke,
auf einem mind. 15-20 (cm) starken Fundament (geschalt)
mit 15 (cm) breiten Seitenstützen einbauen,
Betongüte Fundamentbeton nach EN 206-1:
Druckfestigkeitsklasse C 20/25.
Einschl. erforderlicher Hilfskonstruktion liefern,
nach dem Einbau aufnehmen und entsorgen,
einschl. erforderlicher Erdarbeiten.
Menge: 90,000 m

**04.05.0153 Einlaufkasten einschl. Abdeckung**
Einlaufkasten
aus Polymerbeton als Ablauf- und Spülschacht
für Schlitzrinnen, mit Schmutzfang aus Kunststoff,
mit umlaufendem Metallrahmen und revisionierbarem
Schlitzdeckel einschl. bauseitige Beschichtung.
Einschl. mobile Abdeckung für Einlaufkästen.
Maße L/B/H: 50/16,5/48,3 (cm)
Belastungsklasse mindestens C250, geprüft nach EN 1433.
Ablauf dimensioniert für KG-Rohr DN 150, liefern,
gemäß Herstellerangaben im Betonbett einbauen
und an die Rohrleitung anschließen.
Die bauseitige teil- oder vollflächige Beschichtung ist
entsprechend dem Rinnenverlauf vorzunehmen.
Einlaufkasten liefern und gemäß Herstellerangaben
flucht- und höhengerecht,
auf einem mind. 15-20 (cm) starken Fundament (geschalt)
mit 15 (cm) breiten Seitenstützen einbauen,
Betongüte Fundamentbeton nach EN 206-1:
Druckfestigkeitsklasse C 20/25.
Einschl. erforderlicher Hilfskonstruktion liefern,
nach dem Einbau aufnehmen und entsorgen,
einschl. erforderlicher Erdarbeiten.
Menge: 8,000 St

**04.05.0154 Revisionskasten**
Revisionskasten
aus Polymerbeton als Spülschacht
für Schlitzrinnen aus Kunststoff,
mit umlaufendem Metallrahmen und revisionierbarem
Schlitzdeckel einschl. bauseitige Beschichtung.
Einschl. mobile Abdeckung für Einlaufkästen.
Maße L/B/H: 50/16,5/19,8 (cm) liefern.
Belastungsklasse mindestens C250, geprüft nach EN 1433.
Die bauseitige vollflächige Beschichtung ist
entsprechend dem Rinnenverlauf vorzunehmen.
Einlaufkasten liefern und gemäß Herstellerangaben
flucht- und höhengerecht, am Scheitelpunkt der Segmente
auf einem mind. 15-20 (cm) starken Fundament (geschalt)
mit 15 (cm) breiten Seitenstützen einbauen,
Betongüte Fundamentbeton nach EN 206-1:
Druckfestigkeitsklasse C 20/25.
Einschl. erforderlicher Hilfskonstruktion liefern,
nach dem Einbau aufnehmen und entsorgen,
einschl. erforderlicher Erdarbeiten.
Menge: 8,000 St

**04.05.0155 Rohrstutzen für Laufbahn- Entwässerungssystem LW 125**
Rohrstutzen für Laufbahn- Entwässerungssystem LW 125,
DN 150 liefern und fachgerecht nach Herstellerangaben
montieren.
Menge: 8,000 St

**04.05.0156 Mobile Abdeckung - gerade**
*** Bedarfsposition ohne GB
Mobile Abdeckung aus Kunststoff entsprechend IAAF-Regularien, als Blindabdeckung mit Arretierungszapfen zum Schlitzrinnensystem.
Belastungsklasse A15, geprüft nach EN 1433,
für Nenngröße DN 125, Farbe weiß,
Maße L/B: 100/16 (cm); 5 (cm) aufliegend, gerade.
Material: glasfaserverstärkter Kunststoff mit ungesättigtem Polyesterharz mit guter Witterungs- und UV- Beständigkeit,
Wandstärke: 5 (mm), dadurch selbstliegend (ohne Befestigungshilfsmittel), Stirnseiten überlappend mit Fixierungszapfen.
Liefern und in gerade Strecke montieren.
Menge: 170,000 St

**04.05.0157 Mobile Abdeckung - gebogen**
*** Bedarfsposition ohne GB
Mobile Abdeckung aus Kunststoff entsprechend IAAF-Regularien, als Blindabdeckung mit Arretierungszapfen zum Schlitzrinnensystem.
Belastungsklasse A15, geprüft nach EN 1433,
für Nenngröße DN 125, Farbe weiß,
Maße L/B: 100/16 (cm); 5 (cm) aufliegend, gebogen,
Standardradius R=36,5 (m).
Material: glasfaserverstärkter Kunststoff mit ungesättigtem Polyesterharz mit guter Witterungs- und UV- Beständigkeit,
Wandstärke: 5 (mm), dadurch selbstliegend (ohne Befestigungshilfsmittel), Stirnseiten überlappend mit Fixierungszapfen.
Liefern und in gebogener Strecke montieren.
Menge: 230,000 St

#### Untertitel 04.06 _Einfassungen [Laufbahn]

*Hinweis: Hinweis(e): Einfassungen Laufbahn*
Die nachfolgend beschriebenen Einfassungen dienen als äussere Einfassung zwischen Rundlaufbahn und angrenzender Pflasterbelagsflächen.

Im Sprintbereich vor der Tribüne nördlich der Laufbahn erfolgt diese Einfassung der Laufbahn mittels einer Muldenrinne (ohne Einfassunsborde).
Die Leistungsposition inkl. Beschreibung der Muldenrinne ist im Titel 08 Entwässerung Wege & Plätze unter Gliederungspunkt 03 zu finden (Zuordnung Rinne als Entwässerung der Pflasterbelagsflächen).

>> siehe hierzu auch Regelschnitte zu den Belägen.

**04.06.0158 Einfassungsbord 8/20/100 mit vorgef. Krallnut**
Einfassungsbord nach EN 1340, mit vorgefertigter Krallnut
und Anschlagsteg für Kunststoffbelag,
aus Beton C35/45 entsprechend EN 206-1,
Maße B/H: 8/20 (cm), sichtbar min. 4 (cm),
Länge: 100 (cm). Oberkante beidseitig gefast.
Der Rasenbord ist im vertieften Teil mit Kunststoffbelag
bauseits zu beschichten. Die freie Betonfläche erhält keine Kunststoffbeschichtung. Fundament und Rückenstütze
Einbau auf einem 15 (cm) dickem Fundament, geschalt
Fundamentbeton: Druckfestigkeitsklasse C 12/15,
einschl. 10,0 (cm) Rückenstütze unter Berücksichtigung
der angrenzenden Beläge (Kunststoffbeläge, Pflasterstreifen)
beidseitig ausbilden,
Ausführung mit dauerhafter, kraftschlüssiger Verbindung
zwischen Einfassung und Kunststoffbelag
Einschl. erforderlicher Erdarbeiten.
Menge: 320,000 m

**04.06.0159 Trennschnitt Bordstein Beton TB8/20**
STLB-Bau 2025-04 080
Trennschnitt an Bordstein, mit Nassschneidegerät, Betonbordstein, Form TB 8/20.
Menge: 10,000 m

**04.06.0160 Dehnungsfugen im Fundament von Streifen, Rinnen, Borden herstellen**
Bewegungsfuge im Fundament von Streifen, Rinnen und
Borden mit einer Dicke von 8 mm bis 15 mm herstellen.
Fuge unter Streifen, Rinnen, Borden usw.
mit Unterfüllung aus Kunststoffhartschaumplatten und elastischer Fugenmasse verfüllen.
Menge: 35,000 St

**04.06.0161 Dehnungsfugen in Streifen und Rinnen herstellen**
Dehnungsfugen in Streifen herstellen.
Fugenbreite 10 mm, Fugentiefe 40 mm
Streifen-/Rinnenbreite 8-15 cm
Fuge in Rinne mit Unterfüllung aus Unterfüllstoff
und elastischer Fugenmasse verfüllen.
Menge: 35,000 St

#### Untertitel 04.07 _Ungebundene Tragschichten [Laufbahn]

*Hinweis: Hinweis(e): UNGEBUNDENE Trragschichten Laufbahn*
Die nachfolgend beschriebenen Arbeiten erfolgen im Bereich der Laubahn einschl. daran angrenzender Einfassungsborde (außen) sowie Mulden- und Schlitzrinnen.

Sämtliche zur Lieferung vorgesehenen Materialien sind vor der Lieferung zu bemustern und vom Gutachter zum Einbau freigeben zu lassen. Diese Lieferung von Musterproben etc. sind durch den AN unaufgefordert zu veranlassen.
Der Einbau von Materialien ohne Freigabe ist nicht zulässig.
Im Vorgriff ist durch den AN ist die Eignung des Materials durch Vorlage von aktuellen Prüfzeugnisses (Alter max. 6 Monate) zu belegen.

Die bestehenden ungebundenen Tragschichten wurden im Vorfeld im Rahmen einer umfassenden Baugrunderkundung untersucht. Die Ergebnisse können den beileigenden Baugrundgutachten entnommen werden.

Demnach sind im Bereich der Laufbahn Kies- und Schottertragschichten im Bestand vorhanden.
Die obere ungebundene Tragschicht entspricht hinsichtlich der Anforderungen an die Wasserdurchlässigkeit nicht den Vorgaben und muss daher ersetzt werden.
Die angrenzende untere ungeb. Tragschicht entspricht in den Bereichen der Schürfe 1, 2 und 4 den Anforderungen und kann belassen werden.
Im Bereich des Schürf 5 werden die Anforderungen jedoch nicht erfüllt. In diesem Bereich muss ein Bodenaustausch erfolgen.

Der tatsächliche Umfang und die Dimensionierung der auszutauschenden Schicht wird im Rahmen der Sanierungsmaßnahme, nach Ausbau der Asphaltschicht durch Sondierung der Bodenverhältnisse mittels Anlage von Schürfen im Beisein des Gutachterbüros endgültig festgelegt.

>> siehe hierzu auch Vorbemerkungen Erdarbeiten Laufbahn.

**04.07.0162 Unterlage/ Tragschicht profilieren [Laufbahn]**
Unterlage profilieren,
Auf- und Abtrag bis 5 (cm),
zulässige Abweichung von der Ebenheit ± 15 (mm),
bei 4 (m) Messpunktabstand, vgl. DIN 18035-6:2021-08.
Einzelbeschreibungs-Nr.:
nach Ausbau des Deckschichtbelages und der oberen ungebundenen Tragschicht bzw. nach Einbau aller Entwässerungsleitungen, Dränagen und aller Rinnen und Einfassungen, Flächen teilweise aufgerissen und gelockert.
Es handelt sich dabei um Böden der Homogenbereiche 2 und 3 mit folgenden Bodengruppen: [GU]/[GI]/ GU/GI bzw.
A[GU], A[UM/GU*] DIN 18196 gem. beiliegenden Baugrundgutachten # S-831222/119 vom 17. Mai 2023.
Verdrängten Boden laden, zum Lagerplatz fördern und geordnet auf Mieten zur Beprobung aufsetzen, Förderweg vom Baugelände zum Lagerplatz über öffentl. Straßen (Jahnstraße),
Transportentfernung: bis 750m (einfache Strecke).
Abrechnung in der Abwicklung, Festlegung für die Abrechnung:
Fläche Kunststoffbelag, erforderliche Mehrbreiten für Einfassungen und Rinnen innen & außen sind einzukalkulieren.
Menge: 2480,000 m2

**04.07.0163 Unterlage/ Tragschichten nachverdichten [Laufbahn]**
Untergrund für geplante Sportflächen verdichten,
Einzelbeschreibungs-Nr.:
nach Ausbau des Deckschichtbelages und der oberen ungebundenen Tragschicht bzw. nach Einbau aller Entwässerungsleitungen, Dränagen und aller Rinnen und Einfassungen, Flächen teilweise aufgerissen und gelockert,
geforderte Werte nach DIN 18035-6:2021-
Verformungsmodul mind. EV2 >= 60 MN/m²
Abrechnung in der Abwicklung, Festlegung für die Abrechnung:
Fläche Kunststoffbelag, erforderliche Mehrbreiten für Einfassungen und Rinnen innen & außen sind einzukalkulieren.
Menge: 2480,000 m2

**04.07.0164 Untere ungeb. TS, Bodenaustausch [Laufbahn]**
Untere ungebundene Tragschicht für Kunststoffflächen
aus zu lieferndem Kiessand, kornabgestuft, Körnung 0/32 (mm)
Schluffanteil im eingeb. Zustand <= 7,0 M.-% nach DIN 18123, Körnungslinienbereich gemäß18035-6:2021-08, Wasserinfilltrationsrate >= 360 mm/h nach DIN EN 12616 gemäß DIN 18035-6:2021-08,
Einbaubereich: Tragschichtmaterial für Untere Ungeb. Tragschicht im Bereich mit erforderlicher Bodenaustauschbereiche oder für die Angleichung der Höhen an planerischer Vorgabe (-278 mm fertige GOK),
Lieferung und Einbau im Zuge der Profilierung der bestehenden Tragschichten,
Einbaubereich(e): Kunststoffbelagsflächen Rundlaufbahn.
Schichtstärke variierend, nach Aufmaß bis 60 (cm),
einschl. lageweise Verdichtung,
gefordertes Verformungsmodul EV2 >= 60 N/mm2,
einschl. Feinplanum, zulässige Abweichung von der Nennhöhe bzw. Stichmaß Ebenheit 4,0m - Latte ± 15 (mm),
geforderte Einbauwerte gem. DIN 18035-6:2021-08 Tabelle 3,
Abrechnung nach fest eingebauter Masse, erforderliche Zwischenaufmaße sind durch den AN zu erstellen.
Eine Eignungsprüfung ist unaufgefordert vor der
geplanten Lieferung vorzulegen.
Menge: 520,000 m3

**04.07.0165 Obere ungeb. TS, D=20cm [Laufbahn]**
Obere ungebundene Tragschicht für Kunststoffflächen
herstellen, aus zu lieferndem Schotter- Splitt- Sand-Gemisch, kornabgestuft, Körnung 0/22 (mm), Kategorie UF5.
Schluffanteil im eingeb. Zustand <= 7,0 M.-% nach DIN 18123, Körnungslinienbereich gemäß18035-6:2021-08, Wasserinfilltrationsrate >= 360 mm/h nach DIN EN 12616 gemäß DIN 18035-6:2021-08,
Einbaubereich(e): Rundlaufbahn
Schichtstärke: 20 (cm),
einschl. Verdichtung, Verformungsmodul mind. EV2 60 MPa, Verhältnis EV2 zu EV1 kleiner 2,5,
einschl. Feinplanum, Neigung über 0,8 bis 1,0 %,
zulässige Abweichung von der Nennhöhe bzw. Stichmaß Ebenheit 4,0m - Latte ± 10 (mm),
geforderte Einbauwerte gem. DIN 18035-6:2021-08 Tabelle 5,
Eine Eignungsprüfung ist unaufgefordert mind. 10 Werktage vor der Lieferung vorzulegen, zudem ist das Material zu bemustern,
Abrechnung nach Fläche in der Abwicklung,
festgelegte Fläche = Kunststoffbelagsfläche.
Menge: 2480,000 m2

#### Untertitel 04.08 _Gebundene Tragschichten [Laufbahn]

*Hinweis: Hinweis(e) GEBUNDENE Tragschichten Laufbahn*
Für die Kunststoffflächen auf Sportanlagen
im Freien gilt DIN EN 14877:2013.

Für den Aufbau der Kunststoffsportanlagen ist der aktuelle Stand der Technik anzuwenden, der in den ergänzenden Anforderungen der DIN 18035-6:2021-08 bzw. den RAL Güte- und Prüfbestimmungen o.glw. geregelt ist. Die RAL-GZ 943/1 (Kunststoffbeläge) wird hiermit vertraglich vereinbart.

Der Nachweis über die Qualitätsüberwachung erfolgt gemäß RAL-GZ 943/1 o.glw.Art und Umfang richten sich nach den Überwachungsbestimmungen RAL-GZ 943/1 o.glw.
Für die Eignungsprüfungen, Erst- und Regelüberwachungen werden nur Prüfinstitute anerkannt, die auf Basis der DIN EN ISO IEC 17025 durch den Deutschen Akkreditierungsrat (DAkkS) mit entsprechender DAkkS-Registriernummer akkreditiert sind.
Der Prüfbericht über die Eignungsprüfung und der Nachweis der Qualitätsüberwachung sind mit dem Angebot vorzulegen. Die Prüfzeugnisse müssen auf den Namen des Kunststoffbelagsherstellers ausgestellt sein.

Eine Eignungsprüfung ist unaufgefordert vor Lieferung und Einbau vorzulegen.

**04.08.0166 TS Asphalt unten Kunststofffläche offenporig PA11 DPr0,9 D 40mm**
STLB-Bau 2025-10 003
Untere Asphalttragschicht für Kunststofffläche, in offenporiger Bauweise, Mischgutart PA 11 TL Asphalt-StB, Verdichtungsgrad mind. DPr 0,9, Schichtdicke 40 mm, Ausführung gemäß Einzelbeschreibung,
Einzelbeschreibungs-Nr 'Rundlaufbahn inkl. Gefälle 0,8 bis 1,0 % gemäß Planung ausbilden.
Anforderungen:
Randeinfassung, Grenzmaße von der Nennhöhe +/- 5 (mm),
jedoch auf 1,0 (m) nur 2 (mm).
Ebenheit, Stichmaße als Grenzwert bei Messpunktabstand mit erhöhten Anforderungen unter 4-m-Latte max. 8 (mm) gemäß EN 18202. Wasserinfiltrationsrate >= 360 mm/h.
Geforderte Einbauwerte gem. DIN 18035-6:2021-08 Tabelle 7.'
.
Menge: 2480,000 m2

**04.08.0167 TS Asphalt oben Kunststofffläche offenporig PA8 DPr0,9 D 25mm**
STLB-Bau 2025-10 003
Untere Asphalttragschicht für Kunststofffläche, in offenporiger Bauweise, Mischgutart PA 11 TL Asphalt-StB, Verdichtungsgrad mind. DPr 0,9, Schichtdicke 40 mm, Ausführung gemäß Einzelbeschreibung,
Einzelbeschreibungs-Nr 'Rundlaufbahn inkl. Gefälle 0,8 bis 1,0 % gemäß Planung ausbilden.
Anforderungen:
Randeinfassung, Grenzmaße von der Nennhöhe +/- 5 (mm),
jedoch auf 1,0 (m) nur 2 (mm).
Ebenheit, Stichmaße als Grenzwert bei Messpunktabstand mit erhöhten Anforderungen unter 4-m-Latte max. 8 (mm) gemäß EN 18202. Wasserinfiltrationsrate >= 360 mm/h.
Geforderte Einbauwerte gem. DIN 18035-6:2021-08 Tabelle 7.'
.
Menge: 2480,000 m2

**04.08.0168 Krallnut Kunststofffläche B/T 20/15**
STLB-Bau 2025-10 003
Krallnut in Asphalttragschicht für Kunststofffläche, Breite/Tiefe Krallnut 20/15 mm, Ausführung gemäß Einzelbeschreibung,
Einzelbeschreibungs-Nr 'Einbaubereich(e) nach Rücksprache mit der örtlichen Bauleitung'
.
Menge: 850,000 m

**04.08.0169 Unterlage reinigen**
StL-Nr. 18911114010304
Vorhandene Unterlage reinigen.
Anfallendes Material einer Verwertung nach
Wahl des AN zuführen.
Das Reinigen von Ecken, Zwickeln und An-
schlüssen von Hand gehört zum Leistungsumfang.
Unterlage aus Asphaltbefestigung
in Flächen 'Laufbahn'
reinigen mit selbstaufnehmender Kehrmaschine.
Menge: 2480,000 m2

**04.08.0170 Schichtenverbund herstellen**
StL-Nr. 18911117020103
Schichtenverbund durch Ansprühen der Unterlage mit bitumenhaltigem Bindemittel herstellen,
Leicht verschmutzte Unterlage bzw. einzelne
verschmutzte Stellen vorher reinigen
Kehrgut in Eigentum des AN übernehmen und
einer Verwertung nach Wahl des AN zuführen.
Bindemittel C60BP4-S,
Ansprühmenge ca. 300 g/m2.
Menge: 0,800 t

#### Untertitel 04.09 _Kunststoffbelagsarbeiten inkl. Linierung [Laufbahn Typ A]

*Hinweis: Hinweis(e) KUNSTSTOFFBELAGSARBEITEN Laufbahn*
Für die Ausführung von Sportplätzen gilt für Kunststoffflächen DIN EN 14877 und DIN 18035-6,
der AN erbringt den Nachweis über Eignung und Güte für nachfolgend aufgeführte Stoffe und Bauteile.

Folgende Unterlagen sind auf Verlangen der Vergabestelle innerhalb von 3 Werktagen vor der Vergabe vorzulegen.
Sofern die Unterlagen nicht vorgelegt werden kann dies zum Ausschluss des Bieters führen!

Die Prüfzeugnisse müssen auf den Namen des Herstellers ausgestellt sein.

Kunststoffmaterial:
1. Eignungsprüfung nach RAL-GZ 943/1 o.glw.
- Name Prüfinstitut:
- DIN EN ISO/IEC 17025-Registriernummer:
- Ausstellungsdatum:
- Prüfzeugnis-Nr.:

2. Umweltverträglichkeitsprüfung nach RAL-GZ 943/1 o.glw. -
  Name Prüfinstitut:
- DIN EN ISO/IEC 17025-Registriernummer:
- Ausstellungsdatum:
- Prüfzeugnis-Nr.:

3. Güteüberwachung gemäß RAL 943/1 o.glw.
- Name Prüfinstitut:
- DIN EN ISO/IEC 17025
- Registriernummer:
- Ausstellungsdatum:
- Gütenachweis Nr.:
- Gütenachweis gültig bis:

Der AN erbringt den Nachweis über Eignung und Güte für folgende Schichten:
- Gebundene Tragschichten
- Kunststoffbelag Typ A

Nachunternehmerleistungen
Sofern dir Einbau der Kunststoffbeläge durch einen  Nachunternehmer erbracht werden, so ist dieser im entsprechenden Formblatt in den Vergabeunterlagen zu benennen.

**04.09.0171 Umlaufende Kantensteine, Rinnen etc. schützen**
Umlaufende Kantensteine, Rinnen und angrenzende
Bauteile mit Klebeband und Folie schützen,
vor Verschmutzung durch Kunststoffmasse und Sprühnebel,
einschl. entfernen und fachgerechter Entsorgung nach
dem Kunststoffeinbau.
Menge: 850,000 m

**04.09.0172 Geb.Tragschicht reinigen Haftbrücke 200g/m2**
STLB-Bau 2025-10 003
Gebundene Tragschicht (Asphaltschicht) reinigen, einschl. Haftbrücke auftragen, für Kunststoffflächen, Auftragsmenge mind. 200 g/m2,
Hersteller und Typ 'Reinigungsverfahren:
Hochdrucknaßreinigung im Dreh-Wirbelverfahren, ohne chem. Mittel.
Anforderung: Reinigung porentief
Gerät: Drehdüsenrotoren, Druck bis 200 bar.'
.
Menge: 2480,000 m2

**04.09.0173 Kunststoffbelag wasserdurchlässig Typ A strukturbesch D 13mm Basis geschüttet**
STLB-Bau 2025-10 003
Kunststoffbelag DIN EN 14877, wasserdurchlässig, Belagstyp A, strukturbeschichteter Belag, Gesamtdicke 13 mm, für Lauf- und Anlaufbahn, Basisschicht geschüttet, Auftragsmenge Strukturbeschichtung 2 kg/m2, Farbe der Oberschicht ziegelrot, Ausführung gemäß Einzelbeschreibung,
Einzelbeschreibungs-Nr 'Belagsaufbau
1. Basisschicht aus Gummigranulat/-fasern und Polyurethan, geschüttet, Dicke 11 (mm), Farbe schwarz.
2. Oberschicht, EPDM- Granulat und Polyurethan, aufgespritzt, circa 2 kg/m², Dicke mind. 2 (mm), Farbe ziegelrot
3. Oberfläche, umhülltes Granulat, körnig.'
.
Menge: 2480,000 m2

*Hinweis: MARKIERUNGEN und PRÜFZEUGNISSE Wettkampfbahn*
Planung AN
Vor der Linierung (mind. 14 Tage vorher) ist durch den AN ein Linierungsplan auszuarbeiten und dem Bauherrn bzw. der Bauleitung zur Freigabe vorzulegen.

**04.09.0174 Markierungslinie PUR-Farbe Kunststofffläche**
STLB-Bau 2025-10 003
Markierungslinie mit Polyurethan-Farbe, für Kunststoffflächen, gemäß IWR, einmessen und in einem Arbeitsgang aufbringen, Breite 50 mm, Farbton weiß,
einzelne Punkte und einzelne Linien unter 1 m Länge werden als 1 m abgerechnet, bei Linien werden Unterbrechungen bis zu 1 m übermessen, Ausführung gemäß Einzelbeschreibung,
Einzelbeschreibungs-Nr 'Markierungslinien, Zeichen und Punkte für Rundlaufbahn einschl. Anlaufbahnen für Weitsprung, Speerwurf etc.'
.
Menge: 2950,000 m

**04.09.0175 Markierungslinie PUR-Farbe**
STLB-Bau 2025-10 003
Markierungslinie mit Polyurethan-Farbe, für Kunststoffflächen, gemäß World Athletics, einmessen und in einem Arbeitsgang aufbringen, Breite 50 mm, Farbton gelb,
einzelne Punkte und einzelne Linien unter 1 m Länge werden als 1 m abgerechnet, bei Linien werden Unterbrechungen bis zu 1 m übermessen, Ausführung gemäß Einzelbeschreibung,
Einzelbeschreibungs-Nr 'Markierungen für Wechsel'
.
Menge: 150,000 m

**04.09.0176 Markierungslinie PUR-Farbe**
STLB-Bau 2021-10 003
Markierungslinie mit Polyurethan-Farbe, für Kunststoffflächen, gemäß World Athletics, einmessen und in einem Arbeitsgang aufbringen, Breite 50 mm, Farbton blau,
einzelne Punkte und einzelne Linien unter 1 m Länge werden als 1 m abgerechnet, bei Linien werden Unterbrechungen bis zu 1 m übermessen.
Menge: 35,000 m

**04.09.0177 Markierungslinie PUR-Farbe**
STLB-Bau 2021-10 003
Markierungslinie mit Polyurethan-Farbe, für Kunststoffflächen, gemäß World Athletics, einmessen und in einem Arbeitsgang aufbringen, Breite 50 mm, Farbton grün,
einzelne Punkte und einzelne Linien unter 1 m Länge werden als 1 m abgerechnet, bei Linien werden Unterbrechungen bis zu 1 m übermessen.
Menge: 35,000 m

**04.09.0178 Markierungslinie PUR-Farbe**
STLB-Bau 2021-10 003
Markierungslinie mit Polyurethan-Farbe, für Kunststoffflächen, gemäß World Athletics, einmessen und in einem Arbeitsgang aufbringen, Breite 50 mm, Farbton schwarz,
einzelne Punkte und einzelne Linien unter 1 m Länge werden als 1 m abgerechnet, bei Linien werden Unterbrechungen bis zu 1 m übermessen.
Menge: 25,000 m

**04.09.0179 Markierungslinie PUR-Farbe**
STLB-Bau 2021-10 003
Markierungslinie mit Polyurethan-Farbe, für Kunststoffflächen, gemäß World Athletics, einmessen und in einem Arbeitsgang aufbringen, Breite 50 mm, Farbton rot,
einzelne Punkte und einzelne Linien unter 1 m Länge werden als 1 m abgerechnet, bei Linien werden Unterbrechungen bis zu 1 m übermessen.
Menge: 20,000 m

**04.09.0180 Zeichen/Symbol PUR-Farbe Kunststofffläche**
STLB-Bau 2021-10 003
Markierung als Zeichen/Symbol mit Polyurethan-Farbe, für Kunststoffflächen, gemäß World Athletics, Ausführung gemäß Markierungsplan.
Menge: 12,000 St

**04.09.0181 Dauermarkierung Schilder Alu eloxiert**
*** Pauschalposition
Dauermarkierung mit Tafeln aus Aluminium,
eloxiert, für Rundlaufbahn, gem. IAAF,
Maße der Tafeln, Höhe max. 50 (mm),
einschl. Befestigung an der Laufbahnbegrenzung bzw. Entwässerungsrinne mit korrosionsbeständigen Schrauben,
Lage der Markierungen mit Beschriftung sind in einer Zeichnung zu dokumentieren.
Menge: 1,000 psch

**04.09.0182 Aluminium- Rahmen mit Zarge aus beschichtbarem Alu- Blech**
*** Pauschalposition
Aluminium- Rahmen mit Zarge aus beschichtbarem Alu- Blech liefern und über Kanaldeckel DN 62,5 einbauen.
Aufkantung gemäß Materialstärke Kunststoffbelag,
circa 10-15 (mm).
Alu- Blech mit Haftvermittler vorbehandeln und Kunststoff- Belag gem. Vorposition einbauen.
Einschl. Vorrichtung zum Herausheben der Blechwanne und Liefern und Übergeben von Rosthaken an den Haumeister der Anlage.
Einschl. Rahmen im Zuge der Kunststoffbelagsarbeiten mit den entsprechenden Kunststoffbelagsschichten beschichten.
Menge: 1,000 psch

**04.09.0183 Bahnzeugnis ausstellen 3fach**
STLB-Bau 2021-10 003
Bahnzeugnis ausstellen, Wettkampfanlage Typ A, in 3-facher Ausfertigung, fachliche Mindestqualifikation: öffentlich bestellter und vereidigter Vermessungsingenieur.
Menge: 1,000 St

**04.09.0184 Radienpunkt sichern**
STLB-Bau 2021-10 003
Radienpunkt dauerhaft sichern, mit Stahlrohr DN 25, Oberkante Stahlrohr 40 cm unter Oberkante Belag.
Menge: 2,000 St

#### Untertitel 04.10 _Ausstattung [Laufbahn]

**04.10.0185 Bodenhülse Zielpfosten liefern und einbauen**
Bodenhülse aus Aluminium für nachfolgend beschriebene Zielpfosten liefern und fachgerecht nach Herstellerangaben und gültigen Richtlinien der Sportverbände einbauen,
Bodenhülsen mit fest verbundenem Deckel,
Deckel mit Kunstrasenbeschichtung.
Fundamentgröße: 40/40/40 (cm), Betongüte C 25/30.
Einschl. erforderlicher Erdarbeiten
verdrängten Boden laden, zum Lagerplatz fördern und geordnet auf Mieten zur Beprobung aufsetzen,
Förderweg vom Baugelände zum Lagerplatz bis 750 m (einfache Strecke).
Es handelt sich dabei um Böden der Homogenbereiche 2 und 3 mit folgenden Bodengruppen: [GU]/[GI]/ GU/GI bzw.
A[GU], A[UM/GU*] DIN 18196 gem. beiliegenden Baugrundgutachten # S-831222/119 vom 17. Mai 2023.
Ausführung gemäß Zeichnung.
Menge: 2,000 St

**04.10.0186 Zielpfosten liefern und einbauen**
Zielpfosten liefern und einbauen,
aus Aluminium mit Metallspange als Zielbandhalterung.
zum Einsetzen in vorbeschriebene Hülsen.
Menge: 2,000 St

**04.10.0187 Zielband liefern**
Zielband liefern,
aus weißer Baumwolle,
10 (mm) breit, eine Rolle = 100 (m).
Menge: 1,000 St

#### Untertitel 04.11 _Naturrasen Anschluss Spielffeld wieder herstellen

*Hinweis: Hinweis(e) Naturrasenflächen Spielfeld*
Die nachfolgend beschriebenen Arbeiten dienen der Wiederherstellung der Anschlussbereiche im angrenzenden Rasenspielfeld (Fußball).
Bei den zu bearbeitenden Flächen handelt es sich um Kleinflächen und schmalen Streifen,
Breiten circa 1,0 (m) nördlich, südlich und östlich des Spielfeldes.
Einbau der Materialien unter Berücksichtigung bestehender Leitungen welche hier verbaut wurden, dabei handelt es sich um Be- und Entwässerungsleitungen sowie Steuer- und Stromkabel der Beregnungsanlage, Brunnen und Mahdroboter.

Die Ausführung der Arbeiten ist daher ausschließlich in Handarbeit ohne maschinelle Unterstützung möglich.

Die Arbeiten am Spielfeld müssen unmittelbar nach dem Einbau der Entwässerungsrinne bzw. der Segemtabgrenzung erfolgen, da das Spielfeld zeitnah wieder für den Trainings- und Spielbetrieb freigegeben wird.

Sämtliche hieraus resultierende Mehraufwendungen sind bei den nachfolgend aufgeführten Positionen einzukalkulieren.

**04.11.0188 Planum für Sportrasenflächen**
Untergrund/ Unterbau für Sportrasenflächen verdichten,
einschl. Planum für Sportrasenflächen gem. Anforderungen
nach DIN 18035-4:2018-12 Tabelle 1 herstellen,
Ausbildung eines Walmdachgefälles von über 0,6 bis 0,8 %,
zulässige Abweichung von der Nennhöhe ± 20 (mm),
Ebenheit, Spalt unter 4,0 m Latte bis 30 (mm),
Ausführung der Arbeiten in schmalen Streifen,
ausschließlich von Handarbeit.
Menge: 325,000 m2

**04.11.0189 Untergrund verdichten**
Untergrund/ Unterbau für Sportrasenflächen verdichten,
Anforderungen gem. DIN 18035-4:12-2018 Tabelle 1
Bodengruppen 5a nach DIN 18915.
Ausführung der Arbeiten in schmalen Streifen,
ausschließlich von Handarbeit.
Menge: 325,000 m2

**04.11.0190 Drainschicht herstellen**
Dränschicht liefern, profilgerecht einbauen und verdichten,
einschl. Verzahnung des Materials mit dem Untergrund.
Schichtstärke im eingebauten Zustand: 10-15 (cm).
Anforderungen gem. DIN 18035-4:12-2018 Tabelle 2,
aus Sand oder Sand- Kies- Gemisch,
Körnungslinie gem. Vorgaben DIN (Bild 1),
Korngröße ab 0/2 bis 0/4 (mm), d<= 0,063 (mm) max. 5 M-%,  frostbeständig F4 nach TL SoB-StB 04,
Wasserinfiltrationsrate lc >= 180 mm/h und <= 1800 mm/h
Zuordnung nach LAGA Z 0.
Zulässige Abweichung von der Nennhöhe +/-20 (mm),
Ebenheit, Spalt unter der 4,0 m Latte bis 20 (mm)
Ausführung der Arbeiten in schmalen Streifen,
ausschließlich von Handarbeit

Die Eignung des angebotenen Materials ist durch
Vorlage eines Prüfzeugnis nachweisen.

angebotenes Erzeugnis/ Lieferant:

'.........'
(vom Bieter einzutragen).
Menge: 325,000 m2

**04.11.0191 Rasentragschicht Fertiggemisch D 120mm**
STLB-Bau 2025-04 003
Rasentragschicht DIN 18035-4 aus Fertiggemisch auftragen, gütegesichert, Nachweis der Eignung durch Vorlage eines Prüfzeugnisses nicht älter als 12 Monate, Prüfverfahren Wasserdurchlässigkeit RAL-GZ 515/2, Prüfverfahren Wasserkapazität RAL-GZ 515/2, Schichtdicke 120 mm, zulässige Abweichung von der Nennhöhe +/- 20 mm, Ebenheit, Stichmaß unter 4-m-Latte bis 20 mm, Ausführung gemäß Zeichnung.
Menge: 325,000 m2

**04.11.0192 Grunddüngung Sportrasen**
STLB-Bau 2023-10 003
Grunddüngen der Sportrasenfläche, organisch-mineralischer Dünger, fest, Nährstoffgehalt N+P2O5+K2O(+MgO) 14+5+8(+3) mit Langzeit N-Anteil 35,7 %, ausbringen, Ausbringmenge 60 g/m2.
Menge: 325,000 m2

**04.11.0193 Sportrasen Fertigrasen Sportrasen gerollt D 15mm**
*** Grundposition ZZ 1.0
STLB-Bau 2025-10 003
Sportrasen aus Fertigrasen DIN 18035-4, als Sportrasen TL Fertigrasen, aus gerollter Bahnenware, Nenndicke 15 mm DIN EN 12232, zulässige Abweichung von der Nennhöhe +/- 3 mm, projektive Bodendeckung mind. 90 % DIN EN 12231, Verfahren B, Filzdicke max. 5 mm DIN EN 12232, Schnitthöhe max. 30 mm DIN EN 12233, Fremdgräseranteil max. 5 % DIN EN 12231, Verfahren B, Korngröße 0/1 bis 0/8 mm, Gehalt an Feinanteilen kleiner 0,063 mm 5 bis 18 %, Kornanteile kleiner 0,025 mm bis 10 %, Kategorie Kornformkennzahl SI 50 TL Gestein-StB, Kategorie Wiederstand gegen Frostbeanspruchung der Gerüstbaustoffe F4 TL Gestein-StB, Wasserdurchlässigkeit größer gleich 1,5 x 10 hoch Minus 3 cm/s, Wasserkapazität bis 30 Vol.-%, Siebdurchgang bei 0,25 mm bis 20%, mit 1 bis 3 Massenprozent an organischer Substanz, pH-Wert 5,5 bis 7, Nachweis der Beschaffenheit durch Vorlage des Mischungsnummernbescheides, Ausführung gemäß Einzelbeschreibung,
Einzelbeschreibungs-Nr
Verlegung in schmalen Streifen von 0,5-1,5 (m), erforderliche Rollenbreiten sind unmittelbar vor der Bestellung vor Ort ermitteln und bei der Bestellung berücksichtigen.
.
Menge: 325,000 m2

**04.11.0194 Sportrasen ansäen Sportrasen RSM3.1 30g/m2**
*** Wahlposition ZZ 1.1
STLB-Bau 2023-10 003
Sportrasen ansäen DIN 18035-4, Sportrasen, RSM Rasen 3.1 Sportrasen - Neuanlage, Saatgutmenge 30 g/m2, Saatgutmischung mit Gräsersorten ausstatten, die in der RSM/FLL in die höchste Eignungsstufe eingeordnet sind, Nachweis der Beschaffenheit durch Vorlage des Mischungsnummernbescheides.
Menge: 325,000 m2

**04.11.0195 Erstlinierung**
*** Pauschalposition
Erstlinierung aufbringen für Rasenspielfeld Netto-Spielfeld-Maße: 100x65 (m) Ausführung nach Rücksprache mit dem Bauherrn, unmittelbar vor geplanter Wiederinbetriebnahme des Spielfeldes.
Material: offenporige, weiße Markierfarbe.
Einschl. Vermessung und dauerhafter Sicherung der relevanten Vermessungspunkte (Torraum, Strafraum, Mittelpunkt und -linie) auf der Einfassung und durch Einbau einer Markierungshilfe, Einbau nach Herstellervorschrift.
Typ: PLIFIX-Markierungshilfe o.glw.
Menge: 1,000 psch

*Hinweis: Vorbemerkung Fertigstellungspflege*
FERTIGSTELLUNGSPFLEGE

Die nachfolgend beschriebenen Arbeiten erfolgen lediglich im Bereich der wieder hergestellten Rasenflächen im Anschlussbereich an das bestehende Rasenspielfeld (Fußball).
Ausführung daher ausschließlich in Handarbeit mit Kleingerät möglich.

Ausführung nach Rücksprache mit dem Bauherrn und der örtlichen Bauleitung.
Der Bauherr behält sich vor, den Umfang der Arbeiten abzuändern und die Arbeiten gänzlich oder in Teilberechen durch den Greenkeeper des Vereins ausführen zu lassen.

**04.11.0196 Wässern Sportrasen/Rollrasen**
Wässern der Sportrasenfläche, des neu verlegten Rollrasens bzw. der Ansaatflächen.
Die erforderlichen Regner und Schläuche sind durch den AN zu stellen. Die Bemessung in l/m2 muss entsprechend der Aufwuchsstärke erfolgen, die darunter liegende RTS muss mindestens 30 (mm) durchfeuchtet werden.
Natürliche Niederschläge sind zu berücksichtigen.
Vergütung pauschal je Wässerung,
für die gesamte verlegte Rollrasenfläche.
Die bauseits vorhandene Beregnungsanlage kann in Ergänzung genutzt werden. Die oben beschriebenen Bewässerungsgänge dienen im Speziellen während der Anwuchsphase - und wird nur für die punktuelle Bewässerung des 1,0m Streifens gewährt. .
Menge: 25,000 St

**04.11.0197 Düngen Sportrasen**
STLB-Bau 2023-10 003
Düngen der Sportrasenfläche, Zeitpunkt der Ausführung ganzjährig, mineralischer Dünger, granuliert, Nährstoffgehalt N+P2O5+K2O(+MgO) 16+7+15(+2) mit Langzeit N-Anteil 37,5 %, Ausbringmenge 40 g/m2 pro Arbeitsgang, ein Arbeitsgang,
Hersteller und Typ
Der zum Einsatz vorgesehene Dünger ist vor der Ausbringung durch den AG freigeben zu lassen.
.
Menge: 325,000 m2

**04.11.0198 Mähen Sportrasen [5 Schnitte]**
Mähen der Sportrasenfläche,
Wuchshöhe beim Erstschnitt 60-70 (mm),
bei den weiteren Schnitten: 40 bis 45 (mm),
Schnitthöhe 40 (mm) beim ersten Schnitt,
bei den weiteren Schnitten: 35 (mm)
5 Schnitte, gesamte Sportrasenfläche
Schnitt mit glatt schneidendem Gerät, das Mähgerät darf keine bleibenden Spuren in der Rasenfläche hinterlassen,
Schnittfolge nach Wuchshöhe,
Das Mähgut ist vollständig von der Fläche zu entfernen
und zu entsorgen, einschl. Entsorgungsgebühren.
Ausführung in schmalen Streifen des neu verlegten Rollrasens/ Ansaat am Spielfeld.
Menge: 1625,000 m2

#### Untertitel 04.12 _Entsorgung Bodenaushub
*** Grundausführung ZZV 2.0

*Hinweis: Hinweis(e) Entsorgung Bodenaushubmaterial*
Ausführung Haufwerksprobe nur nach Anordnung AG
Untersuchung nach EPP.

Die Aushubmaterialien können auf dem Gelände der Stadt Thannhausen für die Dauer der Beprobung bis zur endgültigen Abfuhr vom AN zwischengelagert werden. Die Lagerfläche befindet sich auf dem Festplatz der Stadt Thannhausen, im unmittelbaren Nahbereich zur Sportanlage (vgl. beiliegenden Abbuch- und BE- Plan 01).
Transportentfernung Sportanlage bis Lagerfläche bis 750m.
Die Lagerflächen sind nach Beendigung der Lagerung wieder in den Ursprungszustand zu versetzen, inkl. befestigte Flächen säubern und Unbefestigte Flächen planieren und verdichten.

Die Analysenwerte liegen i.d.R ca. 10-14 Tage nach der Probeziehung vor. Falls eine Nachbeprobung einzelner Werte notwendig ist, dauert es noch einmal 10-14 Tage bis die endgültigen Analysenwerte vorliegen. Daraus resultierende Stillstandszeiten und ggf. notwendiger erneuter An- und Abtransport der Geräte und Maschinen werden nicht gesondert vergütet und sind vom AN in die entsprechenden Einheitspreise der Erdbaupositionen einzurechnen.

Die Haufwerksgröße darf maximal 500 m³ zur Beprobung aufweisen. Beim Aushub ist die Erfordernis der Separation nach organoleptischer Auffälligkeit bzw. die Beachtung der Anweisungen der Aushubüberwachung einzukalkulieren.
Die Entsorgungsnachweise (Herkunftsnachweis, Annahmeerklärung) sind vor Abfuhr der Haufwerke dem Gutachter vorzulegen.
Der Zeitaufwand für diese Koordinationsleistungen ist in die Positionen des Titels Erdbauarbeiten mit einzukalkulieren.

**04.12.0199 Charakterisierende Haufwerksprobe, Probenahme nach LAGA PN 98**
Charakterisierende Haufwerksprobe,
Probenahme nach LAGA PN 98
Analytik nach EPP (Eckpunktepapier) zur Verfüllung von Gruben und Brüchen, für vorbeschriebene Aushubböden,
Ausführung nach dem Aufsetzen auf Mieten.
Inklusive An- und Abfahrt, Probenahme,  schriftlicher Dokumentation in einem Probenahmeprotokoll und Einstufung in einem schriftlichen Bericht.
Zur Kalkulation ist von Haufwerken zu je 500 m³ auszugehen, Vergütung je Haufwerk (1St = 1 Haufwerk).
Ausführung auf Anweisung des AG erstellen.
Menge: 2,000 St

**04.12.0200 Oberboden Z0 - nicht schadstoffbelastet entsorgen**
Bau- und Abbruchabfälle, Boden, Steine und Baggergut,
nicht gefährlich, Abfallschlüssel nach AVV (Abfallverzeichnis-Verordnung) 170504 Boden/Stein,
nicht schadstoffbelastet, Zuordnung Z 0
(uneingeschränkter Einbau), nach EPP,
auf Baustelle lagernd, laden, mit LKW des AN transportieren, entsorgen, max. Gesamtgewicht ohne Beschränkung, zum Lager/zur Anlage nach Wahl des AN gemäß beigefügtem Formblatt zu Entsorgungsanlagen-Nr, Vergütung der Entsorgung übernimmt AN, Mengenermittlung nach Wiegekarte, Ausführung gemäß Einzelbeschreibung,
Einzelbeschreibungs-Nr
hier: Oberboden inkl. Vegetationsnarbe, auf Mieten gelagert.
.
Menge: 150,000 t

**04.12.0201 Unterboden Z0 entsorgen**
STLB-Bau 2021-10 087
Bau- und Abbruchabfälle, Boden, Steine und Baggergut,
nicht gefährlich, Abfallschlüssel nach AVV (Abfallverzeichnis-Verordnung) 170504 Boden/Stein,
nicht schadstoffbelastet, Zuordnung Z 0 (uneingeschränkter Einbau), nach LAGA 2004 Boden,
auf Baustelle lagernd, laden, mit LKW des AN transportieren, entsorgen, max. Gesamtgewicht ohne Beschränkung, zum Lager/zur Anlage nach Wahl des AN gemäß beigefügtem Formblatt zu Entsorgungsanlagen-Nr, Vergütung der Entsorgung übernimmt AN, Mengenermittlung nach Wiegekarte, Ausführung gemäß Einzelbeschreibung,
Einzelbeschreibungs-Nr
hier: Unterboden, Kiese, Rotlage, Schluff, teilweise mit Wurzelresten durchsetzt, auf Mieten gelagert.
.
Menge: 1850,000 t

**04.12.0202 Unterboden Z1.1 entsorgen**
Bau- und Abbruchabfälle, Boden, Steine und Baggergut,
nicht gefährlich, Abfallschlüssel nach AVV (Abfallverzeichnis-Verordnung) 170504 Boden/Stein,
schadstoffbelastet, Zuordnung Z 1.1 nach EPP
mit einem Bauschuttanteil < 10 Vol.%,
auf Baustelle lagernd, laden, mit LKW des AN transportieren, entsorgen, max. Gesamtgewicht ohne Beschränkung, zum Lager/zur Anlage nach Wahl des AN gemäß beigefügtem Formblatt zu Entsorgungsanlagen-Nr, Vergütung der Entsorgung übernimmt AN, Mengenermittlung nach Wiegekarte, Ausführung gemäß Einzelbeschreibung,
Einzelbeschreibungs-Nr
hier: Unterboden, Kies, Rotlage, Schluff, teilweise mit Bauschutt und Ziegelbruchstücken bzw. schwach organischen Beimengungen durchsetzt, auf Mieten gelagert.
Menge: 450,000 t

### Titel 05 Segment OST [inkl. Weitsprunganlage & Kleinspielfeld]

*Hinweis: Hinweis(e) Planunterlagen*
Für nachfolgend aufgeführte Positionen siehe auch beiliegende Planunterlagen zum LV:
Plan- Nr.: 03 - Lageplan Sportanlage
Plan- Nr.: 04 - Regelschnitte Belagsflächen
Plan- Nr.: 05 - Detailplan Segment Ost
Plan- Nr.: 08 - Schnitt BB

#### Untertitel 05.01 _Erdarbeiten [Segment Ost]
*** Grundausführung ZZV 1.0

*Hinweis: OBERBODENARBEITEN [Segment Ost]*

**05.01.0203 Rasensoden aufnehmen, laden, tranportieren, Lagerplatz AG**
Abfräsen der obersten Vegetationstragschicht (Rasensoden) einschl. abfräsen oder abschieben nach Wahl des AN, Material aufnehmen, laden, transportieren und geordnet lagern.
Abtrags/ Frästiefe circa 4,0 (cm),
Ausbaubereich(e): Naturrasen Spielfeld, Arbeitsraum für geplante Einfassung zwischen Segment und Rasenspielfeld.
Material ohne Zwischenlagerung zum Lagerplatz der Stadt Thannhausen transportieren,
Transportentfernung (einfach) circa 750m und geordnet auf Mieten für die spätere Entsorgung zwischenlagern.
Es handelt sich dabei um Böden des Homogenbereich 1,
Bodengruppe [UM]/[OU] bzw. [OH] 18196 gem. beiliegenden Baugrundgutachten.
Als Abrechnungsbreite wird festgelegt:
für Neubau Belagseinfassung: max. 100 (cm)
Ausführung in schmalen Streifen und Kleinflächen, hieraus resultierende Mehraufwendungen sind einzukalkulieren.
Menge: 80,000 m2

**05.01.0204 Oberboden/ RTS abtragen, seitlich lagern [Rinnen, Einfassungen]**
STLB-Bau 2025-10 003
Oberboden, profilgerecht abtragen, laden, fördern und auf Miete setzen, Förderweg bis 0,75 km, Bodengruppe 1 DIN 18915 (organisch), eine Bodengruppe, Bodengruppe 1 OH DIN 18196 (grob- bis gemischtkörniger Boden mit Beimengungen humoser Art), Abtragshöhe über 10 bis 20 cm, Mengenermittlung nach Aufmaß an der Entnahmestelle, Ausführung gemäß Einzelbeschreibung,
Einzelbeschreibungs-Nr 'Ausbaubereich(e):
Belagseinfassung Segment Ost Naturrasenspielfeld, als Abrechnungsbreite wird festgelegt: für Neubau Einfassung Segment Rasenspielfeld: max. 100 (cm), Aushubtiefe 20 (cm).
Ausführung in schmalen Streifen und Kleinflächen, hieraus resultierende Mehraufwendungen sind einzukalkulieren.
Förderweg vom Baugelände zum Lagerplatz über öffentl. Straßen (Jahnstraße),
Transportentfernung: bis 750m (einfache Strecke).'
.
Menge: 80,000 m2

*Hinweis: BODENARBEITEN [Segment Ost]*
siehe Hinweis(e) zu Bodenarbeiten
im Titel 04 Laufbahnen, Untertitel 01 Erdarbeiten [Laufbahn].

**05.01.0205 Boden aufnehmen, fördern, lagern [Segment Ost, flächig]**
Boden für Belagsflächen des Segment Ost,
profilgerecht - getrennt nach Bodenart - abtragen laden, fördern und geordnet auf Mieten zur Beprobung aufsetzen,
Förderweg vom Baugelände zum Lagerplatz über öffentl. Straßen (Jahnstraße),
Transportentfernung: bis 750m (einfache Strecke).
Abtragtiefe 10 bis 15 (cm), Ausführung flächig,
gesamtes Segment
Ausbaubereich(e): obere Ungeb. Tragschicht Bestand,
für geplante Kunststoffbelagsflächen Segment Ost.
Festlegung des tatsächlichen Umfangs im Besein des Bodengutachterbüros.
Abstimmungstermine bzw. zeitliche Verzögerungen durch erforderliche Beprobungen und abschnittsweise Ausführung sind einzukalkulieren.
Es handelt sich dabei um Böden der Homogenbereiche 2 und 3 mit folgenden Bodengruppen: [GU]/[GI]/ GU/GI bzw.
A[GU], A[UM/GU*] DIN 18196 gem. beiliegenden Baugrundgutachten # S-831222/119 vom 17. Mai 2023.

Ausführung gemäß Zeichnung.
Mengenermittlung nach Abtragsprofilen (feste Massen),
alle notwendigen Zwischenaufmaße sind vom AN unaufgefordert zu erstellen.
Menge: 175,000 m3

**05.01.0206 Boden aufnehmen, fördern, lagern [in Teilbereichen bis 60cm]**
Boden für Belagsflächen des Segment Ost,
profilgerecht - getrennt nach Bodenart - abtragen laden, fördern und geordnet auf Mieten zur Beprobung aufsetzen,
Förderweg vom Baugelände zum Lagerplatz über öffentl. Straßen (Jahnstraße),
Transportentfernung: bis 750m (einfache Strecke).
Abtragtiefe: bis 60 (cm), Ausführung in Teilbereichen
Ausbaubereich(e): für geplante Kunststoffbelagsflächen Segment Ost, nur in Bereichen mit Unterbau, welcher nicht den Anforderungen entspricht bzw. Bereiche ohne bestehenden Unterbau.
Festlegung des Umfangs im Besein des Bodengutachterbüros.
Abstimmungstermine bzw. zeitliche Verzögerungen durch erforderliche Schürfe/ Beprobungen und abschnittsweise Ausführung sind einzukalkulieren.
Es handelt sich dabei um Böden der Homogenbereiche 2 und 3 mit folgenden Bodengruppen: [GU]/[GI]/ GU/GI bzw.
A[GU], A[UM/GU*] DIN 18196 gem. beiliegenden Baugrundgutachten # S-831222/119 vom 17. Mai 2023.
Ausführung gemäß Zeichnung.
Mengenermittlung nach Abtragsprofilen (feste Massen),
alle notwendigen Zwischenaufmaße sind vom AN unaufgefordert zu erstellen.
Menge: 240,000 m3

**05.01.0207 Erschwerniszulage für Behinderung durch Kanalschächte**
Erschwerniszulage für Behinderung durch Kanal- und Kabelschächte im Baufeld für alle Arbeiten wie Aushub und Einbau aller Baustoffe, soweit sich diese im Baufeld befinden.
Menge: 2,000 St

**05.01.0208 Erschwerniszulage i. Ber. v. Kabeltr. bis 0,60m**
Erschwerniszulage für Handaushub und -einbau aller Baustoffe im Bereich von Kabeltrassen im Baufeld bei schleifender oder querender Lage, soweit sich diese im Baufeld befinden, für Kabeltrassen bis 0,60 (m) Breite.
Abrechnung nach Länge der Kabeltrasse
(nicht nach Länge der Einzelleitungen).
Menge: 40,000 m

**05.01.0209 Erschwerniszulage i. Ber. d. Entwässerungsleitungen**
Erschwerniszulage für Handaushub und - einbau aller Baustoffe im Bereich von querenden Dränage- und Entwässerungsleitungen im Baufeld
einschl. Leitungsachse abstecken und entsprechend den Vorgaben des Betreibers sichern. In diese Position sind alle durch die Leitung auftretenden Mehraufwendungen einzukalkulieren.
Menge: 45,000 m

**05.01.0210 Erschwerniszulage für einen Handaushub**
Erschwerniszulage für Bodenaushub und Einbau aller
Baustoffe von Hand, im Bereich von Hindernissen, die
in den vorgenannten Erschwernispositionen nicht erfasst sind.
Menge: 2,000 m3

#### Untertitel 05.02 _Dränagen [Segment Ost]

**05.02.0211 Graben für Sauger-Dränagen DN 80 lösen, lagern, verfüllen**
Boden der Gräben für nachfolgend beschriebene Dränageleitungen aus DN 80
und Entwässerungsleitungen DN 160 bzw. DN 100
nach Abtrag der Oberflächenbefestigung, profilgerecht lösen, seitlich lagern, verfüllen, verdichten,
verdrängten Boden laden, zum Lagerplatz fördern und geordnet auf Mieten zur Beprobung aufsetzen, Förderweg vom Baugelände zum Lagerplatz über öffentl. Straßen (Jahnstraße),
Transportentfernung: bis 750m (einfache Strecke).
Ausbaubereich(e):
für geplante Saugerleitungen im Segment Ost.
Aushubtiefe variierend von 50-75 (cm),
nach Abtrag geb. Asphalttragschicht
Sohlenbreite der Gräben mind. 32 (cm),
einschl. Gefälleausbildung 0,3 %.
Graben profilgerecht abtragen und nachprofilieren,
Es handelt sich dabei um Böden der Homogenbereiche 2 und 3 mit folgenden Bodengruppen: [GU]/[GI]/ GU/GI bzw.
A[GU], A[UM/GU*] DIN 18196 gem. beiliegenden Baugrundgutachten # S-831222/119 vom 17. Mai 2023.
Ausführung gemäß Zeichnung.
Mengenermittlung nach Abtragsprofilen (feste Massen),
alle notwendigen Zwischenaufmaße sind vom AN unaufgefordert zu erstellen.
Abrechnung nach Aufmaß Grabenlänge.
Menge: 175,000 m

**05.02.0212 Stangendränrohr DN 80 als Saugerleitung**
STLB-Bau 2025-10 010
Dränleitung aus Kunststoff-Vollsickerrohr, in Stangen, Form A, PVC-U DIN 1187, DN 80, in vorh. Graben auf Baugrubensohle, Tiefe über 0,5 bis 0,75 m, Ausführung gemäß Einzelbeschreibung,
Einzelbeschreibungs-Nr 'Einschl. erforderlicher Verbindungsmuffen und T-Stücke zum Anschluss an die Sammelleitung und Kontrollschächte liefern und einbauen. Anforderungen gem. DIN 18035-3:2025-07.'
.
Menge: 175,000 m

**05.02.0213 Sickerpackung Saugerleitung DN 80**
Sickerpackung Saugerleitung
aus Kies, Körnung 0,063/32, für Leitung, DN 80,
Sieblinie gemäß Anforderungen nach DIN 18035-3:2025-07
Höhe über dem Rohrscheitel i.M. 50 (cm),
Grabenbreite mind. 32 (cm)
Einschl. fachgerechtes Verdichten, es ist darauf zu achten, dass die Dränageleitung dabei nicht beschädigt werden,
Verformungsmodul EV2 >= 60 MN/m²,
einschl. gefordertes Baugrundplanum für Kunststoffbelagsflächen gem. DIN 18035-6 wieder herstellen.
Menge: 175,000 m

*Hinweis: Hinweis(e): Sammel-, Kontroll, und Spülschächte*
Die nachfolgenden Kontroll- und Spülschächte werden im Bereich der geplanten Entwässerungseinrichtungen am Segment Ost angeordnet.
In den Schächten werden die Dränageleitungen gebündelt und von hier aus an die Entwässerungseinrichtungen weitergeleitet.

**05.02.0214 Sammel- und Kontrollschacht DA 300 aus PP**
Sammel- und Kontrollschacht aus PP (Polypropylen) DA 300
für Regen- und Sickerwasser der gesamten Sportanlage,
Bauhöhe gesamt 140-150 (cm),
wasserdicht gem. DIN EN 13598-2
liefern und höhen- und fluchtgerecht einbauen.
Einbaubereich: Kontrollschacht Saugerleitungen.
bestehend aus
Schachtunterteil mit Absetzraum und mit drei Zuläufen,
KG- Muffen DN 150 mit werkseitig eingelegten Dichtelementen, nicht erforderliche Zuläufe sind mit KG- Muffenstopfen zu verschließen, sowie ein Ablauf KG-Spitzende DN 150.
Steigrohr mit glatter, Innenwandung und profilierter Außenform, analog DIN EN 13476, werkseitig eingesteckt
Schacht liefern, Steigrohr soweit erforderlich kürzen
und Schacht anschließend fachgerecht nach Planung entsprechend Herstellerangaben einbauen.
Einschl. Anschluss aller Saugerleitungen, Dränagen und Sammlerleitungen einschl. aller hierfür erforderlichen Reduzier- und Verschlussstücke liefern und einbauen.
Schachtabdeckung aus Gusseisen Klasse D, nach DIN EN 124
LW 300 (mm), ohne Lüftungsöffnungen, mit schraubloser  Arretierung, bestehend aus Gussabdeckung Klasse D 300 einschl. Rahmen und Betonauflagerring H=10 (cm) für vorbeschriebenes Schachtrohr liefern und fachgerecht nach Angaben des Herstellers einbauen.
Einschl. provisorische Abdeckung für die Bauphase.
Einschl. anfallender Erdarbeiten,
verdrängten Boden laden, zum Lagerplatz fördern und geordnet auf Mieten zur Beprobung aufsetzen, Förderweg vom Baugelände zum Lagerplatz über öffentl. Straßen (Jahnstraße),
Transportentfernung: bis 750m (einfache Strecke).
Es handelt sich dabei um Böden der Homogenbereiche 2 und 3 mit folgenden Bodengruppen: [GU]/[GI]/ GU/GI bzw.
A[GU], A[UM/GU*] DIN 18196 gem. beiliegenden Baugrundgutachten # S-831222/119 vom 17. Mai 2023.
Der zum Einbau vorgesehene Schacht ist vorab zu bemustern.
Menge: 1,000 St

**05.02.0215 Verlängerung Sammel- und Kontrollschacht herstellen,**
Verlängerung Sammel- und Kontrollschacht herstellen,
Lieferung eines Schacht- Aufsetzrohrs,
Außendurchmesser DA = 300, Verlängerung bis 100 (cm),
inkl. Muffe und Profildichtring mit Doppellippe liefern und planmäßig auf Höhe kürzen und unter Verwendung von Gleitmittel auf vorhandenes Steigrohr wasserdicht und lotrecht gemäß Einbauvorschriften des Herstellers aufsetzen.
Menge: 1,000 St

**05.02.0216 Aluminium- Rahmen mit Zarge aus beschichtbarem Alu- Blech**
Aluminium- Rahmen mit Zarge aus beschichtbarem Alu- Blech liefern und über vorbeschriebenen Kontrollschacht einbauen.
Aufkantung gemäß Materialstärke Kunststoffbelag,
circa 15-20 (mm).
Alu- Blech mit Haftvermittler vorbehandeln und Kunststoff- Belag gem. Vorposition einbauen.
Einschl. Vorrichtung zum Herausheben der Blechwanne liefern und übergeben von Rosthaken an den Platzwart.
Einschl. Rahmen im Zuge der Kunststoffbelagsarbeiten mit den entsprechenden Kunststoffbelagsschichten beschichten,
einschl. aller Nebenarbeiten.
Der angebotene Rahmen ist vor der Bestellung ohne weitere Aufforderung durch den AG zu bemustern.
Menge: 2,000 psch

**05.02.0217 Vorbeschriebene Entwässerungsleitungen anschließen**
Vorbeschriebene Dränagen, Sammelleitungen an bauseits neu verlegte Leitungen (z.B. Ringleitung Laufbahn KG DN 160)  anschließen einschl. erforderliches Leitungen (bis 1,0m Länge) und Bögen liefern und einbauen, einschl. aller hierfür erforderlichen Nebenarbeiten.
Menge: 1,000 St

#### Untertitel 05.03 _Einfassungen, Randzeilen [Segment Ost]

**05.03.0218 Einfassungsbord 8/20/100 mit vorgef. Krallnut**
Einfassungsbord nach EN 1340, mit vorgefertigter Krallnut
und Anschlagsteg für Kunststoffbelag,
aus Beton C35/45 entsprechend EN 206-1,
Maße B/H: 8/20 (cm), sichtbar min. 4 (cm),
Länge: 100 (cm). Oberkante beidseitig gefast.
Der Rasenbord ist im vertieften Teil mit Kunststoffbelag
bauseits zu beschichten. Die freie Betonfläche erhält keine Kunststoffbeschichtung. Fundament und Rückenstütze
Einbau auf einem 15 (cm) dickem Fundament, geschalt
Fundamentbeton: Druckfestigkeitsklasse C 12/15,
einschl. 10,0 (cm) Rückenstütze unter Berücksichtigung
der angrenzenden Beläge (Kunststoffbeläge, Pflasterstreifen)
beidseitig ausbilden,
Ausführung mit dauerhafter, kraftschlüssiger Verbindung
zwischen Einfassung und Kunststoffbelag
Einschl. erforderlicher Erdarbeiten.
Menge: 69,000 m

**05.03.0219 Einfassung Sandfangrinne im Bereich der Sprunggrube**
Einfassung Sandfangrinne im Bereich der Sprunggrube,
aus Polymerbeton, Kantenstein, Maße B/H 6/25 cm, mit elastischer Auflage, Farbton schwarz, mit Fundament und einseitiger Rückenstütze aus Beton mit einer Zusammensetzung C 20/25 DIN EN 206 und DIN 1045-2, Dicke Fundament 15 cm, Breite Fundament 25 cm, Breite Rückenstütze 15 cm, Höhe Rückenstütze über 10 bis 15 cm, Ausführung gemäß Einzelbeschreibung,
Einzelbeschreibungs-Nr
Einbaubereich: Einfassung Sandfangrinne.
Menge: 28,000 m

**05.03.0220 Trennschnitt Bordstein Beton TB8/20**
STLB-Bau 2025-04 080
Trennschnitt an Bordstein, mit Nassschneidegerät, Betonbordstein, Form TB 8/20.
Menge: 3,000 m

**05.03.0221 Dehnungsfugen im Fundament von Streifen, Rinnen, Borden herstellen**
Bewegungsfuge im Fundament von Streifen, Rinnen und
Borden mit einer Dicke von 8 mm bis 15 mm herstellen.
Fuge unter Streifen, Rinnen, Borden usw.
mit Unterfüllung aus Kunststoffhartschaumplatten und elastischer Fugenmasse verfüllen.
Menge: 5,000 St

**05.03.0222 Dehnungsfugen in Streifen und Rinnen herstellen**
Dehnungsfugen in Streifen herstellen.
Fugenbreite 10 mm, Fugentiefe 40 mm
Streifen-/Rinnenbreite 8-15 cm
Fuge in Rinne mit Unterfüllung aus Unterfüllstoff
und elastischer Fugenmasse verfüllen.
Menge: 5,000 St

#### Untertitel 05.04 _Ungebundene Tragschichten [Segment Ost]

*Hinweis: Hinweis(e): UNGEBUNDENE Trragschichten Segment Ost*
siehe Hinweis(e) an Ungebundene Tragschichten für Kunststoffbelagsflächen im Titel 04 Laufbahnen, Untertitel 07.

**05.04.0223 Unterlage/ Tragschicht profilieren [Segment Ost]**
Unterlage profilieren,
Auf- und Abtrag bis 5 (cm),
zulässige Abweichung von der Ebenheit ± 15 (mm),
bei 4 (m) Messpunktabstand, vgl. DIN 18035-6:2021-08.
Einzelbeschreibungs-Nr.:
nach Ausbau des Deckschichtbelages und der oberen ungebundenen Tragschicht bzw. nach Einbau aller Entwässerungsleitungen, Dränagen und aller Rinnen und Einfassungen, Flächen teilweise aufgerissen und gelockert.
Es handelt sich dabei um Böden der Homogenbereiche 2 und 3 mit folgenden Bodengruppen: [GU]/[GI]/ GU/GI bzw.
A[GU], A[UM/GU*] DIN 18196 gem. beiliegenden Baugrundgutachten # S-831222/119 vom 17. Mai 2023.
Verdrängten Boden laden, zum Lagerplatz fördern und geordnet auf Mieten zur Beprobung aufsetzen, Förderweg vom Baugelände zum Lagerplatz über öffentl. Straßen (Jahnstraße),
Transportentfernung: bis 750m (einfache Strecke).
Abrechnung in der Abwicklung, Festlegung für die Abrechnung:
Fläche Kunststoffbelag, erforderliche Mehrbreiten für Einfassungen und Rinnen innen & außen sind einzukalkulieren.
Menge: 1150,000 m2

**05.04.0224 Unterlage/ Tragschichten verdichten [Segment Ost]**
Untergrund für geplante Sportflächen verdichten,
Einzelbeschreibungs-Nr.:
nach Ausbau des Deckschichtbelages und der oberen ungebundenen Tragschicht bzw. nach Einbau aller Entwässerungsleitungen, Dränagen und aller Rinnen und Einfassungen, Flächen teilweise aufgerissen und gelockert,
geforderte Werte nach DIN 18035-6:2021-08
Verformungsmodul mind. EV2 >= 60 MN/m²
Abrechnung in der Abwicklung, Festlegung für die Abrechnung: Fläche entsprechend Kunststoffbelag.
Menge: 1150,000 m2

**05.04.0225 Untere ungeb. TS, Bodenaustausch [Segment Ost]**
Untere ungebundene Tragschicht für Kunststoffflächen
aus zu lieferndem Kiessand, kornabgestuft, Körnung 0/32 (mm)
Schluffanteil im eingeb. Zustand <= 7,0 M.-% nach DIN 18123, Körnungslinienbereich gemäß18035-6:2021-08, Wasserinfilltrationsrate >= 360 mm/h nach DIN EN 12616 gemäß DIN 18035-6:2021-08,
Einbaubereich: Tragschichtmaterial für Untere Ungeb. Tragschicht im Bereich mit erforderlicher Bodenaustauschbereiche oder für die Angleichung der Höhen an planerischer Vorgabe,
Lieferung und Einbau im Zuge der Profilierung der bestehenden Tragschichten,
Einbaubereich(e): Kunststoffbelagsflächen Segment Ost.
Schichtstärke variierend, nach Aufmaß bis 60 (cm),
einschl. Verdichtung,
gefordertes Verformungsmodul EV2 >= 60 N/mm2,
einschl. Feinplanum, zulässige Abweichung von der Nennhöhe bzw. Stichmaß Ebenheit 4,0m - Latte ± 15 (mm),
geforderte Einbauwerte gem. DIN 18035-6:2021-08 Tabelle 3,
Abrechnung nach fest eingebauter Masse, erforderliche Zwischenaufmaße sind durch den AN zu erstellen.
Eine Eignungsprüfung ist unaufgefordert vor der
geplanten Lieferung vorzulegen.
Menge: 240,000 m3

**05.04.0226 Obere ungeb. TS, D=20m [Segment Ost]**
Obere ungebundene Tragschicht für Kunststoffflächen
herstellen, aus zu lieferndem Schotter- Splitt- Sand-Gemisch, kornabgestuft, Körnung 0/22 (mm), Kategorie UF5.
Schluffanteil im eingeb. Zustand <= 7,0 M.-% nach DIN 18123, Körnungslinienbereich gemäß18035-6:2021-08, Wasserinfilltrationsrate >= 360 mm/h nach DIN EN 12616 gemäß DIN 18035-6:2021-08,
Einbaubereich(e): Segment Ost
Schichtstärke: 20 (cm),
einschl. Verdichtung, Verformungsmodul mind. EV2 60 MPa, Verhältnis EV2 zu EV1 kleiner 2,5,
einschl. Feinplanum, Neigung über 0,6 bis 0,8 %,
zulässige Abweichung von der Nennhöhe bzw. Stichmaß Ebenheit 4,0m - Latte ± 10 (mm),
geforderte Einbauwerte gem. DIN 18035-6:2021-08 Tabelle 5,
Eine Eignungsprüfung ist unaufgefordert mind. 10 Werktage vor der Lieferung vorzulegen, zudem ist das Material zu bemustern,
Abrechnung nach Fläche in der Abwicklung,
festgelegte Fläche = Kunststoffbelagsfläche.
Menge: 1150,000 m2

#### Untertitel 05.05 _Gebundene Tragschichten [Segment Ost]

*Hinweis: Hinweis(e) GEBUNDENE Tragschichten*
siehe Hinweis(e) an Gebundene Tragschichten für Kunststoffbelagsflächen im Titel 04 Laufbahnen, Untertitel 08.

**05.05.0227 TS Asphalt unten Kunststofffläche offenporig PA11 DPr0,9 D 40mm**
STLB-Bau 2025-10 003
Untere Asphalttragschicht für Kunststofffläche, in offenporiger Bauweise, Mischgutart PA 11 TL Asphalt-StB, Verdichtungsgrad mind. DPr 0,9, Schichtdicke 40 mm, Ausführung gemäß Einzelbeschreibung,
Einzelbeschreibungs-Nr 'Einbaubereich(e):
Segment Ost inkl. Radialgefälle 0,6 bis 0,8 %
gemäß Planung ausbilden.
Anforderungen:
Randeinfassung, Grenzmaße von der Nennhöhe +/- 5 (mm),
jedoch auf 1,0 (m) nur 2 (mm).
Ebenheit, Stichmaße als Grenzwert bei Messpunktabstand mit erhöhten Anforderungen unter 4-m-Latte max. 8 (mm) gemäß EN 18202. Wasserinfiltrationsrate >= 360 mm/h.
Geforderte Einbauwerte gem. DIN 18035-6:2021-08 Tabelle 7.'
.
Menge: 1150,000 m2

**05.05.0228 TS Asphalt oben Kunststofffläche offenporig PA8 DPr0,9 D 25mm**
STLB-Bau 2025-10 003
Obere Asphalttragschicht für Kunststofffläche, in offenporiger Bauweise, Mischgutart PA 8 TL Asphalt-StB, Verdichtungsgrad mind. DPr 0,9, Schichtdicke 25 mm, zulässige Abweichung von der Ebenheit bei Messpunktabstand 1 m Stichmaß kleiner gleich 3 mm, bei 4 m kleiner gleich 8 mm, Ausführung gemäß Einzelbeschreibung,
Einzelbeschreibungs-Nr 'Einbaubereich(e):
Segment Ost inkl. Radialgefälle 0,6 bis 0,8 %
gemäß Planung ausbilden.
Anforderungen:
Randeinfassung, Grenzmaße von der Nennhöhe +/- 5 (mm),
jedoch auf 1,0 (m) nur 2 (mm).
Ebenheit, Stichmaße als Grenzwert bei Messpunktabstand mit erhöhten Anforderungen unter 4-m-Latte max. 8 (mm) gemäß EN 18202. Wasserinfiltrationsrate >= 360 mm/h.
Geforderte Einbauwerte gem. DIN 18035-6:2021-08 Tabelle 7.'
.
Menge: 1150,000 m2

**05.05.0229 Krallnut Kunststofffläche B/T 20/15**
STLB-Bau 2025-10 003
Krallnut in Asphalttragschicht für Kunststofffläche, Breite/Tiefe Krallnut 20/15 mm, Ausführung gemäß Einzelbeschreibung,
Einzelbeschreibungs-Nr 'Einbaubereich(e) nach Rücksprache mit der örtlichen Bauleitung.'
.
Menge: 175,000 m

**05.05.0230 Unterlage reinigen**
StL-Nr. 18911114010304
Vorhandene Unterlage reinigen.
Anfallendes Material einer Verwertung nach
Wahl des AN zuführen.
Das Reinigen von Ecken, Zwickeln und An-
schlüssen von Hand gehört zum Leistungsumfang.
Unterlage aus Asphaltbefestigung
in Flächen 'Segment Ost'
reinigen mit selbstaufnehmender Kehrmaschine.
Menge: 1150,000 m2

**05.05.0231 Schichtenverbund herstellen**
StL-Nr. 18911117020103
Schichtenverbund durch Ansprühen der Unterlage mit bitumenhaltigem Bindemittel herstellen,
Leicht verschmutzte Unterlage bzw. einzelne
verschmutzte Stellen vorher reinigen
Kehrgut in Eigentum des AN übernehmen und
einer Verwertung nach Wahl des AN zuführen.
Bindemittel C60BP4-S,
Ansprühmenge ca. 300 g/m2.
Menge: 0,350 t

#### Untertitel 05.06 _Kunststoffbelag [Segment Ost]

*Hinweis: Hinweis(e) KUNSTSTOFFBELAGSARBEITEN*
siehe Hinweis(e) an Kunststoffbelagsarbeiten
im Titel 04 Laufbahnen, Untertitel 09.

**05.06.0232 Umlaufende Kantensteine, Rinnen etc. schützen**
Umlaufende Kantensteine, Rinnen und angrenzende
Bauteile mit Klebeband und Folie schützen,
vor Verschmutzung durch Kunststoffmasse und Sprühnebel,
einschl. entfernen und fachgerechter Entsorgung nach
dem Kunststoffeinbau.
Menge: 175,000 m

**05.06.0233 Geb.Tragschicht reinigen Haftbrücke 200g/m2**
STLB-Bau 2025-10 003
Gebundene Tragschicht (Asphaltschicht) reinigen, einschl. Haftbrücke auftragen, für Kunststoffflächen, Auftragsmenge mind. 200 g/m2,
Hersteller und Typ 'Reinigungsverfahren:
Hochdrucknaßreinigung im Dreh-Wirbelverfahren, ohne chem. Mittel;
Anforderung: Reinigung porentief
Gerät: Drehdüsenrotoren, Druck bis 200 bar.'
.
Menge: 1150,000 m2

**05.06.0234 Kunststoffbelag wasserdurchlässig TypB schüttbesch D 20mm**
*** Grundposition ZZ 1.0
STLB-Bau 2025-10 003
Kunststoffbelag DIN EN 14877, wasserdurchlässig, Belagstyp B, schüttbeschichteter Belag, Gesamtdicke 20 mm, für Kleinspielfeld, Basisschicht geschüttet, Schichtdicke 12 mm, Dicke Oberschicht 8 mm, Farbe der Oberschicht ziegelrot, Ausführung gemäß Einzelbeschreibung,
Einzelbeschreibungs-Nr 'Belagsaufbau
1. Basisschicht
aus Gummigranulat/ -fasern und Polyurethan, geschüttet,
Dicke 12 (mm), Farbe schwarz
2. Oberschicht
EPDM- Granulat und Polyurethan, geschüttet, Dicke mind. 8 (mm), Farbe ziegelrot
3. Oberfläche
umhülltes Granulat, flach gelagert.'
.
Menge: 1150,000 m2

**05.06.0235 Kunststoffbelag wasserdurchlässig Typ A strukturbesch D 15mm Basis geschüttet**
*** Wahlposition ZZ 1.1
STLB-Bau 2025-10 003
Kunststoffbelag DIN EN 14877, wasserdurchlässig, Belagstyp A, strukturbeschichteter Belag, Gesamtdicke 15 mm, Basisschicht geschüttet, Auftragsmenge Strukturbeschichtung 2,5 kg/m2, Farbe der Oberschicht ziegelrot, Ausführung gemäß Einzelbeschreibung,
Einzelbeschreibungs-Nr 'Belagsaufbau
1. Basisschicht aus Gummigranulat/-fasern und Polyurethan, geschüttet, Dicke 11 (mm), Farbe schwarz.
2. Oberschicht, EPDM- Granulat und Polyurethan, aufgespritzt, circa 2,5 kg/m², Dicke circa 4 (mm), Farbe ziegelrot
3. Oberfläche, umhülltes Granulat, körnig.'
.
Menge: 1150,000 m2

**05.06.0236 Markierungslinien und -punkte Polyurethan-Farbe**
*** Pauschalposition
Markierungslinien und Markierungspunkte mit Polyurethan-Farbe, für Kunststoffflächen.
Das Aufbringen hat dabei mit einem Spritzgerät und
einem Druck von wenigstens 1,5 bar zu erfolgen.
Farbgebung nach den Vorschriften der jeweiligen
Sportfachverbände. Auf ein scharfkantiges
Erscheinungsbild ist dabei zu achten.
Einschl. Einmessen und in einem Arbeitsgang auftragen, Linienbreiten gem. Vorschriften,

Linierung(en) Segment:
Linierung Spielfelder für
Basketball (1x)
Volleyball (1x)
Anlaufbahnen Weit- und Dreisprung
Anlaufbahn Speerwurf

Planung AN
Vor der Linierung (mind. 14 Tage vorher) ist durch den AN ein Linierungsplan auszuarbeiten und dem Bauherrn bzw. der Bauleitung zur Freigabe vorzulegen.
Menge: 1,000 psch

#### Untertitel 05.07 _Sprunggrube [Segment Ost]

*Hinweis: Hinweis(e): SPRUNGGRUBE*
Für nachfolgend aufgeführte Positionen siehe auch beiliegende Planunterlagen zum LV
Übersichtslageplan Plan- Nr.: 03 und
Regelschnitte Plan- Nr.:04, Detailzeichnung(en) G/H und I.

**05.07.0237 Boden aufnehmen, fördern, lagern [Sprunggrube]**
Boden für geplante Sprunggrube profilgerecht - getrennt nach Bodenart - abtragen laden, fördern und geordnet auf Mieten zur Beprobung aufsetzen,
Förderweg vom Baugelände zum Lagerplatz über öffentl. Straßen (Jahnstraße),
Transportentfernung: bis 750m (einfache Strecke).
Abtragtiefe: bis 60 (cm),
Ausbaubereich(e): für geplante Weitsprunggrube
Es handelt sich dabei um Böden der Homogenbereiche 2 und 3 mit folgenden Bodengruppen: [GU]/[GI]/ GU/GI bzw.
A[GU], A[UM/GU*] DIN 18196 gem. beiliegenden Baugrundgutachten # S-831222/119 vom 17. Mai 2023.
Ausführung gemäß Zeichnung.
Mengenermittlung nach Abtragsprofilen (feste Massen),
alle notwendigen Zwischenaufmaße sind vom AN unaufgefordert zu erstellen.
Menge: 20,000 m3

**05.07.0238 Sickerpackung Sprunggrube**
Sickerpackung unter der Sprunggrube herstellen,
aus Kies 8/ 16 (mm),
zum Anschluss der Sprungbalken- bzw. Sandfangrinnenwannen.
Abmessungen Sickergrube je Sprunggrube circa
1,0/1,0/1,0 (m), Aufmaß im Beisein der Bauleitung vor Verfüllung, einschl. Vliesabdeckung (nur oben)
und erforderlicher Erdarbeiten.
Menge: 1,000 St

**05.07.0239 FSS für Sprunggrube und Sandfangrinne, D=20cm**
STLB-Bau 2025-10 080
Frostschutzschicht, Verdichtungsgrad mind. DPr 1, Verformungsmodul auf der Oberfläche mind. EV2 80 MPa, aus Baustoffgemisch für Frostschutzschicht, natürliche Gesteinskörnung TL Gestein, Körnung 0/32, Schichtdicke 20 cm, Feinanteil Kategorie UF 5, im eingebauten Zustand max. 5 % Feinanteile, Infiltrationsbeiwert ki größer gleich 1 x 10 hoch minus 5 m/s, abgerechnet wird nach Auftragprofilen, Ausführung gemäß Einzelbeschreibung,
Einzelbeschreibungs-Nr 'Einbaubereich(e): Sprunggrube einschl. Einfassung und Sandfangrinne.'
.
Menge: 25,000 m3

**05.07.0240 Filterschicht für Sprunggrube, D=10cm**
Filterschicht für Weitsprunggrube herstellen
aus Kiessand, kornabgestuft, Körnung 0/22 (mm)
Schluffanteil < 5,0 M-%
Zusätzliche Anforderungen:
Wasserdurchlässigkeit >= 0,01 cm/s
Schichtdicke: mind. 10 (cm),
Verformungsmodul EV2 >= 80 (MN/m2), zulässige Abweichung von der Nennhöhe: ± 10 (mm),
Ebenheit, Spalt unter 4-m-Latte: bis 15 (mm).
Eine Eignungsprüfung ist unaufgefordert vor der geplanten Lieferung vorzulegen.
Menge: 70,000 m2

**05.07.0241 Sohlbelag Einkornbeton für Sprunggrube, D=10cm**
Sohlbelag für Sprunggrube als gebundene Tragschicht
zur Trennung von Sand und Filterschicht
aus Einkornbeton 2/16 (mm) herstellen,
Zementgehalt entsprechend Beton C25/30 DIN EN 206-1.
Schichtdicke: mind. 10 (cm),
Wasserschluckwert k*: min. 0,02 cm/s,
zulässige Abweichung von der Nennhöhe: +/- 10 (mm),
Ebenheit, Spalt unter 4-m-Latte: <= 15 (mm).
Abrechnung nach Aufmaß.
Menge: 63,000 m2

**05.07.0242 Geotextil Gewebe/-Maschenware Überlappungs-B 20cm**
*** Bedarfsposition mit GB
Schicht aus Geotextilien, Gewebe- und Maschenware, zum Trennen, gemäß FGSV-Merkblatt über die Anwendung von Geokunststoffen im Erdbau des Straßenbaues (M Geok E), Geotextilrobustheitsklasse 3, Masse min. 320 g/m2, Höchstzugkraft min. 150 kN/m, hydraulische Filterwirksamkeit kv größer gleich 5 x 10 hoch minus 4 m/s, Dränleistung mind. 0,1 l/s x m, Beständigkeit 25 Jahre, hohe Witterungsbeständigkeit, auf Bodengruppe GI (intermittierend gestuftes Kies-Sand-Gemisch), Einbau in Sprunggrube als Trennschicht, Überlappungsbreite mind. 20 cm,
Abrechnung in der Abwicklung.
Menge: 63,000 m2

**05.07.0243 Einfassung Sprunggrube Polymerbeton B/H 6/40cm**
STLB-Bau 2025-10 003
Einfassung für Sprunggrube, aus Polymerbeton, Kantenstein, Maße B/H 6/40 cm, mit elastischer Auflage, Farbton schwarz, mit Fundament und 2-seitiger Rückenstütze aus Beton mit einer Zusammensetzung C 20/25 DIN 1045-2, Dicke Fundament 15 cm, Breite Fundament 35 cm, Breite Rückenstütze 10 cm, Höhe Rückenstütze über 10 bis 15 cm, Ausführung gemäß Einzelbeschreibung,
Einzelbeschreibungs-Nr 'Ausbildung der Rückenstütze unter Berücksichtigung der geplanten Sandfangrinnen.
Einschl. erforderlicher Erdarbeiten.'
.
Menge: 32,000 m

**05.07.0244 Ecke Einfassung Polymerbeton Kantenstein B/H 6/40cm**
STLB-Bau 2025-10 003
Ecke für Einfassung, aus Polymerbeton, Kantenstein, Maße B/H 6/40 cm, mit elastischer Auflage, Farbton schwarz, mit Fundament und 2-seitiger Rückenstütze aus Beton mit einer Zusammensetzung C 20/25 DIN 1045-2, Dicke Fundament 15 cm, Breite Fundament 35 cm, Breite Rückenstütze 10 cm, Höhe Rückenstütze über 10 bis 15 cm.
Menge: 4,000 St

**05.07.0245 Sandfangrinne Polymerbeton Rost Stahl verz Fundament C20/25 D 15cm B 50cm**
STLB-Bau 2025-10 003
Sandfangrinne, aus Polymerbeton, Rost aus verzinktem Metall DIN EN ISO 1461, mit Gummimatte, Maße B/H mind. 50/14 cm, Ausführung gemäß Einzelbeschreibung,
Einzelbeschreibungs-Nr 'Außenrinne mit einseitiger Metallzarge,
Abdeckungen aus verstärktem Metallgitterrost,
Stahl verzinkt mit aufliegender fest montierter Gummimatte.
Sandfangrinne liefern und gemäß Herstellerangaben fachgerecht bündig im direkten Anschluss an die bauseitige Sprunggrubeneinfassung flucht- und höhengerecht versetzen, einschl. Rückenstütze ausbilden.
Einschl. erforderlicher Passstücke für Sandfangrinne, Abdeckung und Gummiauflage herstellen.
Entsprechend Herstellervorschrift ist darauf zu achten, dass je Seitenstrang mind. eine  Entwässerungsmöglichkeiten zur Versickerung nach unten vorzusehen sind.
Einschl. erforderlicher Erdarbeiten.'

Fundament aus Beton mit einer Zusammensetzung C 20/25 DIN 1045-2, Dicke 15 cm, Breite 50 cm.
Menge: 25,500 m

**05.07.0246 Stirnwand für Sandfangrinnen**
Stirnwand für vorbeschriebene Sandfangrinnen
liefern und montieren.
Menge: 2,000 St

**05.07.0247 Zulage Entwässerung Sandfangrinnen**
Zulage für Entwässerung der Sandfangrinne durch herstellen einer Öffnung DN 100 pro Rinnenstrang.
Anschließend wird eine Entwässerungsleitung aus
PP- Rohr so in die Öffnung geschoben und fixiert, dass das Rohr circa 3,0 (cm) nach oben übersteht, damit kein Sand in die Rohrleitung gelangen kann, inkl. Vliesfilter am Rohrende liefern und einbauen, zum Schutz vor Verschmutzung.
Einschl. Anschluss an bestehende Dränagen bzw.
Sickereinrichtungen, einschl. erforderlicher Erdarbeiten.
Menge: 3,000 St

**05.07.0248 Anschluss an Dränage**
Anschluss einer Entwässerungsleitung an Drainage unter den Sprunggruben herstellen für Anschluss der Sprungbalken- bzw. Sandfangrinnen, inkl. inkl aller erforderlichen Abzweige, Rohre und Winkel.
Menge: 3,000 St

**05.07.0249 Sandfüllung Weitsprunggrube T 40cm Quarzsand**
STLB-Bau 2025-10 003
Sandfüllung für Weitsprunggrube, Grubentiefe/Füllhöhe 40 cm, mit Quarzsand, Körnung 0,2/2,
Hersteller und Typ 'Anteil an Bestandteilen kleiner gleich 0,063 (mm):
höchstens 2 Massen- Prozent,
Gehalt an SiO2: mind. 96,0 Massen-%,
Gehalt an CaCO3: kleiner/gleich 2,0 Massen-%, Prüfung DIN 4226-1.
Kornform gerundet bis kugelförmig, ohne gebrochene Sandteile.
Zusätzliche Anforderungen:
Nachweis der Sandqualität durch unaufgeforderte Vorlage eines Prüfzeugnis vor der Lieferung.
Abrechnung nach fester Masse, zusätzlich sind die Wiegescheine vorzulegen'
.
Menge: 25,500 m3

**05.07.0250 Einbauwanne Weit-/ Dreisprung**
Einbauwanne für Weit- und Dreisprung,
mit IAAF-Zertifikat als Betonfertigteil
Anforderungen / Bauweise:
Innenmaße: 122,5 x 34,2 x 10,0 (cm)
Vertiefungen an der Anlaufseite zum Heranführen des
Kunststoffes bis an den Absprungbalken
Die Einbauwanne ist als einbaufertiges Betonfertigteil
(für einen exakten Einbau) gefertigt
Einbauwanne fristgerecht liefern und nach Angaben des Herstellers einbauen, einschl. Magerbetonbettung,
einschl. Transportvorrichtung und Ankerösen für Transport.
Einschl. Anschluss an vorbeschriebene Sickerpackung herstellen,
Einschl. Erdarbeiten, überschüssiges Aushubmaterial laden, fördern und geordnet auf Mieten zur Beprobung aufsetzen,
Förderweg vom Baugelände zum Lagerplatz über öffentl. Straßen (Jahnstraße),
Transportentfernung: bis 750m (einfache Strecke).
Es handelt sich dabei um Böden der Homogenbereiche 2 und 3 mit folgenden Bodengruppen: [GU]/[GI]/ GU/GI bzw.
A[GU], A[UM/GU*] DIN 18196 gem. beiliegenden Baugrundgutachten # S-831222/119 vom 17. Mai 2023.
Ausführung gemäß Zeichnung.
Bemusterung:
Das angebotene Fabrikat ist vor der Bestellung zu bemustern, einschl. geforderter Eignungsnachweise!
Bestellung erst nach erfolgter Freigabe durch den Bauherrn.
Menge: 5,000 St

**05.07.0251 Absprungbalken Weit-/ Dreisprung**
STLB-Bau 2023-04 003
Absprungbalken für Weitsprung/Dreisprung, gemäß IWR, einteilig, als Wettkampfbalken und Blindbalken, aus Aluminiumhohlprofil mit Kunststoffauflage, Maße L/B/H 1220/340/100 mm, mit Einlegestreifen aus Aluminium und Kunststoff, Wanne aus Aluminium, höhenverstellbar.
Menge: 5,000 St

**05.07.0252 Sprunggrubenabdeckung**
Sprunggrubenabdeckung für Weitsprunggrube 1-teilig
Kurzbeschreibung:
Sprunggrubenabdeckung aus einem mit PVC - beschichteten
Gittergewebe, Abdeckung mit umlaufender Gliederkette
als Beschwerung in den Saum eingearbeitet.
Abmessungen für geplante Sprunggrube:
Sprunggrube: 9,0x7,0 (m),
Abdeckung: 10,0x8,0 (m) = Sprunggrube + allseitig 0,5 (m)
Zugabe in Länge und Breite.
Anforderungen/ Bauweise:
PVC  beschichtetes Gittergewebe, ca. 400g/m² mit umlaufender, verzinkter, 600g/lfm. schwerer eingearbeiteter Gliederkette, liefern und gemäß Herstellerangaben ein-
bzw. aufbauen.
Menge: 1,000 St

#### Untertitel 05.08 _Ausstattung [Segment Ost]

*Hinweis: Hinweis(e) AUSSTATUNG Allwetterplatz*
Sämtliche zur Lieferung vorgesehenen Ausstattungsgegenstände sind vorab zu bemustern,
durch Vorlage von aussagekräftigen Produktdatenblättern, Bildern und entsprechender Zertifikate/ Prüfzeugnisse und Nachweise.
Art und Umfang der Ausstattung sind vor der Lieferung durch den Bauherrn schriftlich freigeben zu lassen.

**05.08.0253 Zwillingsbodenhülse Baskettball liefern und einbauen**
Zwillingsbodenhülse aus Aluminium mit obenliegender Deckelkammer für Basketball 2-Mast- Ständer liefern und fachgerecht in ein Betonfundament nach Herstellerangaben
einbauen, Fundamentabmessungen gem. Hersteller,
mindestens jedoch je L/ B/ T 100/100/100 (cm),
Betongüte C 25/30, WF; XC4, XF1 inkl. Bewehrung nach Herstellerangabe.
Die gesamte Hülse (Hülse und Deckel) muß auch nach dem
Einbau in Höhe und Neigung verstellbar sein.
Die Deckelkammer wird durch einen Teil des Deckels
komplett bis zu den Pfosten hin abgedeckt.
Extra große Deckelkammer, Breite 6,0 (cm).
Einschl. Mehraufwendungen für Anschluss der Bodenhülse an eine bauseits hergestellte Dränage.
Einschl. erforderlicher Erdarbeiten
verdrängten Boden laden, zum Lagerplatz fördern und geordnet auf Mieten zur Beprobung aufsetzen,
Förderweg vom Baugelände zum Lagerplatz über öffentl. Straßen (Jahnstraße),
Transportentfernung: bis 750m (einfache Strecke).
Es handelt sich dabei um Böden der Homogenbereiche 2 und 3 mit folgenden Bodengruppen: [GU]/[GI]/ GU/GI bzw.
A[GU], A[UM/GU*] DIN 18196 gem. beiliegenden Baugrundgutachten # S-831222/119 vom 17. Mai 2023.
Ausführung gemäß Zeichnung.
Menge: 2,000 St

**05.08.0254 Basketball 2-Mast Ständer, Auslage 2,25 m**
Basketball- 2- Mast- Ständer, komplett aus
Aluminiumprofilen gefertigt liefern und fachgerecht
montieren.
Auslage: 2,25 (m),
TÜV - geprüft nach DIN/EN 1270 mit TÜV-Zertifikat.
Standpfosten 115 x 100 (mm) im Querschnitt,
Wandungsstärke 4 auf 6 (mm) im Spannungsbereich,
Zielbrett, Abmessungen 1,80 x 1,05 (m), Polyester
beschichtet, mit eingegossener, schwarzer Gummikante.
Korb aus Vollstahl, durch das Zielbrett mit der
Trägerkonstruktion verschraubt,
Farbe: rot, pulverbeschichtet
einschl. vandalismussicherem Netz aus Herkulesseil
Stärke mind. 5mm, Farbe grün.

angebotenes Fabrikat/ Hersteller: '.........'

Das angebotene Fabrikat ist vor der Bestellung zu bemustern!
Menge: 2,000 St

**05.08.0255 Polsterung für Basketball**
Polsterung für Basketball 2- Mast- Ständer mit einer
Auslage von 2,25 (m). Polsterung mit Schaumstoffkern
und einer PVC Ummantelung.
Abrechnung je Anlage (d.h. 2- Masten je Anlage).
Menge: 2,000 St

**05.08.0256 Bodenhülse Volleyball**
Bodenhülse aus mind. 2,5 (mm) dickem Aluminium- Ovalprofil
mit Positions- und Zentrierleisten, Länge mind. 40 (cm).
Die Deckelkammer wird durch einen Teil des Deckels
komplett bis zu den Pfosten hin abgedeckt.
Deckel abnehmbar, wannenförmig ausgebildet, unverlierbar mit
obenliegender Deckellasche, beschichtet mit rot
durchgefärbtem Kunststoffgranulatbelag,
für Volleyball, Tennis und sonstiges.
Hülsen fachgerecht in ein Betonfundament einbauen,
Fundamentabmessungen nach Angaben des Hersteller,
mindestens jedoch je L/ B/ T 80/80/80 (cm),
Betongüte C 25/30, WF; XC4, XF1
inkl. Bewehrung nach Herstellerangabe,
Fundament oben circa 5 (cm) umlaufender Rand waagrecht, dann Abschrägen, Neigung Bodenhülsen circa 1° aus dem Lot gemäß Einbauvorschriften des Herstellers.
Einschl. Mehraufwendungen für Anschluss der Bodenhülse an eine bauseits herzustellende Dränpackung der Mindstgröße von 40x40x40 (cm).
Einschl. erforderlicher Erdarbeiten
verdrängten Boden laden, zum Lagerplatz fördern und geordnet auf Mieten zur Beprobung aufsetzen,
Förderweg vom Baugelände zum Lagerplatz über öffentl. Straßen (Jahnstraße),
Transportentfernung: bis 750m (einfache Strecke).
Es handelt sich dabei um Böden der Homogenbereiche 2 und 3 mit folgenden Bodengruppen: [GU]/[GI]/ GU/GI bzw.
A[GU], A[UM/GU*] DIN 18196 gem. beiliegenden Baugrundgutachten # S-831222/119 vom 17. Mai 2023.
Ausführung gemäß Zeichnung.
Menge: 2,000 St

**05.08.0257 Netzpfosten Volleyball- Tennis**
Netzpfosten für Volleyball- Wettkampfanlage
TÜV-geprüft nach DIN1271 Klasse C,
Standpfosten aus eloxiertem Aluminium-Ovalprofil,
Abmessungen: 120x100 (mm), Wandstärke gem. Hersteller.
Oberfläche schwarz pulverbeschichtet.
Höhenverstellung stufenlos bei gespanntem Netz durch
Außenschieber, Netzspannung mit Flaschenzugmechanik
(keine Kurbel erforderlich), Flaschenzugmechanik innenliegend
in einem geschlossenen Aluminiumprofil, Bauteile korrosionsfrei
und materialmäßig aufeinander abgestimmt.
Funktionsteile in Pfosten eingearbeitet.
Pfosten aufstellen in zuvor beschriebene Bodenhülsen.
Fristgerecht liefern und gemäß Herstellerangaben montieren und aufbauen.
Menge: 2,000 St

**05.08.0258 Netz, Netzbügel, Antennen**
Netz für Volleyball aus 4 (mm) starker Polyethylen- Flechtleine,
Umrandung Farbe rot, Netz Farbe schwarz,  Netz mit Stahldraht- Seil für Anlage aus vorhergehender Position, einschl. benötigter Kleinteile wie Netzbügel und 2 St. Antennen liefern und fachgerecht aufbauen.
Menge: 1,000 St

**05.08.0259 Einstichkasten aus Edelstahl als Betonfertigteil**
Einstichkasten aus Edelstahl, mit WA (IAAF)-Zertifikat als Betonfertigteil herstellen.
Kurzbeschreibung:
Einstichkasten aus Edelstahl, mit WA (IAAF)-Zertifikat.
Wandung 3 (mm) stark, Stirnseite 5 (mm) stark.
Einschließlich Erdanker und Revisionsschacht als Betonfertigteil fristgerecht liefern und gemäß Herstellerangaben ein- bzw. aufbauen.
Einschl. erforderlicher Erdarbeiten
verdrängten Boden laden, zum Lagerplatz fördern und geordnet auf Mieten zur Beprobung aufsetzen,
Förderweg vom Baugelände zum Lagerplatz über öffentl. Straßen (Jahnstraße),
Transportentfernung: bis 750m (einfache Strecke).
Es handelt sich dabei um Böden der Homogenbereiche 2 und 3 mit folgenden Bodengruppen: [GU]/[GI]/ GU/GI bzw.
A[GU], A[UM/GU*] DIN 18196 gem. beiliegenden Baugrundgutachten # S-831222/119 vom 17. Mai 2023.
Ausführung gemäß Zeichnung.

angebotenes Fabrikat/ Hersteller: '.........'

Das angebotene Fabrikat ist vor der Bestellung zu bemustern!
Menge: 1,000 St

**05.08.0260 Abdeckung für Einstichkasten**
Abdeckung aus Aluminium für Einstichkasten,
bauseitig zu beschichten. Einschl. WA (IAAF)-Zertifikat.
Kurzbeschreibung:
Die Abdeckung verschließt den Einstichkasten passgenau,
Abdeckung fristgerecht liefern und gemäß Herstellerangaben mit Kunststoffbelagsmaterial beschichten und anschießend einbauen.

angebotenes Fabrikat/ Hersteller: '.........'

Das angebotene Fabrikat ist vor der Bestellung zu bemustern!
Menge: 1,000 St

#### Untertitel 05.09 _Entsorgung Bodenaushub [Segment Ost]
*** Grundausführung ZZV 2.0

*Hinweis: Hinweis(e) Entsorgung Bodenaushubmaterial*
siehe Hinweis(e) an Entsorgung Bodenaushubmaterial
im Titel 04 Laufbahnen, Untertitel 12.

**05.09.0261 Oberboden Z0 - nicht schadstoffbelastet entsorgen**
Bau- und Abbruchabfälle, Boden, Steine und Baggergut,
nicht gefährlich, Abfallschlüssel nach AVV (Abfallverzeichnis-Verordnung) 170504 Boden/Stein,
nicht schadstoffbelastet, Zuordnung Z 0
(uneingeschränkter Einbau), nach EPP,
auf Baustelle lagernd, laden, mit LKW des AN transportieren, entsorgen, max. Gesamtgewicht ohne Beschränkung, zum Lager/zur Anlage nach Wahl des AN gemäß beigefügtem Formblatt zu Entsorgungsanlagen-Nr, Vergütung der Entsorgung übernimmt AN, Mengenermittlung nach Wiegekarte, Ausführung gemäß Einzelbeschreibung,
Einzelbeschreibungs-Nr
hier: Oberboden inkl. Vegetationsnarbe, auf Mieten gelagert.
.
Menge: 35,000 t

**05.09.0262 Unterboden Z0 entsorgen**
STLB-Bau 2021-10 087
Bau- und Abbruchabfälle, Boden, Steine und Baggergut,
nicht gefährlich, Abfallschlüssel nach AVV (Abfallverzeichnis-Verordnung) 170504 Boden/Stein,
nicht schadstoffbelastet, Zuordnung Z 0 (uneingeschränkter Einbau), nach LAGA 2004 Boden,
auf Baustelle lagernd, laden, mit LKW des AN transportieren, entsorgen, max. Gesamtgewicht ohne Beschränkung, zum Lager/zur Anlage nach Wahl des AN gemäß beigefügtem Formblatt zu Entsorgungsanlagen-Nr, Vergütung der Entsorgung übernimmt AN, Mengenermittlung nach Wiegekarte, Ausführung gemäß Einzelbeschreibung,
Einzelbeschreibungs-Nr
hier: Unterboden, Kiese, Rotlage, Schluff, teilweise mit Wurzelresten durchsetzt, auf Mieten gelagert.
.
Menge: 725,000 t

**05.09.0263 Unterboden Z1.1 entsorgen**
Bau- und Abbruchabfälle, Boden, Steine und Baggergut,
nicht gefährlich, Abfallschlüssel nach AVV (Abfallverzeichnis-Verordnung) 170504 Boden/Stein,
schadstoffbelastet, Zuordnung Z 1.1 nach EPP
mit einem Bauschuttanteil < 10 Vol.%,
auf Baustelle lagernd, laden, mit LKW des AN transportieren, entsorgen, max. Gesamtgewicht ohne Beschränkung, zum Lager/zur Anlage nach Wahl des AN gemäß beigefügtem Formblatt zu Entsorgungsanlagen-Nr, Vergütung der Entsorgung übernimmt AN, Mengenermittlung nach Wiegekarte, Ausführung gemäß Einzelbeschreibung,
Einzelbeschreibungs-Nr
hier: Unterboden, Kies, Rotlage, Schluff, teilweise mit Bauschutt und Ziegelbruchstücken bzw. schwach organischen Beimengungen durchsetzt, auf Mieten gelagert.
Menge: 190,000 t

### Titel 06 Segment WEST [Teilbereich Kugelstoßanlage]

*Hinweis: Hinweis(e) Planunterlagen*
Für nachfolgend aufgeführte Positionen siehe auch beiliegende Planunterlagen zum LV:
Plan- Nr.: 03 - Lageplan Sportanlage
Plan- Nr.: 04 - Regelschnitte Belagsflächen, Detail J und K
Plan- Nr.: 06 - Detailplan Segment West

#### Untertitel 06.01 _Erdarbeiten [Neubau Kugelstoßanlage]

*Hinweis: BODENARBEITEN [Segment West, Kugelstoßanlage]*
Aufbauempfehlung Segment West
siehe hierzu Aktennotiz (S-831222/118) vom 24.03.2026
des Sachverständigenbüros in Ergänzung zum Baugrundgutachten.

**06.01.0264 Ungeb. Tragschichten aufnehmen, fördern, lagern, T=30-40cm**
Boden für Belagsflächen der Kugelstoßanlage,
profilgerecht - getrennt nach Bodenart - abtragen laden, fördern und geordnet auf Mieten zur Beprobung aufsetzen,
Förderweg vom Baugelände zum Lagerplatz über öffentl. Straßen (Jahnstraße),
Transportentfernung: bis 750m (einfache Strecke).
Abtragtiefe 30 bis 40 (cm),
Ausbaubereich(e): Ungeb. Tragschichten
der bestehenden Kugelstoßanlage.
Festlegung des tatsächlichen Umfangs im Besein des Bodengutachterbüros.
Abstimmungstermine bzw. zeitliche Verzögerungen durch erforderliche Beprobungen und abschnittsweise Ausführung sind einzukalkulieren.
Es handelt sich dabei um Böden der Homogenbereiche 2, 3 und 4 mit folgenden Bodengruppen: [GU]/[GI]/ GU/GI bzw.
A[GU], A[UM/GU*] und [UL-UA] DIN 18196 gem. beiliegenden Baugrundgutachten # S-831222/119 vom 17. Mai 2023 bzw. Kies- und Schottertragschichten der bestehenden Anlage.
Ausführung gemäß Zeichnung.
Mengenermittlung nach Abtragsprofilen (feste Massen),
alle notwendigen Zwischenaufmaße sind vom AN unaufgefordert zu erstellen.
Menge: 140,000 m3

**06.01.0265 Boden aufnehmen, fördern, lagern, T=30-50cm [Bodenaustausch]**
Boden für Belagsflächen der Kugelstoßanlage,
profilgerecht - getrennt nach Bodenart - abtragen laden, fördern und geordnet auf Mieten zur Beprobung aufsetzen,
Förderweg vom Baugelände zum Lagerplatz über öffentl. Straßen (Jahnstraße),
Transportentfernung: bis 750m (einfache Strecke).
Abtragtiefe bis 30-50 (cm),
Ausbaubereich(e): Baugrund im Anschluss an die obere Ungeb. Tragschichten der Kugelstoßanlage zur Baugrundverbesserung.
Festlegung des tatsächlichen Umfangs und Dimensionierung des Bodenaustausch im Besein des Bodengutachterbüros.
Abstimmungstermine bzw. zeitliche Verzögerungen durch erforderliche Beprobungen und abschnittsweise Ausführung sind einzukalkulieren.
Es handelt sich dabei um Böden der Homogenbereiche  3 und 4 mit folgenden Bodengruppen: A[GU], A[UM/GU*] und [UL-UA] DIN 18196 gem. beiliegenden Baugrundgutachten
\# S-831222/119 vom 17. Mai 2023
Ausführung gemäß Zeichnung.
Mengenermittlung nach Abtragsprofilen (feste Massen),
alle notwendigen Zwischenaufmaße sind vom AN unaufgefordert zu erstellen.
Menge: 170,000 m3

**06.01.0266 Erschwerniszulage für einen Handaushub**
Erschwerniszulage für Bodenaushub und Einbau aller
Baustoffe von Hand, im Bereich von Hindernissen im Bereich der geplanten Kugelstoßanlage.
Menge: 2,000 m3

**06.01.0267 Unterlage/ Tragschichten profilieren**
Unterlage profilieren,
Auf- und Abtrag bis 5 (cm),
zulässige Abweichung von der Sollhöhe +/- 20 (mm),
bei 4 (m) Messpunktabstand,
Höhenlage entsprechend Planung GOK Wurfanlage.
Einzelbeschreibungs-Nr.:
nach Bodenaushub für geplante Kugelstoßanlage.
Abrechnung in der Abwicklung, Festlegung für die Abrechnung:
Fläche Wurfanlage (Auftreff- und Abstoßfläche neu), erforderliche Mehrbreiten für Einfassungen innen & außen sind einzukalkulieren.
Menge: 366,000 m2

**06.01.0268 Unterlage/ Tragschichten nachverdichten**
Untergrund für geplante Sportflächen verdichten,
geforderte Werte nach DIN 18035-5
Verformungsmodul mind. EV2 >= 30 MN/m²
Einzelbeschreibungs-Nr.:
nach Bodenaushub für geplante Kugelstoßanlage,
Flächen teilweise aufgerissen und gelockert.
Abrechnung in der Abwicklung, Festlegung für die Abrechnung:
Fläche Wurfanlage (Auftreff- und Abstoßfläche neu), erforderliche Mehrbreiten für Einfassungen innen & außen sind einzukalkulieren.
Menge: 366,000 m2

**06.01.0269 Geogitter auf dem Erdplanum einbauen**
Geogitter auf dem Erdplanum einbauen,
zum Verbessern der Tragfähigkeit,
Geogitter aus Polyester-Flachstäben mit verschweißten Knoten
keine Beschichtung mit anderen Polymer
Überlappungsverluste und Verschnitt sind in Einheitspreise mit einzurechnen
Technische Daten:
Rohstoff: Polyester (PET)
Nennfestigkeit: längs/quer  > ';= 400 / >= 40 kN/m
Zugkraftaufnahme bei 2% Dehnung: 140 kN/m
Dehnung bei Nennfestigkeit: längs/quer <';= 7%
Dehnsteifigkeit (längs): 8.000 kN/m
Max. Kriechdehnung bei 30% Auslastungsgrad: < ';= 0,5 %
Bemessungswiderstand (längs): >';= 200 kN/m
Konstruktionsdehnung: 0%
Produktkennzeichnung/Aufdruck: max. 5,0m Abstand
Verlegen und Verbinden nach Herstellervorschrift.
Einbau nach Erfordernis und nur nach vorheriger Aufforderung durch den Baugrundgutachter bzw. die örtliche Bauleitung.
Menge: 366,000 m2

#### Untertitel 06.02 _Entwässerung [Neubau Kugelstoßanlage]

**06.02.0270 Graben für Sauger-Dränagen DN 80 lösen, lagern, verfüllen**
Boden der Gräben für nachfolgend beschriebene Dränageleitungen aus DN 80
nach Abtrag der Oberflächenbefestigung und Wiedereinbau Bodenaustauschpolster,
profilgerecht lösen, seitlich lagern, verfüllen, verdichten,
verdrängten Boden laden, zum Lagerplatz fördern und geordnet auf Mieten zur Beprobung aufsetzen, Förderweg vom Baugelände zum Lagerplatz über öffentl. Straßen (Jahnstraße),
Transportentfernung: bis 750m (einfache Strecke).
Ausbaubereich(e):
für geplante Saugerleitungen im Segment West,
Bereich Kugelstoßanlage.
Aushubtiefe variierend von 30-50 (cm),
nach Abtrag Oberbau bzw. Einbau des Bodenaustauschpolsters,
d.h. Lage Sauger überwiegend im Bodenaustauschpolster. Sohlentiefe i.M. 40 (cm) unter OK Belag neu.
Sohlenbreite der Gräben mind. 32 (cm),
einschl. Gefälleausbildung 0,3 %.
Graben profilgerecht abtragen und nachprofilieren,
Es handelt sich dabei um Kiestragschichten aus Bodenaustausch und Böden der Homogenbereiche 3 und 4 mit folgenden Bodengruppen: A[GU], A[UM/GU*] und [UL-UA] DIN 18196 gem. beiliegenden Baugrundgutachten
\# S-831222/119 vom 17. Mai 2023
Ausführung gemäß Zeichnung.
Mengenermittlung nach Abtragsprofilen (feste Massen),
alle notwendigen Zwischenaufmaße sind vom AN unaufgefordert zu erstellen.
Abrechnung nach Aufmaß Grabenlänge.
Menge: 90,000 m

**06.02.0271 Stangendränrohr DN 80 als Saugerleitung**
STLB-Bau 2025-10 010
Dränleitung aus Kunststoff-Vollsickerrohr, in Stangen, Form A, PVC-U DIN 1187, DN 80, in vorh. Graben auf Baugrubensohle, Tiefe über 0,3 bis 0,5 m, Ausführung gemäß Einzelbeschreibung,
Einzelbeschreibungs-Nr 'Einschl. erforderliche Verbindungsmuffen und T-Stücke liefern und einbauen. Anforderungen gem. DIN 18035-3:2025-07.'
.
Menge: 90,000 m

**06.02.0272 Sickerpackung Saugerleitung DN 80**
Sickerpackung Saugerleitung
aus Kies, Körnung 0,063/32, für Leitung, DN 80,
Sieblinie gemäß Anforderungen nach DIN 18035-3:2025-07
Höhe über dem Rohrscheitel i.M. 35 (cm),
Grabenbreite mind. 32 (cm)
Einschl. fachgerechtes Verdichten, es ist darauf zu achten, dass die Dränageleitung dabei nicht beschädigt werden,
Verformungsmodul EV2 >= 60 MN/m²,
einschl. gefordertes Baugrundplanum für Belagsflächen gem. DIN 18035-5 Tabelle 1 wieder herstellen.
Menge: 90,000 m

*Hinweis: Hinweis Sammel-, Kontroll, und Spülschächte*
Die nachfolgenden Kontroll- und Spülschächte werden im Bereich der geplanten Entwässerungseinrichtungen am Segment West angeordnet.
In den Schächten werden die Dränageleitungen gebündelt und von hier aus an die Entwässerungseinrichtungen weitergeleitet.

**06.02.0273 Sammel- und Kontrollschacht DA 300 aus PP**
Sammel- und Kontrollschacht aus PP (Polypropylen) DA 300
für Regen- und Sickerwasser der gesamten Sportanlage,
Bauhöhe gesamt 140-150 (cm),
wasserdicht gem. DIN EN 13598-2
liefern und höhen- und fluchtgerecht einbauen.
Einbaubereich: Kontrollschacht Saugerleitungen.
bestehend aus
Schachtunterteil mit Absetzraum und mit drei Zuläufen,
KG- Muffen DN 150 mit werkseitig eingelegten Dichtelementen, nicht erforderliche Zuläufe sind mit KG- Muffenstopfen zu verschließen, sowie ein Ablauf KG-Spitzende DN 150.
Steigrohr mit glatter, Innenwandung und profilierter Außenform, analog DIN EN 13476, werkseitig eingesteckt
Schacht liefern, Steigrohr soweit erforderlich kürzen
und Schacht anschließend fachgerecht nach Planung entsprechend Herstellerangaben einbauen.
Einschl. Anschluss aller Saugerleitungen, Dränagen und Sammlerleitungen einschl. aller hierfür erforderlichen Reduzier- und Verschlussstücke liefern und einbauen.
Schachtabdeckung aus Gusseisen Klasse D, nach DIN EN 124
LW 300 (mm), ohne Lüftungsöffnungen, mit schraubloser  Arretierung, bestehend aus Gussabdeckung Klasse D 300 einschl. Rahmen und Betonauflagerring H=10 (cm) für vorbeschriebenes Schachtrohr liefern und fachgerecht nach Angaben des Herstellers einbauen.
Einschl. provisorische Abdeckung für die Bauphase.
Einschl. anfallender Erdarbeiten,
verdrängten Boden laden zum Lagerplatz fördern und geordnet auf Mieten zur Beprobung aufsetzen, Förderweg vom Baugelände zum Lagerplatz über öffentl. Straßen (Jahnstraße),
Transportentfernung: bis 750m (einfache Strecke).
Es handelt sich dabei um Böden der Homogenbereiche 2 und 3 mit folgenden Bodengruppen: [GU]/[GI]/ GU/GI bzw.
A[GU], A[UM/GU*] DIN 18196 gem. beiliegenden Baugrundgutachten # S-831222/119 vom 17. Mai 2023.
Der zum Einbau vorgesehene Schacht ist vorab zu bemustern.
Menge: 1,000 St

**06.02.0274 Verlängerung Sammel- und Kontrollschacht herstellen,**
Verlängerung Sammel- und Kontrollschacht herstellen,
Lieferung eines Schacht- Aufsetzrohrs,
Außendurchmesser DA = 300, Verlängerung bis 100 (cm),
inkl. Muffe und Profildichtring mit Doppellippe liefern und planmäßig auf Höhe kürzen und unter Verwendung von Gleitmittel auf vorhandenes Steigrohr wasserdicht und lotrecht gemäß Einbauvorschriften des Herstellers aufsetzen.
Menge: 1,000 St

**06.02.0275 Schachtabdeckung beschichten [Kunstrasen]**
Vorbeschriebenen Schachtabdeckung aus Gußeisen, rund
mit zu lieferndem Kunstrasenbelag (Vollkunstrasen) dauerhaft und kraftschlüssig beschichten, einschl. aller hierzu
erforderlichen Nebenarbeiten.
Menge: 1,000 St

**06.02.0276 Vorbeschriebene Entwässerungsleitungen anschließen**
Vorbeschriebene Dränagen, Sammelleitungen an bauseits neu verlegte Leitungen (z.B. Ringleitung Laufbahn KG DN 160)  anschließen einschl. erforderliches Leitungen (bis 1,0m Länge) und Bögen liefern und einbauen, einschl. aller hierfür erforderlichen Nebenarbeiten.
Menge: 1,000 St

#### Untertitel 06.03 _Abstoßfläche/ Kugelstoßringe [Neubau Kugelstoßanlage]

**06.03.0277 FSS Bk0,3 DPr1 EV2 100MPa 0/32 D 31cm**
STLB-Bau 2025-10 080
Frostschutzschicht, Belastungsklasse RStO 12/24 Bk0,3, Verdichtungsgrad mind. DPr 1, Verformungsmodul auf der Oberfläche mind. EV2 100 MPa, aus Baustoffgemisch für Frostschutzschicht, natürliche Gesteinskörnung TL Gestein, Körnung 0/32, Schichtdicke 31 cm, Feinanteil Kategorie UF 5, im eingebauten Zustand max. 5 % Feinanteile, wasserdurchlässig, kf größer gleich 5 x 10 hoch minus 5 m/s, abgerechnet wird nach Auftragprofilen, Ausführung gemäß Einzelbeschreibung,
Einzelbeschreibungs-Nr 'Einbaubereich(e): Abstoßfläche und Kugelstoßringe .
Einbaustärke in Abhängigkeit vom der Dimensionierung des Bodenaustauschpolsters'
.
Menge: 35,000 m3

**06.03.0278 STS Bk0,3 DPr1 EV2 120MPa 0/22 D 15cm**
Schottertragschicht ZTV SoB-StB, Belastungsklasse RStO 12/24 Bk0,3, Verdichtungsgrad mind. DPr 1, Verformungsmodul auf der Oberfläche mind. EV2 120 MPa, Ungleichförmigkeitszahl U mind. 13, aus Baustoffgemisch für Schottertragschicht, natürliche Gesteinskörnung TL Gestein, Körnung 0/22, Schichtdicke 15 cm, Feinanteil Kategorie UF 3, im eingebauten Zustand max. 3 % Feinanteile, wasserdurchlässig, kf größer gleich 5 x 10 hoch minus 5 m/s, Einbau zwischen Randeinfassungen, Ausführung gemäß Einzelbeschreibung,
Einzelbeschreibungs-Nr
Einbaubereich(e): Pflasterfläche Abstoßfläche und Kugelstoßringe.
Menge: 65,000 m2

**06.03.0279 Betonbord TB10/25**
STLB-Bau 2025-10 080
Bordstein aus Beton, DIN EN 1340, Maße DIN 483, Form TB 10/25, Witterungswiderstand A, Abriebwiderstand F, Biegezugfestigkeit S, Ausführung gemäß FGSV ZTV Pflaster-StB, mit Fundament und einseitiger Rückenstütze aus Beton mit einer Zusammensetzung C 20/25 DIN 1045-2, Bettungsdicke 20 cm, Breite der Rückenstütze 15 cm, Fugen offen, mit Bewegungsfugen alle 10 m, mit Elastomer-Fugenprofilen, Ausführung gemäß Einzelbeschreibung,
Einzelbeschreibungs-Nr 'Einbaubereich(e): Abstoßfläche Pflasterbelag'
.
Menge: 25,000 m

**06.03.0280 Pflasterdecke Betonpflaster L/B 200/200mm, D 100mm**
STLB-Bau 2025-10 080
Pflasterdecke ZTV Pflaster-StB, aus Pflastersteinen aus Beton, TL Pflaster-StB, ungebundene Bauweise, Tragschicht wird gesondert vergütet, Maße L/B 200/200 mm, Dicke 100 mm, max. Differenzen K, Kante abgeschrägt, Horizontal-/Vertikalschenkel bis 2 mm, im Läuferverband, Farbton grau, Belastungsklasse RStO 12/24 Bk0,3, befahrbar bis 3,5 t, Bettung aus Baustoffgemisch Körnung 0/5 aus natürlichen gebrochenen Gesteinskörnungen (Brechsand-Splitt-Gemisch), TL Pflaster-StB Kategorie GN, Dicke 4 +/- 1 cm, Bettungsstoff als Fugenfüllung einkehren und einschlämmen, Ausführung gemäß Einzelbeschreibung,
Einzelbeschreibungs-Nr 'Einbaubereich(e): Abstoßfläche Pflasterbelag,
Verlegung im 1/3 Läuferverband'
.
Menge: 58,000 m2

**06.03.0281 Pflasterdecke anpassen Fuge herstellen T bis 10cm**
STLB-Bau 2025-10 080
Pflasterdecke anpassen durch Herstellen einer Fuge, Tiefe bis 10 cm, mit Motorschneidgerät und diamantbesetzter Trennscheibe.
Menge: 10,000 m

**06.03.0282 Pflasterdecke anpassen Fuge herstellen, Kugelstoßring**
Pflasterdecke anpassen durch Herstellen einer Fuge,
Tiefe bis 10 (cm), mit Motorschneidgerät und diamantbesetzter Trennscheibe, an Kugelstoßring, Durchmesser 2,135 (m).
Abrechnung nach Anzahl Kugelstoßringe.
Menge: 1,000 St

#### Untertitel 06.04 _Auftrefffläche [Neubau Kugelstoßanlage]

**06.04.0283 Bodenaustauschpolster 0/45 D 34cm**
STLB-Bau 2025-10 080
Frostschutzschicht ZTV SoB-StB, Belastungsklasse RStO 12/24 Bk0,3, Verdichtungsgrad mind. DPr 1, aus Baustoffgemisch für Frostschutzschicht, Gesteinskörnung TL Gestein, Körnung 0/32, Schichtdicke 34 cm, Feinanteil Kategorie UF 5, im eingebauten Zustand max. 5 % Feinanteile, wasserdurchlässig, kf größer gleich 5 x 10 hoch minus 5 m/s, abgerechnet wird nach Auftragprofilen, Ausführung gemäß Einzelbeschreibung,
Einzelbeschreibungs-Nr 'Bodenaustauschpolster gem. Vorgaben Baugrundgutachter.
Einbaubereich(e): Auftrefffläche einschl. Einfassung und angrenzende Pflasterzeile/Mahdkante.
Einbaustärke in Abhängigkeit vom der Dimensionierung des Bodenaustauschpolsters,
Einbau einschl. Planum und Verdichtung, Verformungsmodul EV2 >= 45 MN/m2.'
.
Menge: 120,000 m3

**06.04.0284 FSS Bk0,3 DPr1 EV2 100MPa 0/32 D 15cm**
STLB-Bau 2025-10 080
Frostschutzschicht, Belastungsklasse RStO 12/24 Bk0,3, Verdichtungsgrad mind. DPr 1, aus Baustoffgemisch für Frostschutzschicht, natürliche Gesteinskörnung TL Gestein, Körnung 0/32, Schichtdicke 15 cm, Feinanteil Kategorie UF 5, im eingebauten Zustand max. 5 % Feinanteile, Infiltrationsbeiwert ki größer gleich 1 x 10 hoch minus 5 m/s, abgerechnet wird nach Auftragprofilen, Ausführung gemäß Einzelbeschreibung,
Einzelbeschreibungs-Nr 'Einbaubereich(e): Auftrefffläche einschl. Einfassung und angrenzende Pflasterzeile/Mahdkante.
Einbaustärke in Abhängigkeit vom der Dimensionierung des Bodenaustauschpolsters,
Einbau einschl. Planum und Verdichtung gemäß Vorgaben DIN 18035-5:2021-03.'
.
Menge: 45,000 m3

**06.04.0285 Dynamische Schottertragschicht 0/16 D 6cm**
Dynamische Schottertragschicht
Kugelstoßanlage/ Tennenbelag herstellen,
Anforderungen gem. DIN 18035-5:2021-03 Tabellen 4 und 5,
Einbaubereich(e): Auftrefffläche
Körnung 0/16,
Schichtdicke mind. 60 (mm)
Kategorie Uf5 TL SoB-StB,
Verdichtungsgrad DPr >= 95%
Wasserdurchlässigkeit im Laborversuch >= 0,002 cm/s
Wasserkapazität >= 15 Vol.-%
Oberflächenscherfestigkeit >= 100 kN/ m².
Einschl. Feinplanie, zulässige Abweichung von der
Nennhöhe +/- 10 mm, Unebenheiten der Oberfläche auf 4,0 (m) Messstrecke nicht größer als 10 (mm).
Abrechnung nach Flächenmaß Auftrefffläche.
Eine Eignungsprüfung des gelieferten Materials ist
rechtzeitig vor Baubeginn zwingend vorzulegen.
Menge: 280,000 m2

**06.04.0286 Deckschicht für Kugelaufstoßfläche 0/3 D 6cm**
Deckschicht Kugelstoßanlage/ Tennenbelag herstellen,
Anforderungen gem. DIN 18035-5:2021-03 Tabellen 6 und 7,
Einbaubereich(e): Auftrefffläche
Körnung 0/3, Schichtdicke 50-70 (mm), i.M. 60 (mm)
Überkorn <= 5,0 mm <= 5 M-%
Feinkornanteil d<0,063mm <= 25 M-%
Verdichtungsgrad DPr >= 95%
Wasserdurchlässigkeit im Laborversuch >= 0,0001 cm/s
Oberflächenscherfestigkeit >= 100 kN/ m²,
Einschl. Feinplanie, zulässige Abweichung von der
Nennhöhe +/- 10 mm, Unebenheiten der Oberfläche auf 4,0 (m) Messstrecke nicht größer als 10 (mm).
Einbau bei optimalem Wassergehalt,
ggf. fortwährende Zugabe von Wasser, gewalzt, nicht gerüttelt (1,0 bis 2,0 to/m Bandagenbreite), auf gleichmäßigen Einbau des Baustoffgemisches ist zu achten. Sollte dennoch so genannte Nester aus vorwiegend grobkörnigem bzw. feinkörnigem Material entstehen, sind diese zu beseitigen. Abrechnung nach Flächenmaß Auftrefffläche.
Eine Eignungsprüfung des gelieferten Materials ist
rechtzeitig vor Baubeginn zwingend vorzulegen.
Menge: 280,000 m2

**06.04.0287 Einfassung Kantenstein Beton inkl. elast. Auflage**
STLB-Bau 2025-10 003
Einfassung für Kugelstoßfläche, aus Beton, Kantenstein, Maße B/H 10/25 cm, mit elastischer Auflage, Farbton schwarz, mit Fundament und einseitiger Rückenstütze aus Beton mit einer Zusammensetzung C 20/25 DIN 1045-2, Dicke Fundament 15 cm, Breite Fundament 25 cm, Breite Rückenstütze 15 cm, Höhe Rückenstütze über 10 bis 15 cm, Ausführung gemäß Einzelbeschreibung,
Einzelbeschreibungs-Nr 'Einschl. 4 Eckelemente liefern und einbauen,
einschl. erforderlicher Erdarbeiten für die Herstellung der Einfassung'
.
Menge: 70,000 m

**06.04.0288 Bordsteinpassstück Bordstein Beton inkl. elast. Auflage**
STLB-Bau 2025-10 080
Bordsteinpassstück herstellen, mit Nassschneidegerät, Betonbordstein, Form TB 10/25.
Menge: 4,000 St

**06.04.0289 Dehnungsfugen im Fundament von Streifen, Rinnen, Borden herstellen**
Bewegungsfuge im Fundament von Streifen, Rinnen und
Borden mit einer Dicke von 8 mm bis 15 mm herstellen.
Fuge unter Streifen, Rinnen, Borden usw.
mit Unterfüllung aus Kunststoffhartschaumplatten und elastischer Fugenmasse verfüllen.
Menge: 4,000 St

**06.04.0290 Dehnungsfugen in Streifen und Rinnen herstellen**
Dehnungsfugen in Streifen und Rinnen herstellen.
Fugenbreite 10mm, Fugentiefe 40mm
Streifen-/Rinnenbreite '8-15  cm'
Fuge in Rinne mit Unterfüllung aus Unterfüllstoff
und elastischer Fugenmasse verfüllen.
Menge: 4,000 St

**06.04.0291 Mahdkante/ Pflasterstreifen herstellen**
Pflasterstreifen nach Merkblatt für
Flächenbefestigung mit Pflaster- und Plattenbelägen
als Plattenstreifen entlang des Einfassungsbordes der Auftrefffläche Kugelstoßen liefern und einbauen, Mahdkante,
1-zeilig, aus Betonpflaster 40/40/10 (cm),
Pflasterbett auf Beton C20/25, ca. 15 (cm) stark,
Betonkeil bis auf halbe Steinhöhe erstellen
Gesteinsart: Beton, betongrau
Oberfläche betonglatt, Minifase R2 (mm),
Verschiebesicherung und Fugenstabilität durch
Verbundnocken, Fugenbreite 5 (mm),
Abweichung von der Nennfläche = +/-2 (mm)
Unebenheit der Sichtfläche = +/-2 (mm)
Einschl. erforderlicher Paßschnitte.
Die Fugen sind mit Pflastermörtel vollständig dicht und tief zu schließen, einschl. Reinigung der Pflasterfläche.
Einschl. Dehnungsfugen im Pflasterstreifen einschl. Fundament im Abstand von je 15 (m) fachgerecht ausbilden,
mit Unterfüllung aus Kunststoffhartschaumplatten und abschließend mit elastischer Fugenmasse verfüllen.
Menge: 55,000 m

#### Untertitel 06.05 _Ausstattung [Neubau Kugelstoßanlage]

**06.05.0292 Kugelstoßring, Durchmesser 2,135m**
Kugelstoßring, Durchmesser 2,135 (m),
mit fertig eingegossener Betonplatte,
behindertengerechte Ausführung IAAF zertifiziert bzw. entsprechend der WA- Vorschriften liefern und fachgerecht nach Herstellervorschrift einbauen.
Anforderungen/ Bauweise:
Ring mit einem Durchmesser von 2,135 (m),
aus Aluminium-T-Profilen mit fertig eingegossener Betonplatte
Nach IWR und mit IAAF Zertifikat maßgenau gewalzt.
Inklusive Revisionsschächten mit integrierter Entwässerung (Ablaufrohr) und Vorrichtung zur Gurtbefestigung (Fixierungspunkte).
Einschl. Deckel für Revisionsöffnungen zum
bauseitigen Beschichten und Beschichtung bauseitig.
Einschl. Herstellen von Sickerpackungen ca. 40x40x40 (cm) im Bereich der integrierten Revisionsschächten.
Mit angeschweißten Konsolen zur Montage des
Kugelstoßbalkens.
Einschl. Kugelstoßbalken IAAF- zertifiziert aus Vollkunststoff (besonders robust) liefern und montieren.
Einschl. Transportvorrichtung und Ankerösen zum Transport, inkl. Befestigungssatz.
Einschl. erforderlicher Fundamentierungsarbeiten (Fixierungspunkte bzw. Auflagerpunkte), einschl. Sauberkeits- bzw. Auflagerschicht herstellen,
inkl. Erdarbeiten, überschüssiges Aushubmaterial nach Bodenart trennen, laden, fördern und geordnet auf Mieten zur Beprobung aufsetzen, Förderweg vom Baugelände zum Lagerplatz über öffentl. Straßen (Jahnstraße),
Transportentfernung: bis 750m (einfache Strecke).
Einbaubereich(e): im Bereich der Pflasterfläche und im Bereich der Naturrasenfläche (beiderseits der Auftrefffläche).
Fristgerecht liefern und gemäß Herstellerangaben ein-
bzw. aufbauen, inkl. aller Nebenarbeiten.Der angebotene Kugelstoßring ist vor der Bestellung zu bemustern.
Menge: 2,000 St

**06.05.0293 Einlegeteil**
Einlegeteil für anderweitige Nutzung der Sportfläche liefern, bestehend aus einer 2-teiligen Matte aus PU/EPDM,- Beschichtung, Farbe rot, Durchmesser passend für Kugelstoßring, Durchmesser 2,135 (m).
Für eine ebene, vollflächige Abdeckung des Wurfrings.
Fristgerecht liefern und gemäß Herstellerangaben ein-
bzw. aufbauen.
Das angebotene Einlegeteil ist vor der Bestellung zu bemustern.
Menge: 2,000 St

**06.05.0294 Kugelstoßbalken liefern und montieren**
Kugelstoßbalken gem. DLV liefern und gemäß Herstellerangaben montieren.
Material: Vollkunststoff, besonders robust
Farbe: weiß.
Balken einschl. Bodenhülsen und Befestigungsstift liefern und auf Pflasterfläche der Kugelabstoßfläche montieren, einschl. Einmessen und einschl. aller Nebenarbeiten.
Einschl. erforderlicher Fundamentierungen gemäß Angaben des Herstellers und unter Beachtung der GUV- Vorgabe: Befestigungsschrauben dürfen keine Überstände aufweisen. Der angebotene Kugelstoßblaken ist vor der Bestellung zu bemustern.
Menge: 2,000 St

**06.05.0295 Markierungslinien für Wurfkreise**
*** Pauschalposition
Markierungslinien für Wurfkreise und -markierungen
mit Polyurethan-Farbe gem. DIN 18035-1 und
Markierungsplan, für bestehende Wurfanlage,
einmessen und in einem Arbeitsgang aufbringen,
Linienbreite 50 (mm),
Sportart, Feldmaß, Farbton:
2 x Kugelstoßanlagen, Durchmesser: 2,135 (m)
Farbe: weiß, Untergrund: Betonpflasterfläche
komplett mit allen notwendigen Linien gemäß IAAF- Regelwerk.
Menge: 1,000 psch

#### Untertitel 06.06 _Entsorgung Bodenaushub [Neubau Kugelstoßanlage]
*** Grundausführung ZZV 1.0

*Hinweis: Hinweis(e) Entsorgung Bodenaushubmaterial*
siehe Hinweis(e) an Entsorgung Bodenaushubmaterial
im Titel 04 Laufbahnen, Untertitel 12.

**06.06.0296 Charakterisierende Haufwerksprobe, Probenahme nach LAGA PN 98**
Charakterisierende Haufwerksprobe,
Probenahme nach LAGA PN 98
Analytik nach EPP (Eckpunktepapier) zur Verfüllung von Gruben und Brüchen, für vorbeschriebene Aushubböden,
Ausführung nach dem Aufsetzen auf Mieten.
Inklusive An- und Abfahrt, Probenahme,  schriftlicher Dokumentation in einem Probenahmeprotokoll und Einstufung in einem schriftlichen Bericht.
Zur Kalkulation ist von Haufwerken zu je 500 m³ auszugehen, Vergütung je Haufwerk (1St = 1 Haufwerk).
Ausführung auf Anweisung des AG erstellen.
Menge: 1,000 St

**06.06.0297 Unterboden Z0 entsorgen**
STLB-Bau 2021-10 087
Bau- und Abbruchabfälle, Boden, Steine und Baggergut,
nicht gefährlich, Abfallschlüssel nach AVV (Abfallverzeichnis-Verordnung) 170504 Boden/Stein,
nicht schadstoffbelastet, Zuordnung Z 0 (uneingeschränkter Einbau), nach LAGA 2004 Boden,
auf Baustelle lagernd, laden, mit LKW des AN transportieren, entsorgen, max. Gesamtgewicht ohne Beschränkung, zum Lager/zur Anlage nach Wahl des AN gemäß beigefügtem Formblatt zu Entsorgungsanlagen-Nr, Vergütung der Entsorgung übernimmt AN, Mengenermittlung nach Wiegekarte, Ausführung gemäß Einzelbeschreibung,
Einzelbeschreibungs-Nr
hier: Unterboden, Kiese, Rotlage, Schluff, teilweise mit Wurzelresten durchsetzt, auf Mieten gelagert.
.
Menge: 580,000 t

**06.06.0298 Unterboden Z1.1 entsorgen**
Bau- und Abbruchabfälle, Boden, Steine und Baggergut,
nicht gefährlich, Abfallschlüssel nach AVV (Abfallverzeichnis-Verordnung) 170504 Boden/Stein,
schadstoffbelastet, Zuordnung Z 1.1 nach EPP
mit einem Bauschuttanteil < 10 Vol.%,
auf Baustelle lagernd, laden, mit LKW des AN transportieren, entsorgen, max. Gesamtgewicht ohne Beschränkung, zum Lager/zur Anlage nach Wahl des AN gemäß beigefügtem Formblatt zu Entsorgungsanlagen-Nr, Vergütung der Entsorgung übernimmt AN, Mengenermittlung nach Wiegekarte, Ausführung gemäß Einzelbeschreibung,
Einzelbeschreibungs-Nr
hier: Unterboden, Kies, Rotlage, Schluff, teilweise mit Bauschutt und Ziegelbruchstücken bzw. schwach organischen Beimengungen durchsetzt, auf Mieten gelagert.
Menge: 145,000 t

### Titel 07 Segment WEST [Teilbereich Naturrasenfläche]

*Hinweis: Hinweis(e) Planunterlagen*
Für nachfolgend aufgeführte Positionen siehe auch beiliegende Planunterlagen zum LV:
Plan- Nr.: 03 - Lageplan Sportanlage
Plan- Nr.: 04 - Regelschnitte Belagsflächen, Detail J, K, L und M
Plan- Nr.: 06 - Detailplan Segment West

#### Untertitel 07.01 _Erdarbeiten [Segment West I Naturrasen]
*** Grundausführung ZZV 1.0

*Hinweis: OBERBODENARBEITEN [Segment West, Rasenflächen]*
Aufbauempfehlung Segment West
siehe hierzu Aktennotiz (S-831222/118) vom 24.03.2026
des Sachverständigenbüros in Ergänzung zum Baugrundgutachten.

**07.01.0299 Rasensoden aufnehmen, laden, tranportieren, Lagerplatz AG**
Abfräsen der obersten Vegetationstragschicht (Rasensoden) einschl. abfräsen oder abschieben nach Wahl des AN,
Material aufnehmen, laden, transportieren und geordnet lagern.
Abtrags-/ Frästiefe circa 4,0 (cm),
Ausbaubereich(e): Naturrasen Segment West, komplett bis circa 1,0 m Abstand zum Spielfeldrand.
Material ohne Zwischenlagerung zum Lagerplatz transportieren,
Transportentfernung (einfach) circa 750m und geordnet auf Mieten für die spätere Entsorgung zwischenlagern.
Es handelt sich dabei um Böden des Homogenbereich 1,
Bodengruppe [UL-UA,], UL-UA 18196 gem. beiliegenden Baugrundgutachten, Ausführung flächig im Segment West, außerhalb der Wurfanlage.
Menge: 900,000 m2

**07.01.0300 Oberboden abtragen laden fördern aufsetzen**
STLB-Bau 2025-10 003
Oberboden, profilgerecht abtragen, laden, fördern und auf Miete setzen, Förderweg bis 0,75 km, Transport über öffentliche Straßen, Bodengruppe 1 DIN 18915 (organisch), eine Bodengruppe, Bodengruppe 1 OH DIN 18196 (grob- bis gemischtkörniger Boden mit Beimengungen humoser Art), Abtragshöhe über 10 bis 20 cm, Mengenermittlung nach Aufmaß an der Entnahmestelle, Ausführung gemäß Einzelbeschreibung,
Einzelbeschreibungs-Nr 'Ausbaubereich(e):
Segment West, Naturrasenfläche, Aushubtiefe 10-15(cm)
für Planum = -10cm unter OK gepl. Rasenfläche.
Ausführung in Kleinflächen unter Berücksichtigung vorhandener Einbauten sowie Einfassungen, hieraus resultierende Mehraufwendungen sind einzukalkulieren.
Förderweg vom Baugelände zum Lagerplatz über öffentl. Straßen (Jahnstraße),
Transportentfernung: bis 750m (einfache Strecke) und für späteren Wiedereinbau bzw. zur Entsorgung zwischenlagern'
.
Menge: 145,000 m3

**07.01.0301 Erschwerniszulage Einbauten**
Erschwerniszulage für Behinderung durch Kanal- und Kabel- und Technikschächte im Baufeld für alle Arbeiten wie Aushub und Einbau aller Baustoffe, soweit sich diese im Baufeld befinden.
Menge: 3,000 St

**07.01.0302 Erschwerniszulage für einen Handaushub**
Erschwerniszulage für Bodenaushub und Einbau aller Baustoffe von Hand, im Bereich von Hindernissen, die in den vorgenannten Erschwernispositionen nicht erfasst sind.
Menge: 2,000 m3

**07.01.0303 Grobplanum Sportrasenflächen**
Grobplanum/ Massenausgleich für Sportrasenflächen herstellen, Auf- und Abtrag bis 10 (cm),
zulässige Abweichung von der Sollhöhe ± 50 (mm),,
bei 4 (m) Messpunktabstand, einschl. Massenausgleich,
Ausbildung eines Radialgefälles
von über 0,5% bis max. 0,8% nach Planung,
zulässige Abweichung von der Nennhöhe ± 50 (mm),
Ebenheit, Spalt unter 4,0 m Latte bis 40 (mm),
Es handelt sich dabei um Böden der Homogenbereiche 2, 3 und 4 mit folgenden Bodengruppen: [GU]/[GI]/ GU/GI bzw.
A[GU], A[UM/GU*] und [UL-UA] DIN 18196 gem. beiliegenden Baugrundgutachten # S-831222/119 vom 17. Mai 2023.,
Überschüssiges Material laden, zum Lagerplatz fördern und geordnet auf Mieten zur Beprobung aufsetzen, Förderweg vom Baugelände zum Lagerplatz über öffentl. Straßen (Jahnstraße),
Transportentfernung: bis 750m (einfache Strecke).
Ausführung gemäß Zeichnung.
Ausführungsbereich(e): Segment West,Teilbereich Naturrasen.
Menge: 900,000 m2

#### Untertitel 07.02 _Dränagen [Segment West I Naturrasen]

**07.02.0304 Graben für Sauger-Dränagen DN 80 lösen, lagern, verfüllen**
Boden der Gräben für nachfolgend beschriebene Dränageleitungen aus DN 80
nach Abtrag der Oberboden,
profilgerecht lösen, seitlich lagern, verfüllen, verdichten,
verdrängten Boden laden, zum Lagerplatz fördern und geordnet auf Mieten zur Beprobung aufsetzen, Förderweg vom Baugelände zum Lagerplatz über öffentl. Straßen (Jahnstraße),
Transportentfernung: bis 750m (einfache Strecke).
Ausbaubereich(e):
für geplante Saugerleitungen im Segment West,
Bereich Naturrasenfläche.
Aushubtiefe variierend von 45-60 (cm) nach Abtrag Oberbau,
Sohlentiefe i.M. 65 (cm) unter OK Belag neu.
Sohlenbreite der Gräben mind. 32 (cm),
einschl. Gefälleausbildung 0,3 %.
Graben profilgerecht abtragen und nachprofilieren,
Es handelt sich dabei Böden der Homogenbereiche 3 und 4 mit folgenden Bodengruppen: A[GU], A[UM/GU*] und [UL-UA] DIN 18196 gem. beiliegenden Baugrundgutachten
\# S-831222/119 vom 17. Mai 2023
Ausführung gemäß Zeichnung.
Mengenermittlung nach Abtragsprofilen (feste Massen),
alle notwendigen Zwischenaufmaße sind vom AN unaufgefordert zu erstellen.
Abrechnung nach Aufmaß Grabenlänge.
Menge: 80,000 m

**07.02.0305 Stangendränrohr DN 80 als Saugerleitung**
STLB-Bau 2025-10 010
Dränleitung aus Kunststoff-Vollsickerrohr, in Stangen, Form A, PVC-U DIN 1187, DN 80, in vorh. Graben auf Baugrubensohle, Tiefe über 0,5 bis 0,75 m, Ausführung gemäß Einzelbeschreibung,
Einzelbeschreibungs-Nr 'Einschl. erforderlicher Verbindungsmuffen und T-Stücke liefern und einbauen. Anforderungen gem. DIN 18035-3:2025-07.'
.
Menge: 80,000 m

**07.02.0306 Sickerpackung Saugerleitung DN 80**
Sickerpackung Saugerleitung
aus Kies, Körnung 0,063/32, für Leitung, DN 80,
Sieblinie gemäß Anforderungen nach DIN 18035-3:2025-07
Höhe über dem Rohrscheitel i.M. 35 (cm),
zu beachten: Füllhöhe max. bis 30 (cm) unter OK Rasen geplant, d.h. Überdeckung mit Substrat/Oberboden
mind. 30cm muss gewährt sein.
Grabenbreite mind.32 (cm)
Einschl. fachgerechtes Verdichten, es ist darauf zu achten, dass die Dränageleitung dabei nicht beschädigt werden,
Verformungsmodul EV2 >= 60 MN/m²,
einschl. gefordertes Baugrundplanum für Naturrasenflächen gem. DIN 18035-4 wieder herstellen.
Menge: 80,000 m

*Hinweis: Hinweis Sammel-, Kontroll, und Spülschächte*
Die nachfolgenden Kontroll- und Spülschächte werden im Bereich der geplanten Entwässerungseinrichtungen am Segment West angeordnet.
In den Schächten werden die Dränageleitungen gebündelt und von hier aus an die Entwässerungseinrichtungen weitergeleitet.

**07.02.0307 Sammel- und Kontrollschacht DA 300 aus PP**
Sammel- und Kontrollschacht aus PP (Polypropylen) DA 300
für Regen- und Sickerwasser der gesamten Sportanlage,
Bauhöhe gesamt 140-150 (cm),
wasserdicht gem. DIN EN 13598-2
liefern und höhen- und fluchtgerecht einbauen.
Einbaubereich: Kontrollschacht Saugerleitungen.
bestehend aus
Schachtunterteil mit Absetzraum und mit drei Zuläufen,
KG- Muffen DN 150 mit werkseitig eingelegten Dichtelementen, nicht erforderliche Zuläufe sind mit KG- Muffenstopfen zu verschließen, sowie ein Ablauf KG-Spitzende DN 150.
Steigrohr mit glatter, Innenwandung und profilierter Außenform, analog DIN EN 13476, werkseitig eingesteckt
Schacht liefern, Steigrohr soweit erforderlich kürzen
und Schacht anschließend fachgerecht nach Planung entsprechend Herstellerangaben einbauen.
Einschl. Anschluss aller Saugerleitungen, Dränagen und Sammlerleitungen einschl. aller hierfür erforderlichen Reduzier- und Verschlussstücke liefern und einbauen.
Schachtabdeckung aus Gusseisen Klasse D, nach DIN EN 124
LW 300 (mm), ohne Lüftungsöffnungen, mit schraubloser  Arretierung, bestehend aus Gussabdeckung Klasse D 300 einschl. Rahmen und Betonauflagerring H=10 (cm) für vorbeschriebenes Schachtrohr liefern und fachgerecht nach Angaben des Herstellers einbauen.
Einschl. provisorische Abdeckung für die Bauphase.
Einschl. anfallender Erdarbeiten,
verdrängten Boden laden zum Lagerplatz fördern und geordnet auf Mieten zur Beprobung aufsetzen, Förderweg vom Baugelände zum Lagerplatz über öffentl. Straßen (Jahnstraße),
Transportentfernung: bis 750m (einfache Strecke).
Es handelt sich dabei um Böden der Homogenbereiche 2 und 3 mit folgenden Bodengruppen: [GU]/[GI]/ GU/GI bzw.
A[GU], A[UM/GU*] DIN 18196 gem. beiliegenden Baugrundgutachten # S-831222/119 vom 17. Mai 2023.
Der zum Einbau vorgesehene Schacht ist vorab zu bemustern.
Menge: 1,000 St

**07.02.0308 Verlängerung Sammel- und Kontrollschacht herstellen,**
Verlängerung Sammel- und Kontrollschacht herstellen,
Lieferung eines Schacht- Aufsetzrohrs,
Außendurchmesser DA = 300, Verlängerung bis 100 (cm),
inkl. Muffe und Profildichtring mit Doppellippe liefern und planmäßig auf Höhe kürzen und unter Verwendung von Gleitmittel auf vorhandenes Steigrohr wasserdicht und lotrecht gemäß Einbauvorschriften des Herstellers aufsetzen.
Menge: 1,000 St

**07.02.0309 Schachtabdeckung beschichten [Kunstrasen]**
Vorbeschriebenen Schachtabdeckung aus Gußeisen, rund
mit zu lieferndem Kunstrasenbelag (Vollkunstrasen) dauerhaft und kraftschlüssig beschichten, einschl. aller hierzu
erforderlichen Nebenarbeiten.
Menge: 1,000 St

**07.02.0310 Vorbeschriebene Entwässerungsleitungen anschließen**
Vorbeschriebene Dränagen, Sammelleitungen an bauseits neu verlegte Leitungen (z.B. Ringleitung Laufbahn KG DN 160)  anschließen einschl. erforderliches Leitungen (bis 1,0m Länge) und Bögen liefern und einbauen, einschl. aller hierfür erforderlichen Nebenarbeiten.
Menge: 1,000 St

#### Untertitel 07.03 _Rasenflächen [Segment West I Naturrasen]

*Hinweis: Hinweis(e) Naturrasenflächen Segment West*
Die nachfolgend beschriebenen Arbeiten dienen der Herstellung der Rasenflächen im Segment West (Restflächen zwischen Laufbahn- Kugelstoßanlage und angrenzenden Rasenspielfeld.
Bei den zu bearbeitenden Flächen handelt es sich um Kleinflächen sowie in Teilbereichen auch schmale Streifen.
Einbau der Materialien unter Berücksichtigung bestehender Leitungen sowie bestehender Schächte, dabei handelt es sich um Be- und Entwässerungsleitungen sowie Steuer- und Stromkabel der Beregnungsanlage mit Grundwasserbrunnen sowie Stationen der Mahdroboter.

Die Ausführung der Arbeiten ist daher überwiegend nur mit Kleingeräten und in Handarbeit möglich.
Die Arbeiten am Spielfeld müssen unmittelbar nach dem Einbau der Entwässerungsrinne bzw. Fertigstellung der Kugelstoßeanlage erfolgen, damit die Rasenfläche zeitnah wieder für den Trainings- und Spielbetrieb freigegeben wird.

Sämtliche hieraus resultierende Mehraufwendungen sind bei den nachfolgend aufgeführten Positionen einzukalkulieren.

**07.03.0311 Planum für Sportrasenflächen**
Untergrund/ Unterbau für Sportrasenflächen verdichten,
einschl. Planum für Sportrasenflächen gem. Anforderungen
nach DIN 18035-4:2018-12 Tabelle 1 herstellen,
Ausbildung eines Radialgefälles von über 0,5 bis 0,8 %,
zulässige Abweichung von der Nennhöhe ± 20 (mm),
Ebenheit, Spalt unter 4,0 m Latte bis 30 (mm),
Böden gem. Homogenbereich 4
gem. beiliegenden Baugrundgutachten.
Menge: 900,000 m2

**07.03.0312 Untergrund verdichten**
Untergrund/ Unterbau für Sportrasenflächen verdichten,
Anforderungen gem. DIN 18035-4:12-2018 Tabelle 1
Bodengruppen 5a nach DIN 18915.
Menge: 900,000 m2

**07.03.0313 Dränschlitz Sportrasenfläche, B 70mm T bis 30cm**
Dränschlitz DIN 18035-3 für Rasenflächen herstellen,
Boden mit 4 Bodengruppen,
Bodengruppen [UL-UA], UL-UA DIN 18196,
Lagerungsdichte halbfest, steif,
Abmessungen: Schlitzabstand 150 (cm), Schlitzbreite 70 (mm), Schlitztiefe beachten !! mind. 250-300 (mm), es muss eine Einbindung von mind. 50 (mm) in die Saugergräben sichergestellt werden,
OK Sauger gemäß Planung 30cm unter OK Gelände.
Einschl. verfüllen mit Kies, Körnung 2/8,
verdrängten Boden laden, zum Lagerplatz fördern und geordnet auf Mieten zur Beprobung aufsetzen, Förderweg vom Baugelände zum Lagerplatz über öffentl. Straßen (Jahnstraße),
Transportentfernung: bis 750m (einfache Strecke).
Nach dem Schlitzen ist die Ebenflächigkeit des Planums wieder herzustellen und nachzuweisen.
Abrechnung nach Schlitzlänge.
Menge: 570,000 m

**07.03.0314 Natursand für Vegetationstragschicht liefern**
Material für Vegetationstragschicht liefern,
gewaschener, kalkarmer Natursand 0/2 (mm) oder 0/4 (mm),
Anforderungen gem. DIN 18035-4:2018-12 Tabelle 2,
jedoch Wasserinfiltrationsrate: > 360 mm/h < 1800 mm/h
Zuordnung nach LAGA Z 0,
Lieferung aus einer Bezugsquelle in einer Charge.
Die Eignung der Baustoffe ist im Rahmen einer Eignungsprüfung nachzuweisen,
Vorlage der Eignungsprüfung vor dem Materialeinbau,
Einbau erst nach Freigabe durch den Bodengutachter.
Naturstand liefern und innerhalb der Baustelle profilgerecht auf Mieten für Herstellung der geplanten Vegetationstragschicht lagern. Die Abrechnung erfolgt nach Wiegekarten.
Menge: 155,000 t

**07.03.0315 Vegetationstragschicht herstellen**
Vegetationstragschicht für Rasenflächen Segment West herstellen Mischungsverhältnis Natursand - Oberboden 50-50%
Natursand aus Vorposition gleichmäßig und profilgerecht auf bestehenden Oberboden für geplante Rasenflächen auftragen,
Einbaustärke 100 (mm),
Anschließend Natursand in den bauseitigen Oberboden vermengen, gleichmäßiges Mischungsverhältnis durch Einarbeiten mit der Umkehrfräse herstellen,
Bearbeitungstiefe gesamt 20 (cm).
Anschließend Planum wieder herstellen,
zulässige Abweichung von der Nennhöhe +/-20 (mm)
Ebenheit, Spalt unter der 4,0 m Latte bis 20 (mm).
Einschl. Herstellen einer Probefläche und Freigabe der Fläche durch die örtliche Bauleitung und das Bodengutachterbüro.
Menge: 900,000 m2

**07.03.0316 Vegetationstragschicht lockern einschl. Planm**
Vegetationstragschicht nach dem Einbau lockern,
einschl. Herstellen des Planums gemäß Anforderungen
gem. DIN 18035-4:2018-12 Tabelle 3
durch Abschleppen der Fläche mit geeignetem Gerät einschl. Nacharbeiten von Randanschlüssen und Kleinflächen von Hand.
Menge: 900,000 m2

**07.03.0317 Grunddüngen Sportrasen**
STLB-Bau 2023-10 003
Grunddüngen der Sportrasenfläche, organisch-mineralischer Dünger, fest, Nährstoffgehalt N+P2O5+K2O(+MgO) 14+5+8(+3) mit Langzeit N-Anteil 35,7 %, ausbringen, Ausbringmenge 60 g/m2.
Menge: 900,000 m2

**07.03.0318 Zusatzstoff für RTS liefern und ausstreuen**
Zusatzstoff für Rasentragschicht liefern und ausstreuen auf RTS, circa 1 kg/m2
Techn. Daten Zusatzstoff:
- Wasserkapazität circa 160%
- Korndichte circa 2 g/cm3
- Schüttdichte circa 0,4 g/cm3
- Hohlraumvolumen circa 80 Vol.- %
- Max Dichte: circa 0,6 g/cm3
- Max Hohlraumvolumen 72%
- ENSLIN-NEFF: 60 Vol.- %
einschl. mit der Kreiselegge circa 10-12 (cm) tief einarbeiten.
Erzeugnis/Typ: Diatopor GreenPlus o.glw.
Erzeugnis: Fa. Consagros GmbH, Nürtingen

angebotenes Erzeugnis
'...'
(vom Bieter einzutragen).
Menge: 900,000 m2

**07.03.0319 Sportrasen ansäen Sportrasen RSM3.1 30g/m2**
STLB-Bau 2023-10 003
Sportrasen ansäen DIN 18035-4, Sportrasen, RSM Rasen 3.1 Sportrasen - Neuanlage, Saatgutmenge 30 g/m2, Saatgutmischung mit Gräsersorten ausstatten, die in der RSM/FLL in die höchste Eignungsstufe eingeordnet sind, Nachweis der Beschaffenheit durch Vorlage des Mischungsnummernbescheides.
Menge: 900,000 m2

#### Untertitel 07.04 _Fertigstellungspflege [Segment West I Naturrasen]

*Hinweis: Vorbemerkung Fertigstellungspflege*
Ausführung nach Rücksprache mit dem Bauherrn und der örtlichen Bauleitung. Der Bauherr behält sich vor, den Umfang der Arbeiten abzuändern.

**07.04.0320 Wässern Sportrasen**
Wässern der Sportrasenfläche.
Die erforderlichen Regner und Schläuche sind durch den AN zu stellen. Die Bemessung in l/m2 muss entsprechend der Aufwuchsstärke erfolgen, die darunter liegende RTS muss mindestens 30 (mm) durchfeuchtet werden.
Natürliche Niederschläge sind zu berücksichtigen.
Vergütung pauschal je Regnerdurchgang,
für die gesamte Sportrasenfläche des Segment West.
Hinweis: Im Segment West sind keine Regner vorhanden.
Menge: 30,000 St

**07.04.0321 Düngen Sportrasen [2 AG]**
STLB-Bau 2023-10 003
Düngen der Sportrasenfläche, Zeitpunkt der Ausführung ganzjährig, mineralischer Dünger, granuliert, Nährstoffgehalt N+P2O5+K2O(+MgO) 16+7+15(+2) mit Langzeit N-Anteil 37,5 %, Ausbringmenge 40 g/m2 pro Arbeitsgang, ein Arbeitsgang,
Hersteller und Typ
Der zum Einsatz vorgesehene Dünger ist vor der Ausbringung durch den AG freigeben zu lassen.
.
Menge: 1800,000 m2

**07.04.0322 Mähen Sportrasen [8 Schnitte]**
Mähen der Sportrasenfläche,
Wuchshöhe beim Erstschnitt 60-70 (mm),
bei den weiteren Schnitten: 40 bis 45 (mm),
Schnitthöhe 40 (mm) beim ersten Schnitt,
bei den weiteren Schnitten: 35 (mm)
8 Schnitte, gesamte Sportrasenfläche
Schnitt mit glatt schneidendem Gerät, das Mähgerät darf keine bleibenden Spuren in der Rasenfläche hinterlassen,
Schnittfolge nach Wuchshöhe,
Das Mähgut ist vollständig von der Fläche zu entfernen
und zu entsorgen, einschl. Entsorgungsgebühren.
Ausführung für die Rasenflächen des Segment West.
Menge: 7200,000 m2

#### Untertitel 07.05 _Entsorgung Bodenaushub
*** Grundausführung ZZV 2.0

*Hinweis: Hinweis(e) Entsorgung Bodenaushubmaterial*
siehe Hinweis(e) an Entsorgung Bodenaushubmaterial
im Titel 04 Laufbahnen, Untertitel 12.

**07.05.0323 Oberboden Z0 - nicht schadstoffbelastet entsorgen**
Bau- und Abbruchabfälle, Boden, Steine und Baggergut,
nicht gefährlich, Abfallschlüssel nach AVV (Abfallverzeichnis-Verordnung) 170504 Boden/Stein,
nicht schadstoffbelastet, Zuordnung Z 0
(uneingeschränkter Einbau), nach EPP,
auf Baustelle lagernd, laden, mit LKW des AN transportieren, entsorgen, max. Gesamtgewicht ohne Beschränkung, zum Lager/zur Anlage nach Wahl des AN gemäß beigefügtem Formblatt zu Entsorgungsanlagen-Nr, Vergütung der Entsorgung übernimmt AN, Mengenermittlung nach Wiegekarte, Ausführung gemäß Einzelbeschreibung,
Einzelbeschreibungs-Nr
hier: Oberboden inkl. Vegetationsnarbe, auf Mieten gelagert.
.
Menge: 310,000 t

### Titel 08 Entwässerung Wege & Plätze

*Hinweis: Hinweis(e) Entwässerung*
Die nachfolgende beschriebenen Leistungen beinhalten die Entwässerung der Wege und Plätze bzw. die Anschluss- leitungen der Sportbelagsflächen außerhalb der Sportflächen bis hin zu den zur Einleitung vorgesehenen
Anschlussschächten, bestehende Sicker- bzw. Abwasserschächte.

Die Entwässerung der gesamten Sportanlage wird grundsätzlich über die bauseits bestehenden 4 Sickerschächte erfolgen. Diese mussen gereinigt und auf Funktionalität geprüft werden.
An diese Schächte wird auch die Entwässerungsrinne der Pflasterfläche vor der Tribüne (nördlich der Sportanlage) mit angeschlossen.
Weitergehende Pflaster- und Belagsflächen entwässern weitestgehend in die angrenzendne Grünflächen.

#### Untertitel 08.01 _Leitungsgräben Entwässerung Wege & Plätze

**08.01.0324 Boden Graben lösen lagern verfüllen verdichten, T bis 1,25m**
STLB-Bau 2025-10 002
Boden der Gräben, nach Abtrag des Oberbaus, profilgerecht lösen, seitlich lagern, verfüllen, verdichten, Verformungsmodul mind. EV2 60 MPa, Verdichtungsgrad mind. DPr 0,98, verdrängten Boden direkt laden, auf LKW des AN laden, transportieren zur zugelassenen Lagerfläche des AG, die Entsorgung wird gesondert vergütet, Abfall ist nicht gefährlich, ohne Festlegung eines Zuordnungskriteriums LAGA/DepVO/EBV/RuVA, Transportweg bis 1 km mit teilgeböschten Wänden DIN 4124, mit Behinderung durch Versorgungs-, Entsorgungsleitungen und Kabel, Sicherung wird gesondert vergütet, Breite der Sohle über 0,4 bis 0,5 m, Mindest-Grabenbreiten DIN 4124, Aushubtiefe bis 1,25 m,
Homogenbereich 3, mit 5 Bodengruppen, Bodengruppe 1 GU DIN 18196 (Kies-Schluff-Gemisch), Bodengruppe 2 GI DIN 18196 (intermittierend gestuftes Kies-Sand-Gemisch), Bodengruppe 3 UM DIN 18196 (mittelplastischer Schluff), Bodengruppe 4 UL DIN 18196 (leicht plastischer Schluff), Bodengruppe 5 UA DIN 18196 (ausgeprägt zusammendrückbarer Schluff), Tiefe oberer Horizont des Homogenbereiches von 1 m, Tiefe unterer Horizont des Homogenbereiches bis 2 m,
Baumaßnahme der Geotechnischen Kategorie 1 DIN 4020,
- Konsistenz DIN EN ISO 14688-1 fest,
- Lagerungsdichte mitteldicht, Ausführung gemäß Einzelbeschreibung,
Einzelbeschreibungs-Nr 'Überschüssiges Aushubmaterial aufnehmen, fördern und auf Zwischenlagerflächen zum Abtransport lagern.
Ausbaubereich(e):
für geplante Entwässerungsleitungen außerhalb der Sportflächen'
.
Menge: 110,000 m

**08.01.0325 Boden Graben lösen lagern verfüllen verdichten, T bis 1,75m**
Boden der Gräben, nach Abtrag des Oberbaus, profilgerecht lösen, seitlich lagern, verfüllen, verdichten, Verformungsmodul mind. EV2 60 MPa, Verdichtungsgrad mind. DPr 0,98, verdrängten Boden direkt laden, auf LKW des AN laden, transportieren zur zugelassenen Lagerfläche des AG, die Entsorgung wird gesondert vergütet, Abfall ist nicht gefährlich, ohne Festlegung eines Zuordnungskriteriums LAGA/DepVO/EBV/RuVA, Transportweg bis 1 km mit teilgeböschten Wänden DIN 4124, mit Behinderung durch Versorgungs-, Entsorgungsleitungen und Kabel, Sicherung wird gesondert vergütet, Breite der Sohle über 0,5 bis 0,6 m, Mindest-Grabenbreiten DIN 4124, Aushubtiefe bis 1,75 m,
Homogenbereich 3, mit 5 Bodengruppen, Bodengruppe 1 GU DIN 18196 (Kies-Schluff-Gemisch), Bodengruppe 2 GI DIN 18196 (intermittierend gestuftes Kies-Sand-Gemisch), Bodengruppe 3 UM DIN 18196 (mittelplastischer Schluff), Bodengruppe 4 UL DIN 18196 (leicht plastischer Schluff), Bodengruppe 5 UA DIN 18196 (ausgeprägt zusammendrückbarer Schluff), Tiefe oberer Horizont des Homogenbereiches von 1 m, Tiefe unterer Horizont des Homogenbereiches bis 2 m,
Baumaßnahme der Geotechnischen Kategorie 1 DIN 4020,
- Konsistenz DIN EN ISO 14688-1 fest,
- Lagerungsdichte mitteldicht, Ausführung gemäß Einzelbeschreibung,
Einzelbeschreibungs-Nr
Überschüssiges Aushubmaterial aufnehmen, fördern und auf Zwischenlagerflächen zum Abtransport lagern.
Ausbaubereich(e):
für geplante Entwässerungsleitungen außerhalb der Sportflächen
Mengenermittlung nach Aufmaß an der Entnahmestelle.
Menge: 70,000 m

**08.01.0326 Rohr PE TW führend bis DN150 T bis 1,75m sichern**
STLB-Bau 2024-10 002
Rohrleitung aus PE, trinkwasserführend, bis DN 150, Tiefe der Leitungsachse unter Gelände bis 1,75 m, sichern.
Menge: 5,000 St

**08.01.0327 Entsorgungsltg Kunststoff unter Druck sichern**
STLB-Bau 2023-10 002
Entsorgungsleitung aus Kunststoff, unter Druck, bis DN 150, Tiefe der Leitungsachse unter Gelände bis 1,75 m, sichern.
Menge: 20,000 m

**08.01.0328 Leitungszone verfüllen, Riesel 2/4**
Leitzungszone profilgerecht verfüllen und anschütten
einschl. Stoffe verdichten, Verformungsmodul mind. EV2 60 MPa, Verdichtungsgrad mind. DPr 0,97, mit Behinderung durch Versorgungs-, Entsorgungsleitungen und Kabel, Sicherung wird gesondert vergütet,
Schichtdicke über 30 bis 50 (cm),
Breite der Sohle über 40 bis 120 (cm), in Abhängigkeit von der Grabenaushubtiefe, Verfüllen mit Kies, industriell hergestellte Gesteinskörnungen TL Gestein, liefern, Körnung 2/4.
Menge: 35,000 m3

**08.01.0329 Markierung Trasse Trassenband Ortungsdraht Beschriftung**
STLB-Bau 2025-10 051
Markierung von Kabeltrassen mit Trassenband mit eingelegtem Ortungsdraht, Farbton blau, in Trassenmitte, mit Beschriftung, max. Länge der Beschriftung 100 mm, verlegen 40 cm über Rohr.
Menge: 200,000 m

#### Untertitel 08.02 _Entwässerungsleitungen

*Hinweis: Leitungen REINIGEN, SPÜLEN*
Reinigen bestehender Abwaserleitungen der bestehenden Rinnen und Einläufe. Die Dimensionierung ist aktuell nicht bekannt, da keine Bestandspläne existieren.
Ausführung in Rücksprache mit dem Bauherrn und der örtlichen Bauleitung.

**08.02.0330 Abwasserltg reinigen Regenwasserltg DN100**
STLB-Bau 2025-10 009
Abwasserleitung reinigen, Regenwasserleitung DN 100, aus Kunststoff, im Hochdruckstrahlverfahren, Ausführung unter Kamerabeobachtung, seitenrichtiges Bild, zugängig vom Schacht, in mehrfach verzweigtem System,
Anzahl der Schächte bezogen auf die angegebene Gesamtleitungslänge '2' St, Einzellänge über 50 bis 100 m, Abfall aufsaugen und laden, Transport und Entsorgung der Abfälle werden gesondert vergütet, Ausführung gemäß Einzelbeschreibung,
Einzelbeschreibungs-Nr 'Einschl. Auswertung Filmmaterial hinsichtlich Schadstellen an Bestandsleitungen erstellen und übergeben.
Zugang: von bestehenden Schachtbauwerken und Einläufen bestehender Rinnen und Sinkkästen'
.
Menge: 100,000 m

**08.02.0331 Abwasserltg reinigen Regenwasserltg DN150**
STLB-Bau 2025-10 009
Abwasserleitung reinigen, Regenwasserleitung DN 150, aus Kunststoff, im Hochdruckstrahlverfahren, Ausführung unter Kamerabeobachtung, seitenrichtiges Bild, zugängig vom Schacht, in mehrfach verzweigtem System,
Anzahl der Schächte bezogen auf die angegebene Gesamtleitungslänge '2' St, Einzellänge über 50 bis 100 m, Abfall aufsaugen und laden, Transport und Entsorgung der Abfälle werden gesondert vergütet, Ausführung gemäß Einzelbeschreibung,
Einzelbeschreibungs-Nr 'Einschl. Auswertung Filmmaterial hinsichtlich Schadstellen an Bestandsleitungen erstellen und übergeben.
Zugang: von bestehenden Schachtbauwerken und Einläufen bestehender Rinnen und Sinkkästen'
.
Menge: 100,000 m

*Hinweis: Hinweis ENTWÄSSERUNGSLEITUNGEN*
Die Ausführung der Arbeiten in geplanten kleinteiligen Abschnitten und teilweise in Handarbeit (Anschluss an bestehende Leitungen) wird nicht gesondert vergütet.
Aller hierdurch anfallenden Mehraufwendungen sind einzukalkulieren.

**08.02.0332 Abwasserkanal PP homogen Steckverbindung OD DN110 SN4**
STLB-Bau 2025-10 009
Abwasserkanal aus PP (Polypropylen)-Rohren DIN EN 1852-1, homogenes Vollwandrohr, mit Steckverbindung, DN/OD 110, Nenn-Ringsteifigkeit SN 4 DIN EN ISO 9969, Grabentiefe bis 1 m, einschl. Bettung Typ 1, Dicke der unteren Bettungsschicht mind. 10 cm, aus Korngemisch, obere Bettungsschicht aus Korngemisch, Ausführung gemäß Einzelbeschreibung,
Einzelbeschreibungs-Nr 'Einbaubereich(e): für Anschluss Rinne vor der Tribüne an Ringleitung Laufbahn zur Einleitung in bestehende Sickerschächte.
Einschl. Bettungsmaterial Riesel 2/5 liefern und einbauen'
.
Menge: 180,000 m

**08.02.0333 Bogen PP 15Grad DN110**
STLB-Bau 2025-10 009
Bogen, Formstück aus PP (Polypropylen) DIN EN 1852-1, homogenes Vollwandrohr, für Abwasserkanal, 15 Grad, Steckverbindung, DN/OD 110, Nenn-Ringsteifigkeit SN 4 DIN EN ISO 9969.
Menge: 30,000 St

**08.02.0334 Bogen PP DN 110, 30 Grad**
STLB-Bau 2025-10 009
Bogen, Formstück aus PP (Polypropylen) DIN EN 1852-1, homogenes Vollwandrohr, für Abwasserkanal, 30 Grad, Steckverbindung, DN/OD 110, Nenn-Ringsteifigkeit SN 4 DIN EN ISO 9969.
Menge: 35,000 St

**08.02.0335 Bogen PP DN 110, 45 Grad**
STLB-Bau 2025-10 009
Bogen, Formstück aus PP (Polypropylen) DIN EN 1852-1, homogenes Vollwandrohr, für Abwasserkanal, 45 Grad, Steckverbindung, DN/OD 110, Nenn-Ringsteifigkeit SN 4 DIN EN ISO 9969.
Menge: 15,000 St

**08.02.0336 Muffenstopfen DN110**
STLB-Bau 2025-10 009
Muffenstopfen, Formstück aus PP (Polypropylen) DIN EN 1852-1, homogenes Vollwandrohr, für Abwasserkanal, Steckverbindung, DN/OD 110, Nenn-Ringsteifigkeit SN 4 DIN EN ISO 9969.
Menge: 5,000 St

**08.02.0337 Abzweig Reduzierung PP**
STLB-Bau 2025-10 009
Abzweig mit Reduzierung, Formstück aus PP (Polypropylen) DIN EN 1852-1, homogenes Vollwandrohr, für Abwasserkanal, 45 Grad, Steckverbindung, DN/OD 160, 2. DN 110, Nenn-Ringsteifigkeit SN 4 DIN EN ISO 9969.
Menge: 2,000 St

**08.02.0338 Abzweig PP 45Grad DN110**
STLB-Bau 2025-10 009
Abzweig, Formstück aus PP (Polypropylen) DIN EN 1852-1, homogenes Vollwandrohr, für Abwasserkanal, 45 Grad, Steckverbindung, DN/OD 110, Nenn-Ringsteifigkeit SN 4 DIN EN ISO 9969.
Menge: 10,000 St

#### Untertitel 08.03 _Entwässerungsrinnen, Einläufe

*Hinweis: MULDENRINNE entlang Laufbahn [Weg vor Tribüne]*

**08.03.0339 Muldenrinne als Einfassung für Laufbahn mit Krallnut**
Muldenrinne als Einfassung für Laufbahnbelag
im Bereich der Sprintbahnen an der Tribüne,
Abgrenzung zum angrenzenden Pflasterbelag liefern,
sowie höhen- und fluchtgerecht in gerader Strecke versetzen,
aus Beton, Faserbeton oder Polymerbeton, mit vorgefertigter Krallnut und Anschlagsteg für Kunststoffbelag,
Abmessungen:
Länge 100 (cm), Breite 25 (cm), Bauhöhe 7 (cm),
glatte Oberfläche, Nut-Federsystem für exakte Verlegung,
einschl. Bewehrungseisen und Versteifungsstege zur Verschiebesicherung und für sicheren halt im Unterbeton
Belastbarkeit bis C 250 geprüft nach DIN EN 1433
bzw. >150 kN nach DIN 18035.
Der Stein ist im vertieften Teil mit Kunststoffbelag
bauseits zu beschichten. Die freie Betonfläche erhält
keine Kunststoffbeschichtung.
Einschl. erforderlicher Passschnitte.
Fundament und Rückenstütze,
Einbau auf einem 15 (cm) dickem Fundament, geschalt
Fundamentbeton: Druckfestigkeitsklasse C 12/15,
einschl. 15,0 (cm) Rückenstütze unter Berücksichtigung
der angrenzenden Beläge beidseitig ausbilden,
Ausführung mit dauerhafter, kraftschlüssiger Verbindung
zwischen Einfassung und Kunststoffbelag
Einschl. erforderlicher Erdarbeiten, Aushub und Wiederanfüllung nach dem Einbau.
Menge: 130,000 m

**08.03.0340 Zulage zur Vorposition für den Einbau einer Dehnungsfuge**
Zulage zur Vorposition für den Einbau einer Dehnungsfuge gemäß Dehnungsprofil- Einbausatz nach Angaben des Herstellers, alle circa 18,5 lfm.
Einschl. herstellen eines UV- und ozonbeständigen, geschlossenzelligen, glatten Elastomer- Fugenprofils liefern und fachgerecht einbauen. Abrechnung nach Anzahl der Fugen.
Menge: 2,000 St

**08.03.0341 Einlaufkasten für zuvor beschriebene Muldenrinne liefern**
Einlaufkasten für zuvor beschriebene Muldenrinne liefern
sowie höhen- und fluchtgerecht in gerader Strecke versetzen,
aus Beton, Faserbeton oder Polymerbeton, mit vorgefertigter Krallnut und Anschlagsteg für Kunststoff-Belag,
Abmessungen:
Länge: 60 (cm), Breite: 25 (cm), Bauhöhe ca. 35 (cm),
Lichte weite 18,5 (cm), Gewicht circa 30 kg.
Glatte Oberfläche, Nut- Federsystem für exakte Verlegung,
einschl. Bewehrungseisen und Versteifungsstege zur Verschiebesicherung und für sicheren halt im Unterbeton
Belastbarkeit bis C 250 geprüft nach DIN EN 1433 bzw. >150 kN nach DIN 18035
Lieferung komplett mit Kunststoff- Stegrost schwarz,
Klasse C250, verschraubt, einschl. Kunststoff- Schlammeimer und Ablaufanschluss DN 100 einschl. fachgerecht an bauseits vorhandene Leitung anschließen, Rohranschluss mit Rollring, einschl. bauseitiges Verschließen der Öffnung mit dem Rollring durch einen Muffenstopfen.
Einschl. Fundament und Rückenstütze,
Einbau auf einem 15 (cm) dickem Fundament, geschalt,
Fundamentbeton: Druckfestigkeitsklasse C 12/15,
einschl. Rückenstütze unter Berücksichtigung
der angrenzenden Beläge beidseitig ausbilden,
Ausführung mit dauerhafter, kraftschlüssiger Verbindung
zwischen Einfassung und Kunststoffbelag.
Einschl. Dehnungsfugen beiderseits vom Einlaufkasten wie in Vorposition beschrieben fachgerecht nach Herstellervorschrift herstellen. Einschl. erforderlicher Erdarbeiten.
Menge: 8,000 St

*Hinweis: KASTENRINNE Durchgang*

**08.03.0342 Entw.Rinnen Polymerbeton N 100 C 250 T 32 cm**
StL-Nr. 2293306011313611
Entwässerungsrinnen einbauen
auf 10 cm Betonunterlage C12/15 mit Rückenstütze entsprechend passend zum angrenzenden Umgriff 15 cm breit
und bis 12 cm unter OK
Rinnen nach dem Einbau gegen den Walzdruck entsprechend
aussteifen
aus Polymerbeton
mit Eigengefälle
mit Kantenschutz (Zarge aus verzinktem Stahl)
Typ N 100
Belastungsklasse C 250
Einbauhöhe 32 cm
Bereich Sportplatz
Gewährleistung 5 Jahre
Menge: 2,000 m

**08.03.0343 Zuschl.Passlä.Rinne Schnitt**
StL-Nr. 2293306510000001
Zuschlag für Passlänge Entwässerungsrinne
Passlänge herstellen durch Schnitt
Menge: 1,000 St

**08.03.0344 Rinnenabdeckung Gitterrost C 250 einliegend**
StL-Nr. 2293308080202111
Rinnenabdeckung einbauen
entsprechrend den Anforderungen
Gitterrost, verzinkt, Kl. C 150
Maschenweite: 30/10 mm
Abdeckung einliegend
Abdeckung mit Klick- oder Knebelarretierung
Bereich Sportplatz
Gewährleistung 5 Jahre
Menge: 2,000 m

**08.03.0345 Zuschl.Passlä.Abd.**
StL-Nr. 2293308520200001
Zuschlag für Passlänge Entwässerungsrinnenabdeckung
Passlänge werkseitig herstellen
Fertigungsmaße nach örtlichem Aufmaß
Menge: 1,000 St

**08.03.0346 Einlaufkasten Polymerbeton T 46,5 cm C 250**
StL-Nr. 2293309014313101
Einlaufkasten mit verzinktem Eimer einbauen
auf 10 cm Betonunterlage aus C 12/15 mit allseitigem
Betonandruck bis 10 cm unter OK, Rinnen- bzw. Rohranschlußarbeiten mit deren Anschlußstutzen, gegen Walzdruck versteifen
aus Polymerbeton
Einbautiefe 46,5 cm
mit Kantenschutz (Zarge aus feuerverzinktem Eisen)
Typ N 100
Belastungsklasse C 250
Bereich Sportplatz
Gewährleistung 5 Jahre
Menge: 1,000 St

**08.03.0347 Einlaufk.abdeck. Polymerbeton einliegend**
StL-Nr. 2293310010214001
Einlaufkastenabdeckung einbauen
entsprechend den Anforderungen
aus Polymerbeton, weiß
Abdeckung einliegend
Abdeckung mit Klick- oder Knebelarretierung
Bereich Wege und Parkplätze
Menge: 1,000 St

**08.03.0348 Hofablauf aus Betonfertigteilen herstellen**
StL-Nr. 189093110101
Hofablauf aus Betonfertigteilen mit Eimer,
DIN 1236, auf 10 cm dicker Sauberkeitsschicht
aus Beton C12/15, mit eingearbeitetem Kunststoffmuffenauslauf aus PVC mit Elastomerdichtung,
DIN EN 681 und DIN 4060, herstellen.
Betonteile auf Dünnbettmörtel, Aufsatz auf Normalbettmörtel setzen.
Hofablauf, niedrige Bauform,
Bauhöhe fertig 0,70 m:
Boden 21, Schaft 26, Auflagerring 28,
Eimer Form K,
Aufsatz 300x300, Klasse B 125, Rahmen aus Gusseisen, DIN 19593, DIN EN 124 und DIN 1229.
Menge: 1,000 St

#### Untertitel 08.04 _Schächte

*Hinweis: Hinweis(e) Schächte*
Die nachfolgenden Schachtbauwerke verteilen sich auf das gesamte Sportgelände. Die genauen Abmessungen der Schächte werde in Rücksprache mit der örtlichen Bauleitung festgelegt.

*Hinweis: Schächte NEUBAU [Kontroll-, und Spülschächte]*
Hinweis(e): Sammel-, Kontroll, und Spülschächte

Die nachfolgenden Kunststoff werden im Bereich der geplanten Entwässerungseinrichtungen an der Laufbahn bzw. im Bereich des Naturrasenspielfeldes angeordnet.
In den Schächten werden die verschiedenen Sicker- und Abwasserleitungen gebündelt und von hier aus an die Entwässerungseinrichtungen weitergeleitet.

**08.04.0349 Sammel- und Kontrollschacht DA 400 aus PP**
Sammel- und Kontrollschacht aus PP (Polypropylen) DA 400
für Regen- und Sickerwasser der gesamten Sportanlage,
Bauhöhe gesamt 140-150 (cm),
wasserdicht gem. DIN EN 13598-2
liefern und höhen- und fluchtgerecht einbauen.
Einbaubereich: Ringleitung Teilsickerrohr Laufbahn für Anschluss Teilsickerrohre und Sammlerleitungen Laufbahn (Bündelung Sammelleitungen, Zusammenführung Abwasserleitungen etc.),
bestehend aus
Schachtunterteil mit Absetzraum und mit drei Zuläufen,
KG- Muffen DN 150 mit werkseitig eingelegten Dichtelementen, nicht erforderliche Zuläufe sind mit KG- Muffenstopfen zu verschließen, sowie ein Ablauf KG-Spitzende DN 150.
Steigrohr mit glatter, Innenwandung und profilierter Außenform, analog DIN EN 13476, werkseitig eingesteckt
Schacht liefern, Steigrohr soweit erforderlich kürzen
und Schacht anschließend fachgerecht nach Planung entsprechend Herstellerangaben einbauen.
Einschl. Anschluss aller Saugerleitungen, Dränagen und Sammlerleitungen einschl. aller hierfür erforderlichen Reduzier- und Verschlussstücke liefern und einbauen.
Schachtabdeckung aus Gusseisen Klasse D, nach DIN EN 124
LW 400 (mm), ohne Lüftungsöffnungen, mit schraubloser  Arretierung, bestehend aus Gussabdeckung Klasse D 400 einschl. Rahmen und Betonauflagerring H=10 (cm) für vorbeschriebenes Schachtrohr liefern und fachgerecht nach Angaben des Herstellers einbauen.
Einschl. provisorische Abdeckung für die Bauphase.
Einschl. anfallender Erdarbeiten,
verdrängten Boden laden, zum Lagerplatz fördern und geordnet auf Mieten zur Beprobung aufsetzen, Förderweg vom Baugelände zum Lagerplatz über öffentl. Straßen (Jahnstraße),
Transportentfernung: bis 750m (einfache Strecke).
Es handelt sich dabei um Böden der Homogenbereiche 2 und 3 mit folgenden Bodengruppen: [GU]/[GI]/ GU/GI bzw.
A[GU], A[UM/GU*] DIN 18196 gem. beiliegenden Baugrundgutachten # S-831222/119 vom 17. Mai 2023.
Der zum Einbau vorgesehene Schacht ist vorab zu bemustern.
Menge: 2,000 St

**08.04.0350 Verlängerung Sammel- und Kontrollschacht herstellen**
Verlängerung Sammel- und Kontrollschacht herstellen,
Lieferung eines Schacht- Aufsetzrohrs,
Außendurchmesser DA = 400, Verlängerung bis 100 (cm),
inkl. Muffe und Profildichtring mit Doppellippe liefern und planmäßig auf Höhe kürzen und unter Verwendung von Gleitmittel auf vorhandenes Steigrohr wasserdicht und lotrecht gemäß Einbauvorschriften des Herstellers aufsetzen.
Menge: 2,000 St

**08.04.0351 Dränltg UP DN110 anschließen Schacht Kunststoff**
STLB-Bau 2025-10 010
Dränleitung aus ungeschlitztem Transportrohr aus Kunststoff, DN 110, anschließen an Schacht aus Kunststoff, an vorh. Stutzen.
Menge: 2,000 St

**08.04.0352 Reduktionsstück A PVC-U DN200/100**
STLB-Bau 2021-10 010
Reduktionsstück für Dränleitung aus PVC-U DIN 1187, Form A, DN 200/100.
Menge: 2,000 St

**08.04.0353 Verschlussstück A PVC-U DN200**
STLB-Bau 2021-10 010
Verschlussstück für Dränleitung aus PVC-U DIN 1187, Form A, DN 200.
Menge: 3,000 St

**08.04.0354 Verschlussstück A PVC-U DN100**
STLB-Bau 2021-10 010
Verschlussstück für Dränleitung aus PVC-U DIN 1187, Form A, DN 100.
Menge: 3,000 St

*Hinweis: SCHÄCHTE anpassen*

**08.04.0355 Abdeckungen von Schächten bis 15cm höhersetzen**
Abdeckungen von Schächten höhersetzen,
Durchmesser bis 62,5 (cm),
Höhenänderung bis 15 (cm),
durch Einbauen von Ausgleichsringen DIN 4034
höhengerecht versetzen im Mörtel MG III,
Fugen glatt verstreichen, einschließlich einbauen des bauseits vorhandenen Schachtdeckels.
Menge: 1,000 St

**08.04.0356 Abdeckungen von Schächten bis 30cm höhersetzen**
Abdeckungen von Schächten höhersetzen,
Durchmesser bis 62,5 (cm),
Höhenänderung bis 30 (cm),
durch Einbauen von Ausgleichsringen DIN 4034
höhengerecht versetzen im Mörtel MG III,
Fugen glatt verstreichen, einschließlich einbauen des bauseits vorhandenen Schachtdeckels.
Menge: 1,000 St

**08.04.0357 Abdeckungen von Schächten tiefersetzen**
Abdeckungen von Schächten tiefersetzen,
Durchmesser bis 62,5 (cm),
Höhenänderung bis 20 (cm),
durch Ausbauen von Ausgleichsringen DIN 4034 höhengerecht versetzen im Mörtel MG III,
Fugen glatt verstreichen, einschließlich Einbauen des bauseits vorhandenen Schachdeckels.
Menge: 1,000 St

**08.04.0358 Höhenangleichung von SSK- Aufsätzen**
Höhenangleichung von SSK- Aufsätzen in Asphaltoberbau herstellen, durch Aus- und Einbau des bestehenden SSK- Aufsatzes auf Beton der Druckfestigkeitsklasse 30/37, Expositionsklasse XF4 bzw. Ausgleichsringen, oder durch Ausbau von Ausgleichsringen bzw. Auflagerung unter
Verwendung von Normalmörtel an die Höhe anpassen.
Das Aufbruchmaterial in Eigentum des AN übernehmen, von der Baustelle entfernen und einer Verwertung nach Wahl
des AN zuführen.
Höhenangleichung über +/- 5 bis 20 (cm).
Menge: 2,000 St

**08.04.0359 Höhenangl. Schieberkappen**
Höhenangleichung von Einbauten in Asphaltoberbau herstellen, durch Aus- und Einbau von Auflagerplatten auf Beton der Druckfestigkeitsklasse 30/37, Expositionsklasse XF4 bzw. Ausgleichsringen, oder durch Ausbau von Ausgleichsringen bzw. Auflagerung unter
Verwendung von Normalmörtel an die Höhe anpassen.
Der Freilegungsraum ist mit geeignetem Asphaltmischgut zu verfüllen. Das Aufbruchmaterial in
Eigentum des AN übernehmen, von der Baustelle
entfernen und einer Verwertung nach Wahl
des AN zuführen. Schieberkappe,
Aufbruchtiefe bis 14 (cm),
Höhenangleichung über +/- 5 bis 20 (cm).
Menge: 2,000 St

### Titel 09 Belagsarbeiten außerhalb der Sportflächen [Wege, Plätze]

*Hinweis: Hinweis(e) Planunterlagen*
Für nachfolgend aufgeführte Positionen siehe auch beiliegende Planunterlagen zum LV:
Plan- Nr.: 03 - Lageplan Sportanlage
Plan- Nr.: 04 - Regelschnitte Belagsflächen Detail E, F, N, O, P
Plan- Nr.: 07 - Schnitt AA
Plan- Nr.: 08 - Schnitt BB

#### Untertitel 09.01 _Erdarbeiten [Beläge]

*Hinweis: Hinweis(e) OBERBODENARBEITEN [Wege]*
Die nachfolgend beschriebenen Oberbodenarbeiten finden auch im Bereich angrenzender Böschungen statt.
Der Anteil der nicht geneigten Flächen beträgt circa 60 %,
die Neigung der Restflächen beträgt bis 1:1,5.
Die Ausführung der geplante Arbeiten ist folglich in Teilbereichen nur mit Kleingeräten oder auch nur in Handarbeit möglich.
Ein hieraus entstehender Mehraufwand wird nicht gesondert vergütet und muß in die Einheitspreise einkalkuliert werden.

**09.01.0360 Rasensoden aufnehmen, laden, tranportieren, Lagerplatz AG**
Abfräsen der obersten Vegetationstragschicht (Rasensoden) einschl. abfräsen oder abschieben nach Wahl des AN, Material aufnehmen, laden, transportieren und geordnet lagern.
Abtrags/ Frästiefe circa 4,0 (cm),
Ausbaubereich(e): unmittelbar an Wege angrenzende Rasen- und Wiesenflächen entlang der geplanten Wege entlang der Laufbahn
Material ohne Zwischenlagerung zum Lagerplatz der Stadt Thannhausen transportieren,
Transportentfernung (einfach) circa 750m und geordnet auf Mieten für die spätere Entsorgung zwischenlagern.
Es handelt sich dabei um Böden des Homogenbereich 1,
Bodengruppe [UM]/[OU] bzw. [OH] 18196 gem. beiliegenden Baugrundgutachten.
Als Abrechnungsbreite wird festgelegt:
für Neubau Belagseinfassung und
Angleichung Gelände: max. 100 (cm)
Ausführung in schmalen Streifen und Kleinflächen, hieraus resultierende Mehraufwendungen sind einzukalkulieren.
Menge: 450,000 m2

**09.01.0361 Oberboden abtragen, seitlich lagern [Einfassungen]**
STLB-Bau 2025-10 003
Oberboden, profilgerecht abtragen, laden, fördern und auf Miete setzen, Förderweg bis 0,75 km, Bodengruppe 1 DIN 18915 (organisch), eine Bodengruppe, Bodengruppe 1 OH DIN 18196 (grob- bis gemischtkörniger Boden mit Beimengungen humoser Art), Abtragshöhe über 10 bis 20 cm, Mengenermittlung nach Aufmaß an der Entnahmestelle, Ausführung gemäß Einzelbeschreibung,
Einzelbeschreibungs-Nr 'Ausbaubereich(e):
Naturrasenflächen, angrenzend an umlaufenden Pflegeweg.
Arbeitsraum für Erneuerung Beläge, festgelegte Arbeitsbreiten:
west, ost, süd (Wegebreiten unverändert): 50 (cm)
nord: Verbreiterung Weg geplant: 200 (cm).
Ausführung in schmalen Streifen und Kleinflächen, hieraus resultierende Mehraufwendungen sind einzukalkulieren.
Förderweg vom Baugelände zum Lagerplatz über öffentl. Straßen (Jahnstraße),
Transportentfernung: bis 750m (einfache Strecke).'
.
Menge: 95,000 m3

**09.01.0362 Oberboden/ RTS abtragen, seitlich lagern [Einfassungen]**
STLB-Bau 2025-10 003
Oberboden, profilgerecht abtragen, laden, fördern und auf Miete setzen, Förderweg bis 0,75 km, Bodengruppe 1 DIN 18915 (organisch), eine Bodengruppe, Bodengruppe 1 OH DIN 18196 (grob- bis gemischtkörniger Boden mit Beimengungen humoser Art), Abtragshöhe über 10 bis 20 cm, Mengenermittlung nach Aufmaß an der Entnahmestelle, Ausführung gemäß Einzelbeschreibung.
Menge: 95,000 m3

**09.01.0363 Oberboden laden fördern auftragen**
STLB-Bau 2021-10 003
Oberboden, seitlich gelagert, profilgerecht auftragen, Bodengruppe 1 DIN 18915 (organisch), eine Bodengruppe, Bodengruppe 1 OH DIN 18196 (grob- bis gemischtkörniger Boden mit Beimengungen humoser Art), Auftragsdicke über 15 bis 20 cm, Mengenermittlung nach Aufmaß an der Auftragstelle, Ausführung gemäß Einzelbeschreibung,
Einzelbeschreibungs-Nr 'Einbaubereich(e):
ab Wegeaußenkante Pflaster bzw. Schotterrasen,
festgelegte Einbaubreite(n): 0,5 (m), siehe Vorposition.
Ausführung in schmalen Streifen und Kleinflächen, hieraus resultierende Mehraufwendungen sind einzukalkulieren
Oberboden aus Zwischenlagerflächen, Förderweg bis 750m.'
.
Menge: 450,000 m2

*Hinweis: BODENARBEITEN [Wege]*

**09.01.0364 Boden/ Tragschichtmaterail aufnehmen, fördern, lagern, T=15cm [Wege Bestand]**
Boden/ Tragschichtmaterial für Belagsflächen der angrenzenden Belagsflächen profilgerecht - getrennt nach Bodenart - abtragen laden, fördern und geordnet auf Mieten zur Beprobung aufsetzen,
Förderweg vom Baugelände zum Lagerplatz über öffentl. Straßen (Jahnstraße),
Transportentfernung: bis 750m (einfache Strecke).
Abtragtiefe: 15 (cm), Ausführung flächig
Ausbaubereich(e): Erneuerung von Belagsflächen mit bestehendem Unterbau, außerhalb der Sportflächen (Pflasterbeläge, Schotterrasenbeläge und Asphaltflächen) einschl. Pflasterstreifen und Mahdkanten sofern nicht in den entsprechenden bereits Positionen abgegolten.
Festlegung des Umfangs im Besein des Bodengutachters.
Abstimmungstermine bzw. zeitliche Verzögerungen durch erforderliche Beprobungen und abschnittsweise Ausführung sind einzukalkulieren.
Es handelt sich dabei um Böden des Homogenbereich 2 mit folgenden Bodengruppen: [GU]/[GI]/ GU/GI  DIN 18196
gem. beiliegenden Ergänzung zum Baugrundgutachten # S-831222/178 vom 25. Juni 2025.
Ausführung gemäß Zeichnung.
Mengenermittlung nach Abtragsprofilen (feste Massen),
alle notwendigen Zwischenaufmaße sind vom AN unaufgefordert zu erstellen.
Menge: 190,000 m3

**09.01.0365 Boden aufnehmen, fördern, lagern, T=60cm [Wege neu]**
Boden für Belagsflächen der angrenzenden Belagsflächen
profilgerecht - getrennt nach Bodenart - abtragen laden, fördern und geordnet auf Mieten zur Beprobung aufsetzen,
Förderweg vom Baugelände zum Lagerplatz über öffentl. Straßen (Jahnstraße),
Transportentfernung: bis 750m (einfache Strecke).
Abtragtiefe: bis 60 (cm), Ausführung punktuell, kleinflächig
Ausbaubereich(e): Erweiterung von Belagsflächen mit bisher unzureichendem bzw. ohne Unterbau, außerhalb der Sportflächen (v.a. nördlich der Laufbahn) einschl. Pflasterstreifen sofern nicht in den entsprechenden bereits Positionen abgegolten.
Festlegung des Umfangs im Besein des Bodengutachters.
Abstimmungstermine bzw. zeitliche Verzögerungen durch erforderliche Beprobungen und abschnittsweise Ausführung sind einzukalkulieren.
Es handelt sich dabei um Böden der Homogenbereiche 2, 3 und 4 mit folgenden Bodengruppen: [GU]/[GI]/ GU/GI bzw.
A[GU], A[UM/GU*] und [UL-UA] DIN 18196 gem. beiliegenden Baugrundgutachten # S-831222/119 vom 17. Mai 2023 bzw. Kies- und Schottertragschichten der bestehenden Belagsflächen.
Mengenermittlung nach Abtragsprofilen (feste Massen),
alle notwendigen Zwischenaufmaße sind vom AN unaufgefordert zu erstellen.
Menge: 75,000 m3

**09.01.0366 Erschwerniszulage für Behinderung durch Kanalschächte**
Erschwerniszulage für Behinderung durch Kanal- und Kabelschächte im Baufeld für alle Arbeiten wie Aushub und Einbau aller Baustoffe, soweit sich diese im Baufeld befinden.
Menge: 2,000 St

**09.01.0367 Mehraufwand vorh. Hydranten- und Schieberkappen**
Mehraufwand bei der Ausführung der Abtrags- und
Verfüllarbeiten infolge von vorhandenen Bauwerken.
Hydranten- und Schieberkappen.
Menge: 2,000 St

**09.01.0368 Erschwerniszulage i. Ber. v. Kabeltr. bis 0,60m**
Erschwerniszulage für Handaushub und -einbau aller Baustoffe im Bereich von Kabeltrassen im Baufeld bei schleifender oder querender Lage, soweit sich diese im Baufeld befinden, für Kabeltrassen bis 0,60 (m) Breite.
Abrechnung nach Länge der Kabeltrasse
(nicht nach Länge der Einzelleitungen).
Menge: 20,000 m

**09.01.0369 Erschwerniszulage i. Ber. d. Entwässerungsleitungen**
Erschwerniszulage für Handaushub und - einbau aller Baustoffe im Bereich von querenden Dränage- und Entwässerungsleitungen im Baufeld
einschl. Leitungsachse abstecken und entsprechend den Vorgaben des Betreibers sichern. In diese Position sind alle durch die Leitung auftretenden Mehraufwendungen einzukalkulieren.
Menge: 10,000 m

**09.01.0370 Erschwerniszulage für einen Handaushub**
Erschwerniszulage für Bodenaushub und Einbau aller
Baustoffe von Hand, im Bereich von Hindernissen, die
in den vorgenannten Erschwernispositionen nicht erfasst sind.
Menge: 5,000 m3

#### Untertitel 09.02 _Ungebundene Tragschichten

**09.02.0371 Unterlage/ Tragschichten profilieren**
Unterlage profilieren, Auf- und Abtrag bis 5 (cm),
zulässige Abweichung von der Sollhöhe ±  20 (mm),
einschl. herstellen der planmäßigen Höhenlage und
Beseitigung von schädlichen Verschmutzungen
auf dem Planum.
Einzelbeschreibungs-Nr.:
Für alle Belagsflächen außerhalb der Sportflächen einschl. Pflaster-, Asphalt-, Schotterrasen,
nach Ausbau des Deckschichtbelages bzw. nach Einbau aller Entwässerungsleitungen, Dränagen und aller Rinnen und Einfassungen, Flächen teilweise aufgerissen und gelockert.
Es handelt sich dabei um Böden der Homogenbereiche 2, 3 und 4 mit folgenden Bodengruppen: [GU]/[GI]/ GU/GI bzw.
A[GU], A[UM/GU*] und [UL-UA] DIN 18196 gem. beiliegenden Baugrundgutachten # S-831222/119 vom 17. Mai 2023 bzw. Kies- und Schottertragschichten der bestehenden Belagsflächen.
Abrechnung in der Abwicklung, Festlegung für die Abrechnung:
Fläche alle Belagsflächen erforderliche Mehrbreiten für Einfassungen und Rinnen innen & außen sind einzukalkulieren.
Menge: 1325,000 m2

**09.02.0372 Unterlage/ Tragschichten nachverdichten**
Untergrund für geplante Sportflächen verdichten,
Einzelbeschreibungs-Nr.:
Für alle Belagsflächen außerhalb der Sportflächen einschl. Pflaster-, Asphalt-, und Schotterrasen,
nach Ausbau des Deckschichtbelages bzw. nach Einbau aller Entwässerungsleitungen, Dränagen und aller Rinnen und Einfassungen, Flächen teilweise aufgerissen und gelockert,
Verdichtungsgrad mind. DPr 1, Verformungsmodul auf der Oberfläche mind. EV2 100 MPa,
Abrechnung in der Abwicklung, Festlegung für die Abrechnung:
Fläche alle Belagsflächen erforderliche Mehrbreiten für Einfassungen und Rinnen innen & außen sind einzukalkulieren.
Menge: 1325,000 m2

*Hinweis: ASPHALT Anschluss Bestand [Bk 0,3]*
Hinweis:
Nachfolgend aufgeführte Frostschutzschichten werden im Bereich geplanter Anpassungen von Asphaltflächen im Übergangsbereich zum neuen Pflasterweg hergestellt.
Einbau der Frostschutzschichten als Ausgleichsschicht auf bauseits bestehende Ungebundenen Tragschichten bzw. im Bereich von erforderlichem Bodenaustausch,
Einbaustärke variierend bis 40 (cm), Ausführung in Kleinflächen.
Hieraus resultierende Mehraufwendungen werden nicht gesondert vergütet, diese sind in die Einheitspreise einzukalkulieren.

**09.02.0373 FSS Höhenausgleich herstellen Asphaltflächen**
Frostschutzschicht, Belastungsklasse RStO 12 Bk0,3, Verdichtungsgrad mind. DPr 1, Verformungsmodul auf der Oberfläche mind. EV2 100 MPa, aus Baustoffgemisch für Frostschutzschicht, natürliche Gesteinskörnung TL Gestein, Körnung 0/32, Schichtdicke variierend von 0 bis 40 cm, Feinanteil Kategorie UF 5, im eingebauten Zustand max. 5 % Feinanteile, wasserdurchlässig, kf größer gleich 5 x 10 hoch minus 5 m/s, Ausführung gemäß Einzelbeschreibung,
Einzelbeschreibungs-Nr
Einbaubereich(e): für geplante Angleichung angrenzender Asphaltflächen an neue Höhenlage Laufbahn. Ausführung in Kleinflächen nach Rücksprache mit der örtlichen Bauleitung.
Abrechnung nach fest eingebauter Masse, erforderliche Zwischenaufmaße sind durch den AN zu erstellen.
Festlegung der Bereiche für Materialausbau mit der Bauleitung.
Menge: 10,000 m3

*Hinweis: Hinweise(e): PFLASTERFLÄCHEN Sportgelände [Bk 0,3]*
Nachfolgend aufgeführte Tragschichten sind für sämtlich geplante Pflasterflächen innerhalb des Sportgeländes,
einschl. Pflasterflächen im Bereich der Tribünen am Sportheim, Wegeverbindungen, Aufstellflächen Wechselkabinen Sportplatz etc.
Einbau der Frostschutzschichten als Ausgleichsschicht auf bauseits bestehende Ungebundenen Kiestragschichten bzw. im Bereich von erforderlichem Bodenaustausch,
Einbaustärke variierend bis 33 (cm).

Ausführung auch in Kleinflächen, Zwickelflächen und schmalen Streifen bzw. im Bereich von Mauern, Tribünen und Zugang Umkleidekabinen (Zugang in Tribünenanlage integriert).
Hierdurch teilweise beengte Arbeitsraumverhältnisse
(z.B. entlang Mauern, aufgrund bestehender Einbauten, Rinnen und Borde o.dgl.).

Hieraus resultierende Mehraufwendungen werden nicht gesondert vergütet, diese sind in die Einheitspreise einzukalkulieren.

**09.02.0374 FSS herstellen Pflasterflächen, Material bauseits, bis 20cm**
*** Bedarfsposition mit GB
Frostschutzschicht, Belastungsklasse RStO 12 Bk0,3, Verdichtungsgrad mind. DPr 1, Verformungsmodul auf der Oberfläche mind. EV2 100 MPa,
aus bauseits vorhandenem Kies- Sand- Gemisch, Baustoffgemische gemäß Baugrundgutachten,
z.B. aus Rückbau aus bestehenden Wegeflächen zur Höhenangleichung,
Material flächig ausbauen, fördern und im Bereich der geplanten Pflasterflächen einbauen, Ausbaubereiche im Baufeld, meist unmittelbar an Pflasterflächen angrenzend
Einbaubereich(e): Pflasterflächen,
Untere Ungeb. Tragschicht/ FSS Pflasterbelagsflächen
als Ausgleich für Angleichung der Höhen an die planerische Vorgabe (26 cm unter fertige OK-Belag).
Schichtdicken variierend von 0 bis 20 cm,
Abrechnung nach fest eingebauter Masse, erforderliche Zwischenaufmaße sind durch den AN zu erstellen.
Festlegung der Bereiche für Materialausbau mit der Bauleitung.
Menge: 50,000 m3

**09.02.0375 FSS herstellen Pflaster, Material liefern [Wegeverbreiterung] bis 33cm**
STLB-Bau 2025-10 080
Frostschutzschicht, Belastungsklasse RStO 12/24 Bk0,3, Verdichtungsgrad mind. DPr 1, Verformungsmodul auf der Oberfläche mind. EV2 100 MPa, aus Baustoffgemisch für Frostschutzschicht, natürliche Gesteinskörnung TL Gestein, Körnung 0/32, Schichtdicke 33 cm, Feinanteil Kategorie UF 5, im eingebauten Zustand max. 5 % Feinanteile, wasserdurchlässig, kf größer gleich 5 x 10 hoch minus 5 m/s, abgerechnet wird nach Auftragprofilen, Ausführung gemäß Einzelbeschreibung,
Einzelbeschreibungs-Nr 'Einbaubereich(e): Pflasterflächen, wie in Vorposition beschrieben, Schichtstärken variierend bis bis 33 cm.'
.
Menge: 50,000 m3

**09.02.0376 STS herstellen Pflaster, BK 0,3, 10cm**
Schottertragschicht ZTV SoB-StB, Belastungsklasse RStO 12 Bk0,3, Verdichtungsgrad mind. DPr 1, Verformungsmodul auf der Oberfläche mind. EV2 120 MPa, Ungleichförmigkeitszahl U mind. 13, aus Baustoffgemisch für Schottertragschicht, natürliche Gesteinskörnung TL Gestein, Körnung 0/22, Schichtdicke 10 cm, Feinanteil Kategorie UF 5, im eingebauten Zustand max. 5 % Feinanteile, wasserdurchlässig, kf größer gleich 5 x 10 hoch minus 5 m/s, Einbau zwischen Randeinfassungen, Ausführung gemäß Einzelbeschreibung,
Einzelbeschreibungs-Nr
Einbaubereich(e): Pflasterflächen (gesamt) im kompletten Baubereich.
Menge: 1100,000 m2

#### Untertitel 09.03 _Einfassungen, Zeilen

**09.03.0377 Betonbord TB8/25 Fundament Rückenstütze C20/25 D 20cm B 15cm**
STLB-Bau 2025-10 080
Bordstein aus Beton, DIN EN 1340, Maße DIN 483, Form TB 8/25, Witterungswiderstand A, Abriebwiderstand F, Biegezugfestigkeit S, Ausführung gemäß FGSV ZTV Pflaster-StB, mit Fundament und einseitiger Rückenstütze aus Beton mit einer Zusammensetzung C 20/25 DIN 1045-2, Bettungsdicke 20 cm, Breite der Rückenstütze 15 cm, Fugen offen, mit Bewegungsfugen und zusätzlichen Bewegungsfugen beiderseits von Straßenabläufen alle 10 m, Fugenbreite 10 mm, mit Gummigranulat-Dehnscheiben, Ausführung gemäß Zeichnung und Einzelbeschreibung,
Einzelbeschreibungs-Nr 'Einbaubereich(e): Einfassung Pflasterbeläge.
Einschl. erforderlicher Erdarbeiten bzw. Planum und Verdichtung Untergrund und Wiederverfüllung nach dem Einbau'
.
Menge: 340,000 m

**09.03.0378 Bordsteinpassstück Bordstein Beton TB8/25**
STLB-Bau 2025-04 080
Bordsteinpassstück herstellen, mit Nassschneidegerät, Betonbordstein, Form TB 8/25.
Menge: 40,000 St

**09.03.0379 Betonkeil der Pflaster- und Plattenbeläge**
Einfassung der Pflaster-und Plattenbeläge
mit Randkeil aus Beton C20/25,
Breite 15 (cm), Dicke der Steinhöhe entsprechend,
Höhenanschluss an Pflaster 4 (cm) unter Belagsoberkante.
Menge: 10,000 m

**09.03.0380 Betonbord TB8/30 Fundament Rückenstütze C20/25 D 20cm B 15cm**
STLB-Bau 2025-10 080
Bordstein aus Beton, DIN EN 1340, Maße DIN 483, Form TB 8/30, Witterungswiderstand A, Abriebwiderstand F, Biegezugfestigkeit S, mit Fundament und einseitiger Rückenstütze aus Beton mit einer Zusammensetzung C 20/25 DIN 1045-2, Bettungsdicke 20 cm, Breite der Rückenstütze 15 cm, Fugen offen, mit Bewegungsfugen alle 8 m, Fugenbreite 10 mm, mit Elastomer-Fugenprofilen, Ausführung gemäß Zeichnung und Einzelbeschreibung.
Menge: 10,000 m

**09.03.0381 Bordsteinpassstück Bordstein Beton TB8/30**
STLB-Bau 2025-04 080
Bordsteinpassstück herstellen, mit Nassschneidegerät, Betonbordstein, Form TB 8/30.
Menge: 2,000 St

**09.03.0382 Bordstein aus Beton, 10/40**
Bordstein aus Beton, DIN EN 1340, Maße DIN 483,
Form HB 10/40, Witterungswiderstand A, Abriebwiderstand F, Biegezugfestigkeit S, mit Fundament und einseitiger Rückenstütze aus Beton mit einer Zusammensetzung C 20/25 DIN EN 206 und DIN 1045-2, Bettungsdicke 20 cm, Breite der Rückenstütze 15 cm, Fugen geschlossen, mit Bewegungsfuge alle 8 m, mit Elastomer-Fugenprofilen.
Einbaubereich(e): als Wegeeinfassung für geplanten Weg nördlich der Laufbahn, beiderseits der Tribüne - aufgrund der Verbreiterung der Wege >> Sicherung Böschungseinschnitt.
Ausführung in Rücksprache mit der Bauleitung, Höhenlage nach vorheriger Absteckung und Freigabe.
Einschl. erforderlicher Erdarbeiten, Aushub, Planum
und Verdichtung bzw. Wiederanfüllung nach dem Einbau,
Überschüssiges Bodenmaterial laden, fördern und geordnet auf Mieten zur Beprobung aufsetzen,
Förderweg vom Baugelände zum Lagerplatz über öffentl. Straßen (Jahnstraße),
Transportentfernung: bis 750m (einfache Strecke).
Menge: 90,000 m

**09.03.0383 Bordsteinpassstück Bordstein Beton TB10/40**
Bordsteinpassstück herstellen, mit Nassschneidegerät, Betonbordstein, Form TB 10/40.
Menge: 2,000 St

**09.03.0384 Granitgroßpflaster- streifen um Schächte herstellen**
STLB-Bau 2023-10 080
Pflasterstreifen um Einbauten, aus Steinpflaster ZTV Pflaster-StB, Natursteinpflaster, DIN EN 1342, Gesteinsart Granit, Oberfläche gestockt, Farbton grau, Maße L/B/H 140-200/140/130 mm, Dickenabweichung Klasse 1, Tragschicht wird gesondert vergütet, Fundament und einseitige Rückenstütze aus Beton mit einer Zusammensetzung C 20/25 DIN EN 206 und DIN 1045-2, Dicke 20 +/-2 cm, Breite der Rückenstütze 15 +/-2 cm, zementgebundenen Pflasterfugenmörtel einkehren und einschlämmen, Fugenbreite 10 +/-5 mm, Ausführung gemäß Einzelbeschreibung,
Einzelbeschreibungs-Nr
Einschl. Erdarbeiten, Planum und Verdichtung Untergrund.
.
Menge: 10,000 m

#### Untertitel 09.04 _Pflasterbelagsflächen

*Hinweis: Hinweis(e) PFLASTER Sportgelände [Bk 0,3]*
Nachfolgend aufgeführte Pflasterarbeiten gelten für sämtliche Pflasterflächen innerhalb des Sportgeländes,
d.h. Pflasterflächen entlang Laufbahn, Sportheim, Tribüne bzw.  Aufstellflächen Wechselkabinen etc.

Ausführung auch in Klein- und Zwickelflächen und schmalen Streifen bzw. im Bereich bestehender Einbauten, Barrieren, Tribünen, Mauern und Treppen (Tribünenanlage und Zugang Umkleiden).
Hierdurch teilweise beengte Arbeitsraumverhältnisse.
Die Übergänge zu den Rinnen und Randsteinen sind gemäß Detail auszubilden, die Kanten müssen vor dem Verfugen exakt ausgerichtet werden.
Die Verfugung und das Rütteln kann erst nach Sichtabnahme durch die Bauleitung erfolgen.

Hieraus resultierende Mehraufwendungen werden nicht gesondert vergütet, diese sind einzukalkulieren.

**09.04.0385 Pflasterdecke Betonpflaster L/B 200/100mm D 80mm**
STLB-Bau 2025-10 080
Pflasterdecke ZTV Pflaster-StB, aus Pflastersteinen aus Beton, TL Pflaster-StB, ungebundene Bauweise, Tragschicht wird gesondert vergütet, Maße L/B 200/100 mm, Dicke 80 mm, max. Differenzen K, Kante abgeschrägt, Horizontal-/Vertikalschenkel bis 2 mm, im Läuferverband, Farbton grau, Belastungsklasse RStO 12/24 Bk0,3, befahrbar bis 3,5 t, Bettung aus Baustoffgemisch Körnung 0/5 aus natürlichen gebrochenen Gesteinskörnungen (Brechsand-Splitt-Gemisch), TL Pflaster-StB Kategorie GN, Dicke 4 +/- 1 cm, Bettungsstoff als Fugenfüllung einkehren und einschlämmen, Fugenbreite 4 +/- 2 mm.
Menge: 1075,000 m2

**09.04.0386 Zulage Spielertunnel Tribüne**
Zulage zur Vorposition für Ausführung der Pflasterarbeitenim Bereich des Spielertunnels der bestehenden Tribünenanlage.
Abmessungen Spielertunnel
Länge circa 600cm, Breite circa 190cm, Höhe circa 210cm,
Arbeiten nur mit Kleingerät und in Handarbeit möglich,
hieraus resultierende Mehraufwendungen sind in die Zulageposition einzukalkulieren.
Menge: 13,000 m2

**09.04.0387 Zulage Pflasterzeile auf Beton**
Zulage zur Vorposition für Ausführung der äußeren Pflasterzeilen als Einfassung, Bettung u. einseitige Rückenstütze aus Beton keilförmig bis zur halben
Steinhöhe hochziehen.
Fundamentbeton: Druckfestigkeitsklasse C25/30,
Expositionsklasse X0.
Dicke Bettung im verdichteten Zustand: 15 (cm),
Fugenbreite: 15 (mm),
Pflasterfugen, verschließen mit Fugenmörtel,
einschl. Anpassen und Schneiden der
erforderlichen Rand- und Abschlußsteine.
Ausführung in in Abschnitten.
Menge: 40,000 m

**09.04.0388 Pflasterdecke anpassen Fuge herstellen T bis 10cm**
STLB-Bau 2023-10 080
Pflasterdecke anpassen durch Herstellen einer Fuge, Tiefe bis 10 cm, mit Motorschneidgerät und diamantbesetzter Trennscheibe.
Menge: 250,000 m

**09.04.0389 Pflasterdecke anpassen Fuge herstellen, Schachtdeckel 50-80**
STLB-Bau 2024-04 080
Pflasterdecke anpassen durch Herstellen einer Fuge, Tiefe bis 10 cm, mit Motorschneidgerät und diamantbesetzter Trennscheibe, an Einbauteile, Schachtabdeckung, rund, Durchmesser über 50 bis 80 cm.
Menge: 2,000 St

**09.04.0390 Pflasterdecke anpassen Fuge herstellen, Schachtdeckel 30-50**
STLB-Bau 2024-04 080
Pflasterdecke anpassen durch Herstellen einer Fuge, Tiefe bis 10 cm, mit Motorschneidgerät und diamantbesetzter Trennscheibe, an Einbauteile, Schachtabdeckung, rund, Durchmesser über 30 bis 50 cm.
Menge: 4,000 St

**09.04.0391 Pflasterdecke anpassen Fuge herstellen, Holmgeländerstützen**
STLB-Bau 2023-10 080
Pflasterdecke anpassen durch Herstellen einer Fuge, Tiefe bis 10 cm, mit Motorschneidgerät und diamantbesetzter Trennscheibe, an Einbauteile, rund, Durchmesser bis 30 cm, Ausführung gemäß Einzelbeschreibung,
Einzelbeschreibungs-Nr
Einbauteil(e): Stützen Holmgeländer, Schilder etc.
.
Menge: 195,000 St

**09.04.0392 Mosaiksteinpflaster zum Auszwickeln**
Pflasterdecke als Mosaikpflaster zum Auszwickeln
Flächenbefestigungen mit Pflaster- und Plattenbelägen ZTV P-StB aus Naturstein DIN EN 1342 aus Granit,
Größe 60/60/60 (mm),
Dickenabweichung T2, Widerstandsfähigkeit gegen Frost-Tau-Wechsel F1,
Oberfläche gesägt und gestockt,
Abweichung von der Nennfläche= +/-5 (mm)
Abweichung von der Nenndicke = +/-5 (mm)
Unebenheit der Sichtfläche = +/-2 (mm)
Farbe: mittelgrau, Korn: feinkörnig,
Bettung aus Hartgestein (Granit, Basalt), gemäß ZTV Pflaster-StB 06, Schlagzertrümmerungswert mind. Kategorie
SZ <18, gemäß TL Gestein StB, Nachweis der Eignung des Bettungsmaterials durch Vorlage einer Eignungsprüfung vor dem Einbau,
Dicke im verdichteten Zustand 4 (cm),
Das Schließen der Fugen muß kontinuierlich mit dem Fortschreiten des Verlegens mit Sand-Splitt-Gemisch 0/5, gemäß TL Pflaster-StB, Tabelle 11,12,13, Zeile 1,
erfolgen,
Fugenbreiten 3 bis 6 (mm),
Anschlüsse an Einbauten und Begrenzungen anpassen,
Auszwickeln.
Vor Baubeginn sind Mustersteine vorzulegen!
Verlegung in Kleinflächen um Einbauten, Schächten usw. zum Auszwickeln
Menge: 5,000 m2

**09.04.0393 Pflasterflächen Pflege nach 1 Jahr**
Pflasterpflege 2028 für sämtliche Pflasterflächen durchführen.
Die Fugen der ungebundenen Betonpflasterbeläge
mit Sand-Splitt-Gemisch 0/5 aus Hartgesteinmaterial (Granit, Basalt) gemäß TL Pflaster-StB, Tabelle 11,12,13, Zeile 1, erfolgen. Betonpflasterbelag anschließend sauber abkehren.
Menge: 1075,000 m2

#### Untertitel 09.05 _Asphalt [Anschluss Bestand]

*Hinweis: Hinweis(e) Asphaltarbeiten [Bk 0,3]*
Nachfolgend beschriebene Arbeiten finden im Bereich angrenzend an bestehende Asphaltflächen statt.
Es handelt sich hierbei um Anpassung der angrenzenden Flächen an die neu geplante Laufbahn einschl. angrenzender Pflasterflächen. Der Umfang der Arbeiten wird gemeinsam mit dem Bauherrn festgelegt..
Erschwernisse für die Ausführung der Arbeiten in Kleinflächen sind in die Einheitspreise einzukalkulieren.

**09.05.0394 Unterlage reinigen Kiestragschicht**
STLB-Bau 2026-04 080
Reinigen der Unterlage für hydraulisch gebundene Kiestragschichten, für das Aufsprühen von bitumenhaltigem Bindemitteln, durch Entfernen der Schmutzschicht, mit kombinierten Saug-/Kehrmaschinen, Kleinflächen im Bereich von Aufgrabungen, anfallende Stoffe seitlich lagern.
Menge: 90,000 m2

**09.05.0395 Bitumenhaltiges Bindem. aufsprühen**
STLB-Bau 2025-10 080
Bitumenhaltiges Bindemittel aufsprühen, ZTV Asphalt-StB, 0,15 bis 0,25 kg/m2, polymermodifizierte Bitumenemulsion C60BP4-S TL BE-StB und DIN EN 13808, auf frischen Asphaltbinderschichten, Arbeiten von Hand.
Menge: 90,000 m2

**09.05.0396 TS Asphalt Bk0,3, D 8cm von Hand**
STLB-Bau 2025-04 080
Asphalttragschicht ZTV Asphalt-StB, Belastungsklasse RStO 12/24 Bk0,3, Mischgutart AC 32 T N, natürliche Gesteinskörnung TL Gestein, Mitverwendung von Asphaltgranulat ist zulässig, Bindemittel Straßenbaubitumen 50/70 TL Bitumen-StB und DIN EN 12591, Schichtdicke 8 cm, Einbaudicke gemäß TPD-StB durch Nivellement, Einbau von Hand.
Menge: 90,000 m2

**09.05.0397 Asphaltbetondeckschicht Bk0,3 D 4cm,von Hand**
STLB-Bau 2025-04 080
Asphaltdeckschicht aus Asphaltbeton, ZTV Asphalt-StB, Belastungsklasse RStO 12/24 Bk0,3, Mischgutart AC 11 D N, natürliche Gesteinskörnung TL Gestein, Schichtdicke 4 cm, Bindemittel Straßenbaubitumen 70/100 TL Bitumen-StB und DIN EN 12591, Hohlraumgehalt im Marshall-Probekörper 1 bis 3 Vol.-%, Einbau von Hand.
Menge: 90,000 m2

**09.05.0398 Anschluss mit Fugenband herstellen**
Anschluss an bestehende Decken oder Bauteile in der
Dicke der Asphaltdeckschicht mit anschmelzbarem
Fugenband herstellen. Längs- und Querfuge,
Dicke der Deckschicht über 3,5 bis 4,0 (cm),
Einzellängen bis 20 (m).
Menge: 30,000 m

#### Untertitel 09.06 _Schotterrasen [Pflegeweg]

*Hinweis: Hinweis(e) SCHOTTERRASEN*
Nachfolgend aufgeführte Tragschichten sind für sämtlich geplante Schotterrasenflächen innerhalb des Sportgeländes,
Einbau auf bauseits bestehenden Frostschutzschichten der ehem. Asphaltflächen östlich der Laufbahn (Pflegeweg).
Hinweis:
Der ursprüngliche vorhandenen Asphaltweg wird durch einen Pflasterweg ersetzt. Die Pflasterung wird dabei um circa 1,5 m schmaler ausgeführt. Damit der Pflegeweg die ursprüngliche Breite hat wird die Differenz von 1,5m Breite als Schotterrasen ausgebildet.

Ausführung in Kleinflächen und schmalen Streifen (Pflegewege entlang Pflasterflächen);
Hieraus resultierende Mehraufwendungen werden nicht gesondert vergütet, diese sind in die Einheitspreise einzukalkulieren.

**09.06.0399 Vegetationstragschicht Schotterrasen Gemisch D 20cm**
STLB-Bau 2023-10 003
Vegetationstragschicht für Schotterrasen, Gemisch nach FLL-Richtlinie - Begrünbare Flächenbefestigungen, Schichtdicke 20 cm, Tragfähigkeit EV2 mind. 45 bis max. 60 MPa, zulässige Abweichung von der Nennhöhe +/- 30 mm, zulässige Abweichung von der Ebenheit bei 4 m 3 cm/bei 2 m 2 cm (Kategorie 4) DIN 18917, Ausführung gemäß Einzelbeschreibung,
Einzelbeschreibungs-Nr
Einbaubereich(e): Pflegeweg östlich der Rundlaufbahn.
.
Menge: 140,000 m2

**09.06.0400 Rasen ansäen Parkplatzrasen RSM5.1 25g/m2**
STLB-Bau 2021-10 003
Rasen ansäen, Parkplatzrasen, RSM Rasen 5.1 Parkplatzrasen Variante 1 - ohne Einschränkungen, Saatgutmenge 25 g/m2, die Saatgutmischung ist mit Gräsersorten auszustatten, die in der RSM/FLL in die höchste Eignungsstufe eingeordnet sind, Nachweis der Beschaffenheit durch Vorlage des Mischungsnummernbescheides.
Menge: 140,000 m2

#### Untertitel 09.07 _Entsorgung Bodenaushub
*** Grundausführung ZZV 1.0

*Hinweis: Hinweis(e) Entsorgung Bodenaushubmaterial*
siehe Hinweis(e) an Entsorgung Bodenaushubmaterial
im Titel 04 Laufbahnen, Untertitel 12.

**09.07.0401 Charakterisierende Haufwerksprobe, Probenahme nach LAGA PN 98**
Charakterisierende Haufwerksprobe,
Probenahme nach LAGA PN 98
Analytik nach EPP (Eckpunktepapier) zur Verfüllung von Gruben und Brüchen, für vorbeschriebene Aushubböden,
Ausführung nach dem Aufsetzen auf Mieten.
Inklusive An- und Abfahrt, Probenahme,  schriftlicher Dokumentation in einem Probenahmeprotokoll und Einstufung in einem schriftlichen Bericht.
Zur Kalkulation ist von Haufwerken zu je 500 m³ auszugehen, Vergütung je Haufwerk (1St = 1 Haufwerk).
Ausführung auf Anweisung des AG erstellen.
Menge: 2,000 St

**09.07.0402 Oberboden Z0 - nicht schadstoffbelastet entsorgen**
Bau- und Abbruchabfälle, Boden, Steine und Baggergut,
nicht gefährlich, Abfallschlüssel nach AVV (Abfallverzeichnis-Verordnung) 170504 Boden/Stein,
nicht schadstoffbelastet, Zuordnung Z 0
(uneingeschränkter Einbau), nach EPP,
auf Baustelle lagernd, laden, mit LKW des AN transportieren, entsorgen, max. Gesamtgewicht ohne Beschränkung, zum Lager/zur Anlage nach Wahl des AN gemäß beigefügtem Formblatt zu Entsorgungsanlagen-Nr, Vergütung der Entsorgung übernimmt AN, Mengenermittlung nach Wiegekarte, Ausführung gemäß Einzelbeschreibung,
Einzelbeschreibungs-Nr
hier: Oberboden inkl. Vegetationsnarbe, auf Mieten gelagert.
.
Menge: 90,000 t

**09.07.0403 Unterboden Z0 entsorgen**
STLB-Bau 2021-10 087
Bau- und Abbruchabfälle, Boden, Steine und Baggergut,
nicht gefährlich, Abfallschlüssel nach AVV (Abfallverzeichnis-Verordnung) 170504 Boden/Stein,
nicht schadstoffbelastet, Zuordnung Z 0 (uneingeschränkter Einbau), nach LAGA 2004 Boden,
auf Baustelle lagernd, laden, mit LKW des AN transportieren, entsorgen, max. Gesamtgewicht ohne Beschränkung, zum Lager/zur Anlage nach Wahl des AN gemäß beigefügtem Formblatt zu Entsorgungsanlagen-Nr, Vergütung der Entsorgung übernimmt AN, Mengenermittlung nach Wiegekarte, Ausführung gemäß Einzelbeschreibung,
Einzelbeschreibungs-Nr
hier: Unterboden, Kiese, Rotlage, Schluff, teilweise mit Wurzelresten durchsetzt, auf Mieten gelagert.
.
Menge: 520,000 t

**09.07.0404 Unterboden Z1.1 entsorgen**
Bau- und Abbruchabfälle, Boden, Steine und Baggergut,
nicht gefährlich, Abfallschlüssel nach AVV (Abfallverzeichnis-Verordnung) 170504 Boden/Stein,
schadstoffbelastet, Zuordnung Z 1.1 nach EPP
mit einem Bauschuttanteil < 10 Vol.%,
auf Baustelle lagernd, laden, mit LKW des AN transportieren, entsorgen, max. Gesamtgewicht ohne Beschränkung, zum Lager/zur Anlage nach Wahl des AN gemäß beigefügtem Formblatt zu Entsorgungsanlagen-Nr, Vergütung der Entsorgung übernimmt AN, Mengenermittlung nach Wiegekarte, Ausführung gemäß Einzelbeschreibung,
Einzelbeschreibungs-Nr
hier: Unterboden, Kies, Rotlage, Schluff, teilweise mit Bauschutt und Ziegelbruchstücken bzw. schwach organischen Beimengungen durchsetzt, auf Mieten gelagert.
Menge: 140,000 t

### Titel 10 Einbauten & Barrierensystem- Geländer

#### Untertitel 10.01 _Barrierensystem- Geländer

*Hinweis: Hinweis(e) BARRIEREN*
Der Einbau der nachfolgend beschriebenen Barrieren erfolgt im im unmittelbaren Nahbereich zur Laufbahn,
 circa 30 (cm) bzw. 10 (cm) neben der Entwässerungsmuldenrinne (Tribünenanlage).
Der Einbau der Köcherfundamente muss aufgrund der Nähe bereits im Zuge des Einbaus der Einfassungen bzw. der Muldenrinne erfolgen, andernfalls müssen die Arbeiten mit entsprechenden Schutzmaßnahmen nach Wahl des AN ausgeführt werden.
Hieraus resultierende Mehraufwendungen werden nicht gesondert vergütet, diese sind einzukalkulieren.

Die Werbetafeln sind bauseits vorhanden. Diese werden durch den Sportverein in Eigenleistung demontiert bzw. dann wieder montiert. Die genauen Abmessungen der Bandenträger- elemente sind vor der Bestellung mit dem Verein abzustimmen.
Die Anzahl und Ausführung der Barrierenöffnungen sind vor der Bestellung mit dem Bauherrn eigenverantwortlich abzuklären.

Der genaue Umfang zu liefernden Montageschienen für die Werbetafeln wird nach Rücksprache mit dem Bauherrn und dem Verein mit Beginn der Arbeiten festgelegt, dieser kann von dem Mengen im LV abweichen.

Statik, Pläne etc.
Der statische Nachweis für sämtlich nachfolgend beschriebenen Barrieren, Einfriedungen und Ballfangzäune inkl. aller Fundamente ist durch den AN zu erbringen.
Zudem sind alle erforderlichen Werkstattzeichnungen, Montagepläne, Stücklisten, anzufertigen. Die Werkstattzeichnungen und Montagepläne sind mit statischem Nachweis dem AG zur Freigabe vor Ausführung vorzulegen. Die zu erbringende Anforderung ist in die Einheitspreise einzukalkulieren.

Das angebotene Barrierensystem inkl. Tür- und Torelemente sind vorab zu bemustern.

Für nachfolgend aufgeführte Positionen siehe auch beiliegende Planunterlagen zum LV
- Plan- Nr.: 03 - Lageplan und
- Plan- Nr.: 04 - Regelschnitte Beläge Detail E und F
- Plan- Nr.: 07 - Schnitt AA
- Plan- Nr.: 08 - Schnitt BB

**10.01.0405 Boden für Punktfundamente ausheben**
Boden für nachfolgend beschriebene Punktfundamente profilgerecht lösen, seitlich lagern, verfüllen, verdichten,
verdrängten Boden laden, zum Lagerplatz fördern und geordnet auf Mieten zur Beprobung aufsetzen, Förderweg vom Baugelände zum Lagerplatz über öffentl. Straßen (Jahnstraße),
Transportentfernung: bis 750m (einfache Strecke).
Ausbaubereich(e): Punktfundamente Barriere,
circa 30 (cm) neben der Laufbahneinfassung bzw. 10 (cm) neben der Entwässerungsmuldenrinne (Tribünenanlage),
Auskofferung nach Erfordernis für nachfolgend beschriebene Fundamente der Abmessungen
B/L/T = 40/40/50 (cm),
Fundamentabstand (Achsmaß) im Mittel: 250 (cm).
Es handelt sich dabei um Böden der Homogenbereiche 2 und 3 mit folgenden Bodengruppen: [GU]/[GI]/ GU/GI bzw.
A[GU], A[UM/GU*] DIN 18196 gem. beiliegenden Baugrundgutachten # S-831222/119 vom 17. Mai 2023.
Ausführung gemäß Zeichnung.
Abrechnung nach Anzahl der Fundamente.
Menge: 190,000 St

**10.01.0406 Betonfundamente 40/40/50cm**
Betonfundamente mit Köcher als Einzelfundamente für Einbau Bodenhülsen Barriere herstellen,
Die Oberfläche ist glatt und eben abzuziehen,
einschließlich der notwendigen Schalungen,
Abmessungen der Fundament:
Fundamentlänge bzw. -breite 40/40 (cm)
Betonstärke 50 (cm)
Betonfestigkeitsklasse: C 25/30
Expositionsklasse: XC 3, XF 1
Fundamentverlauf  rechtwinkelig
Fundament mit Köcher, einschließlich Liefern und Einbauen temp. Deckel, sowie später wieder entfernen und entsorgen (Bauzustandssicherung).
OK Fundamente 20 (cm) unter OK Pflasterbelag.
Menge: 190,000 St

**10.01.0407 Barrierensystem Aluminium I gerade Ausführung**
Sportplatzbarrierensystem liefern und fachgerecht nach Herstellerangaben in vorbeschriebene Köcherfundamente einbauen,
bestehend aus
Handlauf und Stützrohren aus Aluminium- Rundrohren,
Oberfläche mattsilber eloxiert, Durchmesser Ø 60x3,0 (mm),
Pfostenlänge 1500 (mm) für Standhöhe 1100 (mm),
Barrierenholmen, Unterscheidung in gerade und gebogene Ausführung: gerade Ausführung
Mengenermittlung vor der Bestellung durch den AG.
Holmlänge circa 2320 (mm)
entsprechend Pfostenabstand 2500 (mm) je nach System und statischer Erforderniss (Statikberechnung ist vorzulegen).
Einschl. Aluminium T-Verbinder vor vorbeschriebenen Pfosten und Holme liefern und nach Herstellervorschrift am Standpfosten bzw. an den Holmen mit Blindnieten befestigen.
Montage kriechwassergeschützt, einschl. 4 Gummidichtungen je Pfosten zum Dehnungsausgleich liefern und einbauen.
Einschl. Winkelstücke (90°-Bögen) für Anfangs-, Endpunkte und Eckpunkte liefern und einbauen.
Einschl. aller erforderlicher Bohrungen, Befestigungsmaterialien wie Nieten und dgl. liefern.
Ausführung in Teilbereichen, stellenweise durch geplante Einbauten (Wechselkabine etc.) getrennt.

Bande komplett liefern und aufstellen.

angebotenes Erzeugnis/ Lieferant:

'.........'
vom Bieter einzutragen.

Das angebotene Bandensystem ist vor der Bestellung zu bemustern.
Menge: 180,000 m

**10.01.0408 Barrierensystem Aluminium I gebogene Ausführung**
Sportplatzbarrierensystem liefern und fachgerecht nach Herstellerangaben in vorbeschriebene Köcherfundamente einbauen,
bestehend aus
Handlauf und Stützrohren aus Aluminium- Rundrohren,
Oberfläche mattsilber eloxiert, Durchmesser Ø 60x3,0 (mm),
Pfostenlänge 1500 (mm) für Standhöhe 1100 (mm),
Barrierenholmen, Unterscheidung in gerade und gebogene Ausführung: gebogene Ausführung (vorgefertigt) entsprechend des Kurvenradius der Laufbahn. Mengenermittlung vor der Bestellung durch den AG.
Holmlänge circa 2320 (mm)
entsprechend Pfostenabstand 2500 (mm) je nach System und statischer Erforderniss (Statikberechnung ist vorzulegen).
Einschl. Aluminium T-Verbinder vor vorbeschriebenen Pfosten und Holme liefern und nach Herstellervorschrift am Standpfosten bzw. an den Holmen mit Blindnieten befestigen.
Montage kriechwassergeschützt, einschl. 4 Gummidichtungen je Pfosten zum Dehnungsausgleich liefern und einbauen.
Einschl. Winkelstücke (90°-Bögen) für Anfangs-, Endpunkte und Eckpunkte liefern und einbauen.
Einschl. aller erforderlicher Bohrungen, Befestigungsmaterialien wie Nieten und dgl. liefern.
Bande komplett liefern und aufstellen.

angebotenes Erzeugnis/ Lieferant:

'.........'
vom Bieter einzutragen.

Das angebotene Bandensystem ist vor der Bestellung zu bemustern.
Menge: 245,000 m

**10.01.0409 Herstellung einer "Schlupföffnung"**
Herstellung einer "Schlupföffnung" Breite 1,0 (m),
als Ersatz für die Schiebeöffnung.
Einschl. Abschlusspfosten beidseitig liefern und einbauen. Ausführung optional und erst nach Freigabe durch den Bauherrn.
Menge: 1,000 St

**10.01.0410 Zulage für Eingangsöffnung 200 (cm) in der Barriere**
Zulage für Eingangsöffnung in der Barriere,
bestehend aus
Aluminium- Einschubholmen mit Kugelknauf
mit 2 Kunststoffrosetten zur Vermeidung von Verschmutzung bzw. Beschädigung der Oberfläche und
zur Verbesserung der Gleitfunktion.
Profil 40x3 (mm),
Länge 3000 (mm) für Öffnungsbreite mind. 2000 (mm).
Einbau in gerader Ausführung.
Menge: 2,000 St

**10.01.0411 Barrierentüre, Aluminium einflügelig, 200 (cm) herstellen**
Barrierentüre, einflügelig, 200 (cm) herstellen
in vorbeschriebenes Barrierensystem integriert,
bestehend aus
Barrierentüre, einflügelig,
Gesamtbreite 2000 (mm) bzw. Torhöhe 1000 (mm),
Bodenabstand circa 100 (mm)
aus Aluminium gefertigt, Profil 80x60x3 (mm),
Oberfläche mattsilber eloxiert,
Aufnahmepfosten aus Aluminium, Dimensionierung mind. 80x80x3 (mm) bzw. nach statischen Erfordernissen einschl. mit Quertraverse zur Aussteifung,
Scharnieraufhängung aus Edelstahl.
liefern und in vorbeschriebenes Bandensystem einbauen.
Ausführung mit Einsteckschloss für Profilzylinder einschl. Schießzylinder liefern und montieren, passend zu den Pflegetoren, mit 5 Schlüsseln
Einschl. Garnitur zum Öffnen und einschl. Mittelverriegelung, Seitenfeststeller und Fangöse zur Fixierung der Türe im geöffneten Zustand, einschl. erforderlicher Kleinteile für vorbeschriebene Ausführung.
Einschl. Fundamentierungs- und Erdarbeiten nach statischen Erfordernissen, Abmessungen mind. 80/80/80 (cm).
Vor der Bestellung ist die angebotene Türe zum Barrierensystem zu bemustern, einschl. Vorlage entsprechender aussagekräftiger technischer Zeichnungen. Lieferung und Montage erst nach Freigabe durch den Bauherrn und die örtliche Bauleitung.
Menge: 1,000 St

**10.01.0412 Barrierentor, Aluminium zweiflügelig, 400 (cm) herstellen**
Barrierentor, zweiflügelig, 400 (cm) herstellen
in vorbeschriebenes Barrierensystem integriert,
bestehend aus
Barrierentor, zweiflügelig, Gesamtbreite 4000 (mm) bzw.
2000/2000 (mm), Torhöhe 1000 (mm),
Bodenabstand circa 100 (mm)
aus Aluminium gefertigt, Profil 80x60x3 (mm),
Oberfläche mattsilber eloxiert,
Aufnahmepfosten aus Aluminium, Dimensionierung mind. 80x80x3 (mm) bzw. nach statischen Erfordernissen einschl. mit Quertraverse zur Aussteifung,
Scharnieraufhängung aus Edelstahl.
Liefern und in vorbeschriebenes Bandensystem einbauen,
Ausführung mit Einsteckschloss für Profilzylinder einschl. Schießzylinder liefern und montieren, passend zu den vorbeschriebenen Türen, Tor mit 5 Schlüsseln
Einschl. Garnitur zum Öffnen und einschl. Mittelverriegelung, Seitenfeststeller und Fangöse beidseitig zur Fixierung des Tores im geöffneten Zustand, einschl. erforderlicher Kleinteile für vorbeschriebene Ausführung.
Einschl. Fundamentierungs- und Erdarbeiten nach statischen Erfordernissen, Abmessungen mind. 80/80/80 (cm).
Vor der Bestellung ist das angebotene Pflegetor zum Barrierensystem zu bemustern, einschl. Vorlage entsprechender aussagekräftiger technischer Zeichnungen. Lieferung und Montage erst nach Freigabe durch den Bauherrn und die örtliche Bauleitung.
Menge: 2,000 St

**10.01.0413 Bandenwerbungs-Befestigungssystem liefern**
*** Bedarfsposition mit GB
Bandenwerbungs- Befestigungssystem
für vorbeschriebenes Barrierensystem liefern
und geordnet zum Einbau lagern,
bestehend aus
L-Doppelkammer-Spezialprofilen gefertigt als oberes und unteres Aufnahme-Profil mit abgerundeten Kanten zur Führung der Bandentafeln
Lieferung von Laschen und Schellen aus Aluminium
zum Befestigen des Aufnahmeprofils an den Barrierestützen.
Verbindungsteile aus Edelstahl, Abmessungen: 16 x 50 (mm).
Einschl. aller für die fachgerechte Montage erforderlichen Befestigungsmaterialien.
Abmessungen der bauseits vorhandenen Werbetafeln (circa):
Höhe: 75 (cm), Längen variierend 2,5 bis 6,0 (m),
Stärke: 3-4 (mm)
Abrechnung je lfm Bande,
d.h. 2 Profile, je 1x oben und 1x unten kombiniert.

Vor der Bestellung bzw. Montage ist das Befestigungssystem
zu bemustern - es ist sicherzustellen, dass die bauseits bestehenden Werbetafeln aus Alu bzw. AluCobont o.glw. fachgerecht montiert bzw. dauerhaft befestigt werden können.
Menge: 400,000 m

#### Untertitel 10.02 _Sonstige Einbauten

**10.02.0414 Hülsen für Spannstangen liefern und einbauen**
Alu-Bodenhülse Spezial einschl. Deckel inkl. Kunstrasenbeschichtung für Spannstangen Fußballtore
liefern und fachgerecht nach Herstellerangaben
und gültigen Richtlinien des DFB einbauen.
Hülsendurchmesser entsprechend bestehenender Spannstangen, der Wert ist durch den AN vor der Bestellung zu ermitteln.
Fundamentabmessungen nach Herstellerangaben,
mindestens jedoch je L/ B/ T 50/50/80 (cm),
Betongüte C 25/30, WF; XC4, XF1.
Deckel ohne störende Deckellasche,
fest mit der Hülse verbunden (diebstahlsicher).
Einschl. Mehraufwendungen für Anschluss der Bodenhülse an eine bauseits hergestellte Dränage.
Einschl. erforderlicher Erdarbeiten
Es handelt sich dabei um Böden der Homogenbereiche 2 und 3 mit folgenden Bodengruppen: [GU]/[GI]/ GU/GI bzw.
A[GU], A[UM/GU*] DIN 18196 gem. beiliegenden Baugrundgutachten # S-831222/119 vom 17. Mai 2023.
Verdrängten Boden laden, zum Lagerplatz fördern und geordnet auf Mieten zur Beprobung aufsetzen, Förderweg vom Baugelände zum Lagerplatz über öffentl. Straßen (Jahnstraße),
Transportentfernung: bis 750m (einfache Strecke).
Menge: 4,000 St

**10.02.0415 Hülsen für Eckfahnen liefern und einbauen**
Spezialhülse für Eckfahnen liefern und fachgerecht nach Herstellerangaben und gültigen Richtlinien des DFB einbauen.
Fundamentabmessungen nach Herstellerangaben,
mindestens jedoch je L/ B/ T 50/50/80 (cm),
Betongüte C 25/30, WF; XC4, XF1.
Zusätzlicher Kunststoffeinsatz in der Aluminiumhülse zur Aufnahme der Fahnenstange. Deckelausführung als Wanne einschl. Bekleben des Hülsendeckels mit Kunstrasen.
fest mit der Hülse verbunden (diebstahlsicher).
Einschl. Mehraufwendungen für Anschluss der Bodenhülse an eine bauseits hergestellte Dränage.
Einschl. erforderlicher ErdarbeitenEs handelt sich dabei um Böden der Homogenbereiche 2 und 3 mit folgenden Bodengruppen: [GU]/[GI]/ GU/GI bzw.
A[GU], A[UM/GU*] DIN 18196 gem. beiliegenden Baugrundgutachten # S-831222/119 vom 17. Mai 2023.
Verdrängten Boden laden, zum Lagerplatz fördern und geordnet auf Mieten zur Beprobung aufsetzen, Förderweg vom Baugelände zum Lagerplatz über öffentl. Straßen (Jahnstraße),
Transportentfernung: bis 750m (einfache Strecke).
Menge: 6,000 St

### Titel 11 Ansaatarbeiten [außerhalb der Sportflächen]

*Hinweis: Hinweis(e) Ansaatarbeiten - Vegetationsflächen*
Der zum Einsatz kommende Maschinen- und Gerätepark ist auf die örtlichen Gegebenheiten abzustimmen.

Bearbeitungsflächen

Die Vegetationsflächen liegen im Anschlussbereich an die neu erstellten Sportbelagsflächen bzw. in den durch die Baumaßnahme beanspruchten Grünflächen.
Die Breite der Ansaatflächen variieren demnach
zwischen circa 1,0 bis 3,0 (m).
Es handelt sich dabei auch um nicht zusammenhängende Kleinflächen und schmale Streifen.
Die Flächen sind teilweise auch als als Mulde ausgebildet.

Hindernisse durch Einbauten (Schaltkästen, Grenzsteine, Schächte etc.) und bestehende Vegetationsflächen sind gegeben.
Der Anteil der nicht geneigten Flächen beträgt circa 40 %,
die Neigung der Restflächen beträgt bis 1:1,5.

Die Ausführung der geplante Arbeiten ist folglich in Teilbereichen nur mit Kleingeräten oder auch nur in Handarbeit möglich.
Ein hieraus entstehender Mehraufwand wird nicht gesondert vergütet und muß in die Einheitspreise einkalkuliert werden.

Mahdarbeiten
Die Mahd der Flächen wird je nach Wuchshöhe, in Rück- sprache mit der örtlichen Bauleitung durchgeführt. Das Schnittgut ist aufzunehmen und zu entsorgen. Sämtliche Einrichtungen sowie Kunststoff- und sonstige Wegebeläge, etc. im Nahbereich der zu mähenden Flächen, sind nach der Mahd von Schnittgut zu säubern (Abkehren und Reinigen des Schmutzfanges).

Einbauten, aufsteigende Bauteile (Schaltkästen, Schilder, usw.) sind freizuschneiden und gegebenenfalls zu markieren, wenn sie eine Gefahr für die Mähwerke darstellen.

#### Untertitel 11.01 _Vegetationstechnische Bodenarbeiten

**11.01.0416 Baugrund auflockern kreuzw. Aufreißen T 35cm**
STLB-Bau 2026-04 003
Baugrund auflockern, kreuzweise durch Aufreißen, Abstand der Aufreißer bis 30 cm, Tiefe 35 cm, Bodengruppe 3b DIN 18915 (schwach bindig, kiesig), Steine ab 5 cm Durchmesser, Fremdkörper und schwer verrottbare Pflanzenteile ablesen, nach Stoffen getrennt auf der Baustelle lagern, Anteil der nichtgeneigten Fläche bis 40 %, Neigung der Restfläche 1:2 bis 1:1,5.
Menge: 1200,000 m2

**11.01.0417 Vegetationsschicht fräsen**
Vegetationsschicht lockern durch fräsen, hacken o.dgl.
Ausführung für alle nachfolgend beschriebene Vegetationsflächen (Ansaatflächen), Tiefe 15 (cm),
Bodengruppe 8 DIN 18 915 Teil 1,
Abrechnung in der Abwicklung.
Menge: 1200,000 m2

**11.01.0418 Planum Ansaatflächen [Randbereiche Neigung < 1:4]**
Planum für alle Ansaatflächen herstellen,
zulässige Abweichung von der Sollhöhe +/-2 (cm),
Ausführung auf ebenen und geneigten Flächen,
auf ebenen und geneigten Flächen
mit Neigungsverhältnis bis 1:4 und flacher.
Anschlüsse an Wege, Plätze und sonstige Beläge
2 (cm) unter Belagoberfläche,
Steine, Fremdkörper, Unkraut und schwer verrottbare
Pflanzenteile ablesen, Dauerunkräuter ausgraben,
Durchmesser der Steine und Fremdkörper ab 3 (cm) und
Fremdstoffe werden Eigentum des AN und sind zu entsorgen,
einschl. Entsorgungsnachweis.
Bodengruppe 8 DIN 18 915 Teil 1,
Abrechnung in der Abwicklung.
Menge: 500,000 m2

**11.01.0419 Planum Ansaatflächen Böschungen [Wall Neigung > 1:4]**
Planum für alle Pflanz- und Ansaatflächen herstellen, ,
zulässige Abweichung von der Sollhöhe +/-2 (cm),
Ausführung für Ansaaten im Bereich des angrenzenden Walls zur Laufbahn, auf Böschungen,
mit Neigungsverhältnis 1:1,5 bis 1:4,
Anschlüsse an Wege, Plätze und sonstige Beläge
2 (cm) unter Belagoberfläche,
Steine, Fremdkörper, Unkraut und schwer verrottbare
Pflanzenteile ablesen, Dauerunkräuter ausgraben,
Durchmesser der Steine und Fremdkörper ab 5 (cm) und
Fremdstoffe werden Eigentum des AN und sind zu entsorgen,
einschl. Entsorgungsnachweis.
Bodengruppe 8 DIN 18 915 Teil 1,
Abrechnung in der Abwicklung.
Menge: 700,000 m2

**11.01.0420 Rasenmulde herstellen**
Herstellen einer Rasenmulde für die gezielte Entwässerung entlang des Pflasterstreifens am angrenzenden Wall,
Modellierung im Zuge des Oberbodenauftrags, es ist darauf zu achten, dass die Mulde mit einem ortsüblichen Mahdgerät gepflegt werden kann.
Abmessungen Mulde:
Breite 100-150 (cm), Tiefe circa 5-7 (cm),
Vor der Ausführung ist die Mulde exemplarisch anzulegen, die Ausführung muss von der Bauleitung freigegeben werden.
Festlegung der Bereiche mit der örtlichen Bauleitung vor Beginn der Ausführung. Abrechnung nach Muldenlänge.
Menge: 320,000 m

#### Untertitel 11.02 _Ansaaten [außerhalb der Sportflächen]

**11.02.0421 Startdüngung vor Ansaat**
Startdüngung vor Ansaat der Rasenflächen mit
organischem Langzeitdünger, Rasendünger, granuliert
8 % N + 4 % P2 O5 + 5 % K2O mit organisch gebundenen Nährstoffen, liefern, gleichmäßig verteilen und in die Oberfläche einarbeiten.
Aufwandmenge 50 (g/ m2).
Zeitpunkt der Ausführung: vor dem Fräsen,
Abrechnung in der Abwicklung.
Menge: 1200,000 m2

**11.02.0422 Rasen ansäen Landschaftsrasen RSM7.1.1 20g/m2**
STLB-Bau 2026-04 003
Rasen ansäen, Landschaftsrasen, RSM Rasen 7.1.1 Landschaftsrasen - Standard ohne Kräuter, Saatgutmenge 20 g/m2, die Saatgutmischung ist mit Gräsersorten auszustatten, die in der RSM/FLL in die höchste Eignungsstufe eingeordnet sind, Nachweis der Beschaffenheit durch Vorlage des Mischungsnummernbescheides, Anteil der nichtgeneigten Fläche 40 %, Neigung der Restfläche steiler als 1:2, Ausführung gemäß Einzelbeschreibung.
Menge: 1200,000 m2

#### Untertitel 11.03 _Fertigstellungspflege Ansaaten

*Hinweis: Hinweis(e)*
Vorbemerkung FERTIGSTELLUNGSPFLEGE

Die Mahd der Flächen wird je nach Wuchshöhe, nach Rücksprache mit der örtlichen Bauleitung durchgeführt.
Das Schnittgut ist fachgerecht zu entsorgen.
Sämtliche Einrichtungen, wie Schachtabdeckungen,  Wegebeläge, etc. in den zu mähenden Flächen, sind nach der Mahd von Schnittgut zu säubern
(Abkehren und Reinigen des Schmutzfanges).
Einbauten, aufsteigende Bauteile (Schaltkästen, Einfriedungen, Geländer, Schilder, usw.) sind freizuschneiden und gegebenenfalls zu markieren, wenn sie eine Gefahr für die Mähwerke darstellen.
Der zum Einsatz kommende Maschinen- und Gerätepark ist auf die örtlichen Gegebenheiten abzustimmen.

**11.03.0423 Landschaftsrasen mähen [3AG]**
Landschaftsrasen/ Wiesen mähen,
Wuchshöhe/Schnitthöhe: ca. 20-30/5 (cm),
die ausgeschriebene Menge bezieht sich auf die gesamten Landschaftsrasenflächen und Blumenwiesen,
innerhalb des Sportgeländes,
auf 1 Schnitt je xx m2;
Zeitpunkt der Schnitte: in Abstimmung mit der Bauleitung, Schnitt mit dem Vegetationsbewuchs bzw. dem örtlichen Gegebenheiten angepassten Geräten,  z.T. in Handarbeit an Mulden und entlang von Einbauten,  Einfriedungen o.dgl. Schnittgut: laden, abfahren und entsorgen, einschl. Kippgebühr, Ausführung auf Wallflächen und ebenen Flächen.
Abrechnung in der Abwicklung.
Menge: 3600,000 m2

### Titel 12 Stundenlohnleistungen

*Hinweis: Hinweis Regiearbeiten*
Für unvorhergesehene Leistungen, Umbauarbeiten, Beihilfe zum Maschineneinbau o.ä. können in Ausnahmefällen Arbeiten im Stundenlohn angeordnet und abgerechnet werden. All diese Regieleistungen bedürfen jedoch der vorherigen Zustimmung durch die Bauleitung (Ausführungsanordnung) und sind in Aufwand, Art und Umfang in Regieberichten genauestens festzuhalten und der örtlichen Bauleitung des AG innerhalb einer Woche vorzulegen.
Für nicht bestätigte Regieberichte erfolgt keine Vergütung.
Für die Aufsicht bei Stundenlohnarbeiten (Bauleiter, Schachtmeister, Polier o.ä.) erfolgt ebensowenig eine Vergütung, wie für das zur Abrechnung notwendige technische Personal.
Eine Ausnahme von vorstehender Regelung ist nur möglich, wenn Regieleistungen völlig getrennt von der ausgeschriebenen Hauptleistung durchzuführen sind und dafür vom Auftraggeber ausdrücklich ein gesondertes Aufsichtspersonal verlangt wird
(z.B. getrennte Regiebaustellen).
Abrechnung: Vergütet werden die tatsächlich geleisteten Arbeitsstunden.
Vorbemerkung Arbeitskräfte: Der Verrechnungssatz enthält sämtliche Aufwendungen, den tatsächlichen Lohn und etwaige vermögenswirksamen Leistungen mit den Zulagen für Gemeinkosten, Sozialkassenbeiträge und dergleichen, sowie Lohn- und Gehaltsnebenkosten.

#### Untertitel 12.01 Stundenlohnarbeiten

**12.01.0424 Vorarbeiter**
Vorarbeiter.
Menge: 20,000 h

**12.01.0425 Facharbeiter**
Facharbeiter.
Menge: 30,000 h

**12.01.0426 Radlader einschließlich Fahrer über 18 KW Leistung.**
Menge: 15,000 h

**12.01.0427 Minibagger mit Bedienung Löffelinhalt bis 0,5 m3.**
Menge: 15,000 h

**12.01.0428 Hydraulikbagger einschl. Fahrer**
Hydraulikbagger einschl. Fahrer
mit Radfahrwerk, mit Tieflöffel, oder Böschungsschaufel
Löffelinhalt über 0,5 m3.
Menge: 5,000 h

**12.01.0429 Planierraupe 37-55 kW**
Planierraupe einschl. Fahrer,
über 37 bis 55 kW.
Menge: 5,000 h

**12.01.0430 Kompressor ein Bohrhammer**
Kompressor mit Bedienung,
Leistung über 3 bis 6 m3/Min,
mit einem Bohrhammer.
Menge: 5,000 h

**12.01.0431 Motorsäge mit Bedienung**
Menge: 5,000 h

**12.01.0432 Flächenrüttler 16-22 kN**
Flächenrüttler mit Bedienung,
Fliehkraft über 16 bis 22 kN.
Menge: 2,000 h

**12.01.0433 Motorflex mit Bedingung**
Motorflex mit Bedingung.
Menge: 2,000 h

**12.01.0434 Doppelkabiner**
Doppelkabiner mit Fahrer.
Menge: 1,000 h

**12.01.0435 Schlepper mit Fahrer**
Schlepper mit Fahrer.
Menge: 1,000 h

**12.01.0436 Verdichter**
Verdichtungsgerät AT 2000.
mit Bedienung.
Menge: 1,000 h

**12.01.0437 LKW Allrad 15t**
LKW mit Allradantrieb bis 15t Nutzlast.
Menge: 1,000 h

**12.01.0438 Fräse**
Asphaltfräse, Fräsbreite 50 (cm)
mit Bedienung.
Menge: 2,000 h

**12.01.0439 Asphaltschneidegerät**
Asphaltschneidegerät
mit Bedienung.
Menge: 1,000 h

**12.01.0440 Pumpensumpf herstellen**
Pumpensumpf herstellen
einschl. installieren der notwendigen Pumpen mit Stromanschluss und verlegen der notwendigen Zu- und
Ablaufleitungen bis 50 m Länge, einschl. späterer
setzungsfreier Verfüllung bis 2,0 (m) tief
lichter Sohlenquerschnitt über 1,0 bis 2,0 m2
Pumpenleistung mind. für 20 l/s
Geodätische Förderhöhe bis 5,0 (m).
Menge: 1,000 St

**12.01.0441 Abflussleitungen**
Abflussleitungen
einschl. Armaturen, Form- und Passstücke
oberirdisch verlegen, vorhalten, überwachen,
warten und wieder aufnehmen,
über DN 100 bis DN 150
Rohrleitung nach Wahl des AN.
Menge: 10,000 m

**12.01.0442 Pumpstunden für Motor oder U-Pumpe 20l/s**
Pumpstunden für Motor oder U-Pumpen
für das Betreiben, vorhalten und bedienen für eine
Pumpenleistung bis 20 l/s.
Menge: 10,000 h

*Hinweis: Weitere Arbeitsgeräte*
Weitere Arbeitsgeräte
Stundensätze für weitere Arbeitsgeräte, die zur Verfügung gestellt werden können, sind als Anlage beizufügen.

#### Untertitel 12.02 Materiallieferungen

**12.02.0443 Sandmaterial 0/2**
Sandmaterial 0/2 mm frei Baustelle liefern.
Menge: 1,000 m3

**12.02.0444 Beton C 12/15, XF2**
Beton C 12/15, XF 2 frei Baustelle liefern.
Menge: 1,000 m3

**12.02.0445 Beton C 20/25, XF 2**
Beton C 20/25, XF2 frei Baustelle liefern.
Menge: 1,000 m3

**12.02.0446 Zementmörtel C 25/30; XF 2**
Zementmörtel C 25/30, XF 2 frei Baustelle liefern.
Menge: 1,000 KG

**12.02.0447 Mörtel M III frei Baustelle liefern.**
Menge: 1,000 KG

**12.02.0448 Betonstahl**
Betonstahl BSt 500/550 S und M
frei Baustelle liefern.
Menge: 1,000 KG

**12.02.0449 gewaschenes Korn 3 - 7 mm**
Menge: 1,000 m3

**12.02.0450 gewaschenes Korn 7 - 30 mm**
Menge: 1,000 m3

**12.02.0451 natürlicher Auffüllkies**
Menge: 1,000 m3

**12.02.0452 Bettungssand**
Menge: 1,000 m3

*Hinweis: Für weitere Materiallieferungen wird maximal ein*
Für weitere Materiallieferungen wird maximal ein Zuschlag von 15% auf den Listenpreis erstattet.
